# ISMH Schultzentrum Broich
Angebotsaufforderung (GAEB DA XML 3.2, DA83)
Projekt: 17014
Währung: EUR
Vergabeart: Öffentliche Ausschreibung
Erstellt mit: GXML Toolbox V3.3 R20220330, ORCA AVA 25.0.5 - Professional Edition 25.00.05, 29.01.2025

## Allgemeine Baubeschreibung
Allgemeine Baubeschreibung

Der ImmobilienService der Stadt Mülheim an der Ruhr plant an dem Schulzentrum Broich, an der Holzstraße 80 in 45481 Mülheim an der Ruhr, eine Fassaden- und Brandschutzsanierung.

Im Rahmen des Bauvorhabens war die ursprünglich beauftragte Firma aufgrund von Insolvenz nicht in der Lage, die Heizungs- und Sanitärarbeiten vollständig auszuführen. Die Restleistungen in diesem Bereich müssen daher neu vergeben werden.

Der Leistungsumfang umfasst im wesentlichen:

Heizungsarbeiten:

- - Prüfung der bereits fertiggestellten Instalaltion.
  - Fertigstellung der Heizungsanlage, inkl. Installation von Heizkörpern, Verrohrung und Anschlüssen.
  - Druckprüfung der Heizungsrohrleitungen.
  - Abschluss sämtlicher Isolierungsarbeiten an den Heizungsleitungen.
  - Inbetriebnahme der Heizungsanlage inkl. hydraulischer Abgleich.

Sanitärarbeiten:

- - Prüfung der bereits fertiggestellten Instalaltion.
  - Fertigstellung der Trink- und Abwasserleitungen.
  - Fertigstellung der Anschlüsse für Warm- und Kaltwasser.
  - Mangelbeseitigung an einer vorhandenen Löschwasseranlage.
  - Druckprüfung der Wasserleitungen
  - Abschluss sämtlicher Isolierungsarbeiten an den Trinkwasserleitungen.
  - Inbetriebnahme sowie Trinkwasserbeprobungen.

Die entsprechenden Arbeiten sind in Abstimmung mit den vorliegenden Planungen und den bereits ausgeführten Gewerken fertigzustellen. Dabei sind die geltenden technischen Normen und Vorschriften zu beachten.

Ein Teil der Brandschutzsanierung ist die Erneuerung der Löschwasserversorgung mittels Wandhydranten. Daraus resultieren Teilanpassungen des Trinkwassernetzes.
Im Zuge der Gesamtbaumaßnahme werden die Fachräume im Realschulbereich vollumfassend saniert.

Realschule
- Begleitende Arbeiten Fassadensanierung
- Brandschutzsanierung
- Neuaufbau Löschwasserversorgungsanlage mittels Nass- Trennstation
- Neuaufbau der Trinkwasserhauptverteilleitungen
- Austausch aller Schmutz- und Regenwasserfallleitungen
- Komplettsanierung der Fachräume
- Neuaufbau des gesamten Wärmeverteilnetzes

Es handelt sich um ein bestehendes Schulzentrum, das aus
Realschule, Aula und Gymnasium besteht.
Es handelt sich um mehrgeschossige Bauten, die zur Schulnutzung verwendet werden. Der Bereich, der an die Aula grenzt, ist um einen offenen Innenhof herum gruppiert.

Für die heizungs-, sanitär- und lufttechnische Versorgung des Gebäudes sind Technikräume vorhanden. Die bestehenden Technikzentralen bleiben in Ihrem Standort und der Funktion erhalten. Lediglich in der Technikzentrale Lüftung Realschule 1.OG wird sich durch den Rückbau des RLT-Gerätes im Zuge der Sanierung die Funktion ändern.

Die Baustelleneinrichtung für den 2. Bauabschnitt (Sanierung Realschule) ist über das Kiebitzfeld erreichbar. Hier werden Lagerflächen und Containeraufstellflächen zur Verfügung gestellt. Vom Bereich der Baustelleneinrichtung ist ein ebenerdiger Weg von ca. 10m bis zum Schulgebäude zu berücksichtigen. Der Materialtransport zu den einzelnen Räumen ist in den Einheitspreisen einzukalkulieren.

Die Baustelleneinrichtungsfläche ist begrenzt und im beiliegenden Baustelleneinrichtungsplan zu entnehmen. Die Baustelleneinrichtungsfläche muss ausschließlich auf der dafür vorgesehenen Grundstücksfläche erfolgen.

Für die Baustelleneinrichtung wird ein separater Lagerplatz ausgewiesen.
Die Lagerflächen sind äußerst begrenzt und befinden sich auf dem Grundstück. Weitere Lagerflächen im öffentlichen Straßenraum stehen nicht zur Verfügung.

Fahrzeuge dürfen nur in dafür vorgesehenen und ausgewiesenen Bereichen geparkt werden. Die Straßen und Plätze sind generell für Rettungsfahrzeuge freizuhalten.

Während der Bauzeit muss die Erreichbarkeit des Gebäudes für Fahrzeuge der Feuerwehr gewährleistet sein. Die vorhandenen markierten Flächen für die Feuerwehr dürfen weder eingeengt noch zugestellt werden.
Pflanz- und Rasenflächen dürfen generell nicht befahren werden. Fahrzeuge sind auf dem Hauptparkplatz zu parken.

Vorhandene Fluchtwege und Fluchttüren dürfen weder eingeengt noch zugestellt werden.

Auf dem gesamten Schulgelände ist das Rauchen verboten. Den Anweisungen der Bauleitung ist folgezuleisten.

Für die lärmintensiven Arbeiten, welche im Außenbereich durchgeführt werden, wird ein Lärmzeitenplan erstellt, welcher in der Ausführung bindend ist. Diese lärmintensiven Arbeiten dürfen nur nach Absprache mit der Bauleitung durchgeführt werden.

Die Arbeitszeiten auf der Baustelle richten sich nach den allgemeinen Arbeitszeiten:
Montags - freitags von 7.30 Uhr bis 17.00 Uhr

Wochenendarbeiten oder verlängerte Arbeitszeiten bedürfen einer gesonderten Genehmigung durch die Bauleitung und oder Projektleitung des Bauherrn und sind entsprechend frühzeitig anzumelden.

Die für das Bauvorhaben kalkulierte Bauzeit ist auf 5 Arbeitstage je Woche ausgelegt.

Eventuelle Verschmutzungen sind unverzüglich und ohne gesonderte Aufforderung durch den Verursacher zu beseitigen. Nicht beseitigte Verunreinigungen werden bauseits beseitigt und allen Auftragnehmern anteilig in Rechnung gestellt.

Für das Bauvorhaben wird eine regelmäßige Baubesprechung stattfinden. Dieser Termin wird vor Baubeginn bekanntgegeben und wird durch die Bauleitung einberufen. Die Teilnahme an der Baubesprechung ist für alle beteiligten Gewerke verpflichtend.

Im Zuge der Gebäudesanierung wird eine Umfangreiche Schadstoffsanierung unterschiedlicher Materialien/ Bauteilen durchgeführt. Großflächige Sanierungen erfolgen nur im Bereich der Fassaden und gesamt geöffneten Installationsschächte. Wandflächen an denen Rohrbefestigungen erstellt werden müssen, die nicht einer ganzheitlichen Sanierung unterzogen wurden, dürfen nur in Abstimmung mit dem vor Ort zuständigen Schadstoffsanierer ausgeführt werden.

Für diese Maßnahmen soll bei bedarf die Kennzeichnung der Befestigungspunkte in entsprechender Anzahl durch den Installateur erfolgen. Die Ausführung erfolgt dann durch den Schadstoffsanierer.

Bei der Angebotskalkulation sind die oben genannten Vorgaben zu beachten und zu kalkulieren.

## Technische Baubeschreibung
Technische Baubeschreibung

Allgemeine Grundlagen

Bauherr Auftraggeber
Amt 26 - ImmobilienService Planungsteam
Hans-Böckler-Platz 5
45468 Mülheim an der Ruhr

Fassadensanierung
Im Zuge der durch den Hochbau geplanten Fassadensanierung entstehen für die Haustechnik-Gewerke HLS verschiedene Bearbeitungspunkte, die in den weiteren Punkten je Gewerk in Kurzform beschrieben werden.

Realschule

KG 410 Abwasser-, Wasser-, Gasanlagen:

KG 412 Wasseranlagen
Im Bereich der WC-Kerne, werden zur Erstellung der Baufreiheit einzelne Sanitäreinrichtungen, demontiert und fachgerecht zwischengelagert. Ein adäquater Lagerort im Gebäude innerern muss in Abstimmung mit den Hausmeistern  in direkter Nähe zum Demontageort festgelegt werden.

Nach Abschluss der Fassadensanierung werden die zwischengelagerten Einrichtungsgegenstände wieder montiert.
Fachgerechte Außerbetriebnahme der gesamten Trinkwasseranlage gemäß VDI 6023; Wiederinbetriebnahme der Trinkwasseranlage inkl. Beprobung Trinkwasser gemäß VDI 6023.

KG 422 Wärmeverteilnetze

Außerbetriebnahme der Heizungsanlage.
Entleerung des kompletten Rohrnetzes.
Befüllen der Heizungsanlage mit enthärtetem Wasser nach Montage der Bestandsheizflächen.
Einregulierung der Heizungsanlage/ hydraulischer Abgleich nach Vorgabe der neuen Heizlast inkl. Funktionsprüfung und Messungen.

KG 423 Raumheizflächen

Demontage der für die Fassadensanierung erforderlichen Heizflächen inkl. Armaturen.
Einlagerung der demontierten Heizflächen im jeweiligen Raum. Nach Abschluss der Fassadensanierung werden die zwischengelagerten Einrichtungsgegenstände wieder montiert.
Montage der Bestandsheizflächen auf neuen Standkonsolen nach erfolgter Fassadensanierung inkl. neuer Armaturen mit automatischer Durchflussregelung zur Optimierung des hydraulischen Abgleiches.

Brandschutzsanierung

Im Zuge der durch den Hochbau geplanten Fassadensanierung findet eine Bearbeitung der gesamten Liegenschaft mit Hinblick auf den Brandschutz statt. Hierfür entstehen für die Haustechnik-Gewerke HLS verschiedene Bearbeitungspunkte. Die in den weitern Punkten je Gewerk in Kurzform beschrieben werden.

Realschule

KG 221 Abwasserentsorgung

Die im Zuge der Sanierung neu erstellten Schmutzwasser- und Regenwasserfallleitungen werden an die Bestandsgrundleitungsanschlüsse angeschlossen.

KG 222 Wasserversorgung

Das im Zuge der Sanierung neu erstellte Trinkwasserverteilungsnetz wird an den Bestandstrinkwasserverteiler in der Technikzentrale angeschlossen.

KG 410 Abwasser-, Wasser-, Gasanlagen

Für den Bereich der Realschule wird ein komplett neues Trinkwasserverteilnetz, sowie die Erneuerung der Schmutz-und Regenwasserleitungen umgesetzt. Die Erstellung ist wie folgt vorgesehen:

KG 411 Abwasseranlagen

Bestands-Schmutzwasser- und Regenwasserleitungen in Wänden werden demontiert. Die im Voraus durchzuführende Schadstoffbeseitigung an den Wänden und Decken ist in den Planungsleistungen der Gewerke HLS nicht vorgesehen. Diese Arbeiten werden durch eine Schadstoffsanierungsfachfirma ausgeführt.
Montage der neuen Entsorgungsleitungen ( Regenwasser, Abwasser) unter Berücksichtigung der vorhandenen Decken- und Wandöffnungen.
Die neu erstellten Regen- und Abwasserleitungen werden an die Bestandsgrundleitungen angeschlossen.
Die neu erstellten Schmutzwasserfallstränge werden an die Bestandsentlüftungen des Daches angeschlossen.
Die neu erstellten Regenwasserleitungen werden an die Bestandsentwässerungspunkte des Daches angeschlossen.
Die Entwässerungsgegenstände werden über die neu erstellten Schmutzwasserfallleitungen entwässert.
Die Bestands WC- Kerne (WC- Jungen/Mädchen, WC-Damen/Herren) werden nicht vollumfänglich saniert. Die Bestands TW-Leitungen werden lediglich im Flurbereich über Stichleitungen angeschlossen. Die Schmutzwasserfallleitungen werden weitestgehend im Bereich der entfernten alten Fallstränge angeordnet.
Durchführung von Schlitz- und Durchbruchsarbeiten zur Leitungswegerschließung unter Berücksichtigung von Schutzmaßnahmen (Schadstoffbelastung Wände/Decken). Die Durchbruchsbereiche sind im Vorfeld mit dem Schadstoffsanierer festzulegen. Die Durchbruchsarbeiten werden nach erfolgter Schadstoffbeseitigung durchgeführt.
Brandschutztechnische Schottung der Leitungen.
Erstellung von Bestands- und Revisionsunterlagen für den Bauherrn und zum Verbleib am Schulstandort.

KG 412 Wasseranlagen

Beprobung der Trinkwasseranlage vor Sanierungsbeginn.
Außerbetriebnahme der Trinkwasseranlage Bereich Realschule.
Trinkwassernetz komplett entleeren.
Herstellen eines Bauwasseranschlusses für die Zeit der Baumaßnahme.
Verlegen einer provisorischen Wasserversorgung.
Demontage des kompletten Trinkwassernetzes mit Ausnahme der WC Kerne (WC- Jungen/Mädchen, WC-Damen/Herren) und der Versorgungsleitungen in den Bodenschächten.
Aufbau eines neuen Trinkwassersystems bestehend aus einer Kaltwasserleitung mit Aufteilung in 3 Abschnitte West, Mitte, Ost. Die Trinkwasserentnahmepunkte werden mittels Strömungsteilern durchgeschliffen.
Montage der neuen Versorgungsleitungen (Trinkwasser) unter Berücksichtigung der vorhandenen Decken- und Wandöffnungen. Die im Voraus durchzuführende Schadstoffbeseitigung an den Wänden und Decken ist in den Planungsleistungen der Gewerke HLS nicht vorgesehen.
Zur Versorgung des neu zu erstellenden Netzes mit Trinkwasser erfolgt der Anschluss an den Bestandstrinkwasserverteiler in der Technikzentrale des Schulzentrums.
Zur Einhaltung der Trinkwasserhygiene werden drei endständige TW Hygienespülungen aufgebaut.
Die Trinkwasserentnahmestellen bestehen aus 28 Waschtischen für die jeweiligen Klassenräume, einem Putzmittelraum mit Ausgussbecken und einem Behinderten-WC mit WC und Waschtisch. Für den Bereich des Putzmittelraums und des Behinderten WC werden keine neuen Einrichtungsgegenstände vorgesehen. Die alten Entnahmestellen werden am neu erstellten TW-Netz mit angeschlossen.
Die Bestands WC- Kerne (WC- Jungen/Mädchen, WC-Damen/Herren) werden nicht vollumfänglich saniert. Die Bestands TW-Leitungen werden lediglich im Flurbereich über Stichleitungen angeschlossen. Die Schmutzwasserfallleitungen werden weitestgehend im Bereich der entfernten alten Fallstränge angeordnet. Die im Voraus durchzuführende Schadstoffbeseitigung an den Wänden und Decken ist in den Planungsleistungen der Gewerke HLS nicht vorgesehen.
Durchführung von Schlitz- und Durchbruchsarbeiten zur Leitungswegerschließung unter Berücksichtigung von Schutzmaßnahmen (Schadstoffbelastung Wände/Decken). Die Durchbruchsbereiche sind im Vorfeld mit dem Schadstoffsanierer festzulegen. Die Durchbruchsarbeiten werden nach erfolgter Schadstoffbeseitigung durchgeführt.
Brandschutztechnische Schottung der Leitungen.
Durchführung von trockenen Dichtheitsprüfungen.
Spülung der neu erstellten Trinkwasseranlage.
Beprobung der Trinkwasseranlage.
Erstellung von Bestands- und Revisionsunterlagen für den Bauherrn und zum Verbleib am Schulstandort.

KG 419 Technische Dämmung Sanitär

Die Wärmedämmstärken die Rohrleitungssysteme betreffend, werden gemäß des GEG vorgesehen.

KG 470 Nutzungsspezifische Anlagen/ Löschwasserversorgung

KG 475 Feuerlöschanlagen

Für den Bereich der Realschule wird die Erstellung einer neuen Feuerlöschanlage geplant. Die Erstellung ist wie folgt vorgesehen:
Außerbetriebnahme der Anlage.
Demontage der kompletten Anlage inkl. Rohrnetz und Wandhydranten. Die anfallenden Schadstoffbeseitigungsarbeiten an Wänden und Decken beim Rückbau des alten Netzes sind in den Planungsleistungen der Gewerke HLS nicht vorgesehen. Diese Arbeiten werden durch eine Schadstoffsanierungsfachfirma ausgeführt.
Erstellung einer neuen Feuerlöschkompaktanlage in der Bestandszentrale.
Erstellung einer Feuerwehreinspeisung.
Aufbau eines neuen Rohrnetzes im Pressverbindersystem.
Durchführung von Schlitz- und Durchbruchsarbeiten zur Leitungswegerschließung unter Berücksichtigung von Schutzmaßnahmen (Schadstoffbelastung Wände/Decken). Die Durchbruchsbereiche sind im Vorfeld mit dem Schadstoffsanierer festzulegen. Die Durchbruchsarbeiten werden nach erfolgter Schadstoffbeseitigung durchgeführt.
Brandschutztechnische Schottung der Leitungen.
Montage von Wandhydranten Typ F mit Löscherfach gemäß Brandschutzkonzept.
 Inbetriebnahme und Druckprobe der Feuerlöschanlage.
Sachverständigen-Abnahme der Hydrantenanlage (1.Prüfung)

KG 420 Wärmeversorgungsanlagen

Für den Bereich der Realschule wird ein komplett neues Heizungsrohrnetz mit Anschluss an die im Zuge der Fassadensanierung bereits erwähnten Bestandsheizflächen geplant. In den Räumlichkeiten in denen nach Anpassung der Raumkubatur die Bestandsheizflächen aus Platzgründen nicht mehr montiert werden können, werden neue Heizflächen vorgesehen. Die Erstellung ist wie folgt vorgesehen:

KG 422 Wärmeverteilnetze

Demontage des kompletten Rohrnetzes (Rohrleitungen inkl. Dämmung) mit Ausnahme der Versorgungsleitungen in den Bodenschächten.
Aufbau eines neuen hydraulisch abgeglichenen Rohrnetzes nach neustem Stand der Technik.
Ausbildung von 3 Versorgungsbereichen, West, Mitte und Ost zur Verbesserung der Instandhaltungssituation.
Anschluss des neuen Netzes an die Bestandszentrale. Das Wärmeverteilnetz wird an die entsprechenden Verteilerabgänge des Bestandsverteilers Realschule angeschlossen.
Im Zuge des Anschlusses an die Bestandsverteilerabgänge werden die Pumpen und 3-Wege-Ventile erneuert.
Die Strangregulierventile der neu genutzten Verteilerabgänge müssen auf die Einstellbarkeit des Kv-Werts angepasst werden.
Verlegung der Leitungen im Zwischendeckenbereich mit Sichtmontage der Heizungsleitungen im Bereich der Steigestrangübergänge zu den Heizkörperanschlüssen. Die Steigepunkte in den Klassenräumen werden in den Bestandsschächten ausgeführt (innerhalb der Pfeiler). Die Heizungsleitungen verlaufen in den Klassenräumen entlang der Fensterfront innerhalb einer Abkastung (L-Form).
Ausrichtung der Heizkörperanschlüsse mit neuen Vor- und Rücklaufverschraubungen zur besseren Regulierbarkeit der Bestandsheizflächen.
Durchführung von Schlitz- und Durchbruchsarbeiten zur Leitungswegerschließung unter Berücksichtigung von Schutzmaßnahmen (Schadstoffbelastung Wände/Decken).
Die Durchbruchsbereiche sind im Vorfeld mit dem Schadstoffsanierer festgelegt worden.
Die Durchbruchsarbeiten werden nach erfolgter Schadstoffbeseitigung durchgeführt. Die im Voraus durchzuführende Schadstoffbeseitigung an den Wänden und Decken ist in den Planungsleistungen der Gewerke HLS nicht vorgesehen.
Brandschutztechnische Schottung der Leitungen.
Befüllen der Heizungsanlage mit enthärtetem Wasser.
Einregulierung der Heizungsanlage inkl. Funktionsprüfung und Messungen.
Erstellung von Bestands- und Revisionsunterlagen für den Bauherrn und zum Verbleib am Schulstandort.
Erstellung einer Fotodokumentation der kennzeichnungspflichtigen Brandschutzschottungen.

KG 423 Raumheizflächen

Montage von zum Teil neuen Heizflächen auf neuen Standkonsolen in den Räumlichkeiten EG Lehrerzimmer, OG Vorbereitung Biologie, Physikvorbereitung aufgrund der durch die Architektur geänderten Raumkubatur. Die Anzahl der neuen Heizflächen beläuft sich auf 6 Stk.

KG 429 Technische Dämmung Heizung

Die Wärmedämmstärken die Rohrleitungssysteme betreffend, werden gemäß des GEG vorgesehen.

## Generelle Vorbemerkungen
Generelle Vorbemerkungen

Kalkulationshinweise

Alle angebotenen Einheitspreise gelten als Festpreise
ohne Mehrwertsteuer.

Dieser allgemeine Teil enthält Hinweise und Forderungen
zum Leistungsumfang. Der Inhalt dient als
Kalkulationsgrundlage und ist Unterlieferanten
ebenfalls zur Kenntnis zu geben. Ebenfalls sind die
kompletten Funktionsbeschreibungen zu den einzelnen
Anlagen als Kalkulationsgrundlage hinzuzuziehen.

Nachfolgend wird im Besonderen darauf hingewiesen, dass
für die Kalkulation im Leistungsverzeichnis angeführten
Anlagen Positionen unbedingt die Beschreibung der
anzubietenden Leistung und notwendigen Ergänzungen
sowie Erweiterungen von Anlagen, Anlagenteile,
Software, Dienstleistungen etc. zur Erfüllung der
Gesamtfunktionalität erforderlich werden, in die
jeweiligen zugehörigen Positionen einzukalkulieren
sind.

Es sind in jedem Fall voll funktionsfähige Systeme
anzubieten, auch dann, wenn der Ausschreibungstext in
Bezug auf die unterschiedlichen Systeme der Bieter,
Anpassungen erfordert. Hierauf hat der Bieter in einem
gesonderten Schreiben hinzuweisen.

Sollten nur Einzelleistungen wie z.B. nur Lieferung
oder Montage verlangt werden, so ist dies im Text
ausdrücklich vermerkt.

Die Ausführung jeder Position versteht sich demnach als
die vorschriftsmäßige, fachgerechte und
gebrauchsfertige Erbringung der geforderten
Gesamtleistung einschl. aller notwendigen, auch der
nicht besonders erwähnten Nebenleistungen.

Für gleiche Bauteile ist zur günstigeren Lagerhaltung
nur ein Fabrikat zu verwenden. Haben Geräte gleiche
Funktionen und gleiche Nenndaten, so ist das gleiche
Fabrikat und der gleiche Typ vorzusehen.

Der AN hat dem AG vor Beginn der Montagearbeiten alle
Angaben zu machen, die für den ungehinderten Einbau und
ordnungsgemäßen Betrieb der Anlage notwendig sind. Der
AN hat nach den Planungsunterlagen und Berechnungen des
Auftraggebers, die für die Ausführung erforderliche
Montage- und Werkstattplanung zu erbringen und, soweit
erforderlich, mit dem AG abzustimmen.
Die Erbringung der Montageplanung ist in das Angebot einzukalkulieren
und ist gem. VOB/C keine besondere Leistung.

Der AN hat die vom AG bereitgestellten CAD Richtlinien Version 3.03 und CAFM Dokumtationsrichtlinien Version 2.03 bei der Erstellung der Montageplanung sowie Bestands- und Revisionszeichnugen zu berücksichtigen.

Die erforderlichen Mengen und Abmessungen sind vor der
Werksbestellung vom AN zu prüfen.

Eventuelle Änderungen der Planung oder der allgemeinen
Ausführung bedürfen der ausdrücklichen Genehmigung der
Fachbauleitung.

Alle elektronischen Geräte (z.B. Rechner, Bildschirme
etc.), die einem großen Innovationssprung unterliegen,
sind mindest binnen 8 Wochen vor Inbetriebnahme der Anlagen mit dem Bauherrn bezüglich "Stand der Technik" abzustimmen.

Für die ordnungsgemäße Kalkulation der erforderlichen
Leistungen, wie z.B. Berücksichtigung der gegebenen
Örtlichkeiten vorhandenen Installationen insbesondere
in Schächten, Betriebsabläufe (Arbeitsbeginn
möglicherweise nach der üblichen Bürozeit) etc. wird
dem Bieter eine örtliche Besichtigung empfohlen.

Ein Anspruch auf besondere Vergütung derartiger
Positionen und Leistungen besteht nicht.

Für alle im Folgenden genannten Normen gilt:
oder gleichwertig

## Grundlage für die Durchführung der Leistungen
Grundlage für die Durchführung der Leistungen ist die
VOB neueste Fassung.

Auf die Notwendigkeit einer Bemusterung mit dem
Bauherrn und Architekten aller in Frage kommenden
Einrichtungen und Zubehörteile vor Bestellung und
Lieferung wird besonders hingewiesen.

Der Abtransport der Abfälle hat täglich von der
Baustelle und spätestens wöchentlich vom
Betriebsgelände oder nach Aufforderung durch die
Bauleitung zu erfolgen. Wird dieser Aufforderung nicht
folgegeleistet, kann nach einer Frist von 3 Tagen eine
Fremdfirma beauftragt werden.

Die Ersatzteilbeschaffung muß gewährleistet sein.
Stoffe und Bauteile, die der Auftragnehmer zu liefern
und einzubauen hat, die also in das Bauwerk eingehen,
müssen ungebraucht sein, wenn in der Leistungsbeschreibung nichts anderes vorgeschrieben ist. Stoffe
und Bauteile für die DIN-Normen bestehen müssen diesen
DIN-Normen entsprechen oder gleichwertig sein.
Die Gleichwertigkeit ist nachzuweisen.

Stoffe und Bauteile, die nach den Rechtsvorschriften
einer Zulassung bedürfen, müssen amtlich zugelassen
sein und den Zulassungsbedingungen entsprechen.
Entsprechende Bescheinigungen sind beizufügen.

Stoffe, für die weder DIN-Normen bestehen, noch eine
amtliche Zulassung vorgeschrieben ist, dürfen nur mit
Zustimmung des Auftraggebers verwendet werden. Der
ausdrücklichen Zustimmung bedarf es nicht, wenn diese
Stoffe in der dem Auftrag zugrunde liegenden
Leistungsbeschreibung enthalten sind.

Für die städtische Abnahme des zuständigen Bauordnungsamt sind min. 4 Wochen vor Bekanntgabe des Abnahmetermins, folgende Unterlagen in 4-facher Ausführung mittels Inhaltsverzeichnisses in Ordnern der Fachbauleitung zu übergeben.

Folgende Unterlagen sind mindestens vorzulegen:

Fachunternehmerbescheinigung
Fachbauleitererklärung
Übereinstimmungserklärung / Zulassung der verwendeten Brandschutzschottungen

## 16 Realschule Broich - Heizungs- und Sanitärtechnik

### Gewerk 1 Sanitärtechnik

#### Titel 1.01 Vorbereitende Arbeiten

##### Untertitel 1.01.01 Demontage und Entsorgung gebäudetechnische Anlagen

*Hinweis: Demontage Trinkwasserleitungen*
Demontage Trinkwasserleitungen

Trinkwasserleitungen sind zurückzubauen.
Monatgehöhe bis 3,50m. Rohrleitungen aus Mehrschichtverbund-, Stahl- und
Kupferrohr an Wänden und Decken. Einschließlich aller
Form und Verbindungsstücke, Befestigungen sowie Absperrventile und Einbauten. Nicht mehr benötigte Öffnungen in Wänden und Decken sind brandschutztechnisch zu verschließen.

Fachgerecht ausführen und entsorgen.

**1.01.01.1 Demontage Trinkwasserleitung bis DN 32**
Demontage Trinkwasserleitung bis DN 32

wie vor beschrieben jedoch bis DN 32

fachgerecht ausführen und entsorgen
Menge: 30,000 m

**1.01.01.2 Demontage Trinkwasserleitung bis DN 50**
Demontage Trinkwasserleitung bis DN 50

wie vor beschrieben jedoch bis DN 50

fachgerecht ausführen und entsorgen
Menge: 30,000 m

**1.01.01.3 Demontage Trinkwasserleitung bis DN 80**
Demontage Trinkwasserleitung  bis DN 80

wie vor beschrieben jedoch bis DN 80

fachgerecht ausführen und entsorgen
Menge: 30,000 m

**1.01.01.4 Demontage Trinkwasserleitung bis DN 100**
Demontage Trinkwasserleitung  bis DN 100

wie vor beschrieben jedoch bis DN 100

fachgerecht ausführen und entsorgen
Menge: 30,000 m

*Hinweis: Demontage Schmutzwasserleitungen*
Demontage Schmutzwasserleitungen

Schmutzwasserleitungen sind zurückzubauen.
Monatgehöhe bis 3,50 m. Rohrleitungen aus Guss-, SML-
und HT- Rohr an Wänden und Decken.
Inkl. aller Bögen, Formteile, Verbindungsstücke und
Befestigugsmaterial.

Fachgerecht ausführen und entsorgen.

**1.01.01.5 Demontage Schmutzwasserleitung bis DN 150**
Demontage Schmutzwasserleitung bis DN 150

wie vor beschrieben jedoch bis DN 150

fachgerecht ausführen und entsorgen
Menge: 50,000 m

*Hinweis: Demontage und Entsorgung gebäudetechnischer Anlagen*

**1.01.01.6 Demontage Verteiler Trinkwasser aus CU-Rohr**
Demontage Verteiler Trinkwasser aus CU-Rohr

Trinkwasserverteiler für TWK innerhalb der Technikzentrale aus Kupferrohr vollständig demontieren und entsorgen, einschließlich Mineralwolldämmung und Blechummantelung.

Das demontierte Material ist durch den Auftragnehmer vor Ort für den Transport in transportfähige Längen zu schneiden und aus der Technikzentrale ins Freie zu transportieren und in vom Auftragnehmer bereitzustellende Containern zu sammeln und abzutransportieren.

In die Position ist folgender Verteiler einzuberechnen:

4x Abgänge mit diversen Einbauteilen bis DN 100

- horizontal zu überwindende Entfernung ca. 30m

Verteiler einschließlich Befestigung, Ein- und Anbauteilen, Entleerungen und Dämmung.

Fachgerecht ausführen und entsorgen.
Menge: 2,000 Psch

**1.01.01.7 Demontage Hausanschlussleitung DN 100**
Demontage Hausanschlussleitung DN 100

Hausanschlussleitung einschließlich folgender Einbauteile und Armaturen demontieren:

Absperrschieber DN 100
Filter DN 100
Rückflussverhinderer DN 100
Zähler DN 100
Feinfilter DN 100
Absperrventile DN 100

Fachgerecht ausführen und entsorgen.
Menge: 1,000 Psch

##### Untertitel 1.01.02 Demontage und Entsorgung schadstoffhaltiger Bauteile

*Hinweis: Hinweis zur TRGS 519 und 521*
Hinweis zur TRGS 519 und 521

Sollten bei den Demontagearbeiten asbest-
oder schwachasbesthaltige Materialien
(z.B. Dichtungen, Asbestabgasrohr usw.) gefunden
werden, so müssen die Vorschrift der techn. Regel für
Gefahrstoffe 519 beachtet und die Demontage und
Entsorgung durch geschultes Personal durchgeführt
werden.

Bei der Sanierung und Entsorgung von künstlichen
Mineralfasern (KMF) und Faserstäuben sind
Sicherheitsmaßnahmen erforderlich, um eine
Faserfreisetzung und damit Gefahren für Mensch und
Umwelt zu unterbinden. Diese Abfälle gelten als
besonders überwachungsbedürftig. Die TRGS 521
beschreibt technische und organisatorische Maßnahmen,
die zu beachten und auszuführen sind. Die
entsprechenden Kosten sind in den Einheitspreisen zu
berücksichtigen.

Abtransport:
Für den Abtransport der nicht mehr benötigten
demontierten Bauteile ist zu beachten, dass keine
Lagermöglichkeiten im und vor dem Gebäude zur Verfügung
stehen.

Entsorgung:
Nicht wiederverwendbare Altbaustoffe /
Aushubmaterialien / sonstige Stoffe aller im
Leistungsverzeichnis enthaltenen Positionen für
Demontagearbeiten müssen auf einer Deponie  nach den
gesetzlichen Bestimmungen geordnet beseitigt werden
(Abfall zur Beseitigung).

Die Entgelte für die Entsorgung, Abschottung der
Arbeitsberereiche, Gestellung der erforderlichen
Werkzeuge und Materialien, Schutzkleidung etc. sind in
die Einheitspreise einzukalkulieren. Auf Verlangen des
Auftraggebers ist der Nachweis über die gesetz-, und
sachgemäße Entsorgung zu führen.

*Hinweis: Demontage KMF-Dämmung an Rohrleitungen*
Demontage KMF-Dämmung an Rohrleitungen

einschl. Formstücken und Ummantelung der
Dämmung aus PE-Folie, Stahlblechmantel oder Gewebe mit
Gipsbeschichtung.
Demontage der KMF-Materialien unter Einhaltung der TRGS
521, verpacken nach Deponievorgabe und Transport in
Container, einschl. Containergestellung für KMF Abfall,
Abtransport und Deponiekosten.

Abrechnung per lfd. Meter.

Fachgerecht ausführen und entsorgen.

**1.01.02.1 Demontage KMF-Dämmung bis DN 32**
Demontage KMF-Dämmung bis DN 32

wie vor beschrieben jedoch bis DN 32

fachgerecht ausführen und entsorgen
Menge: 30,000 m

**1.01.02.2 Demontage KMF-Dämmung bis DN 50**
Demontage KMF-Dämmung bis DN 50

wie vor beschrieben jedoch bis DN 50

fachgerecht ausführen und entsorgen
Menge: 30,000 m

**1.01.02.3 Demontage KMF-Dämmung bis DN 80**
Demontage KMF-Dämmung bis DN 80

wie vor beschrieben jedoch bis DN 80

fachgerecht ausführen und entsorgen
Menge: 30,000 m

**1.01.02.4 Demontage KMF-Dämmung bis DN 100**
Demontage KMF-Dämmung bis DN 100

wie vor beschrieben jedoch bis DN 100

fachgerecht ausführen und entsorgen
Menge: 30,000 m

##### Untertitel 1.01.03 Montage eingelagerter gebäudetechnischer Anlagen

*Hinweis: Montage eingelagerte Sanitärobjekte*
Montage eingelagerte Sanitärobjekte

Die Im Zuge der Fassadensanierung demontierten und eingelagerten sanitären Einrichtungen sind nach Fertigstellung an der ursprünglichen Position zu montieren.

**1.01.03.1 Montage eingelagerte WC-Anlage Bereich Fassade**
Montage eingelagerte WC-Anlage Bereich Fassade

wie zuvor beschrieben,

WC-Anlage an ursprünglicher Position montieren einschließlich:

- Spülrohr und Beschläge

Fachgerecht ausführen
Menge: 25,000 Stk

**1.01.03.2 Montage eingelagerte Waschtischanlage Bereich Fassade**
Montage eingelagerte Waschtischanlage Bereich Fassade

wie zuvor beschrieben,

Waschtischanlage an ursprünglicher Position montieren einschließlich:

- Armaturen
- Seifenspender/ Desinfektionsspender
- Papierspender
- Handtuchhalter
- Ablage
- Wandspiegel

Fachgerecht ausführen
Menge: 12,000 Stk

**1.01.03.3 Montage eingelagerte Urinal-Anlage Bereich Fassade**
Montage eingelagerte Urinal-Anlage Bereich Fassade

wie zuvor beschrieben,

Urinal-Anlage an ursprünglicher Position montieren einschließlich:

- Spülrohr und Beschläge

Fachgerecht ausführen
Menge: 10,000 Stk

#### Titel 1.02 Rohrleitungen und Zubehör allgemein

##### Untertitel 1.02.01 Armaturen, Hygieneeinrichtungen

**Ausführungsbeschreibung 1 Freistrom-Absperrventil mit Entleerung**
*Freistrom-Absperrventil mit Entleerung*
Freistrom-Absperrventil

Freistrom-Absperrventil, komplett aus Rotguss, geeignet
für Trinkwasser, mit wartungsfreier, selbstfettender
EPDM-Lippendichtung, mit Niro-Sitzring, totraumfrei,
mit PTFE-Sitzdichtung, nach DIN EN 1213, mit DIN-/DVGW-
und Schallschutzzulassung, PN 16, mit Entleerung,
beidseitig mit Außengewinde, zum universellen Anschluss
von Verschraubungen für Kupfer-, Stahl-, Edelstahl- und
Mehrschichtverbundrohr mit Entleerung.

Einschl. Klein-, Befestigungs- und Dichtmaterialien

**1.02.01.1 Freistrom-Absperrventil DN 15 mit Entleerung**
Freistrom-Absperrventil

wie zuvor beschrieben, jedoch:

Größe: DN 15
mit Entleerung

Einschl. Klein-, Befestigungs- und Dichtmaterialien
Menge: 8,000 Stk

**1.02.01.2 Freistrom-Absperrventil DN 20 mit Entleerung**
Freistrom-Absperrventil

wie zuvor beschrieben, jedoch:

Größe DN 20
mit Entleerung

Einschl. Klein-, Befestigungs- und Dichtmaterialien
Menge: 3,000 Stk

**1.02.01.3 Freistrom-Absperrventil DN 25 mit Entleerung**
Freistrom-Absperrventil

wie zuvor beschrieben, jedoch:

Größe DN 25
mit Entleerung

Einschl. Klein-, Befestigungs- und Dichtmaterialien
Menge: 4,000 Stk

**1.02.01.4 Freistrom-Absperrventil DN 32 mit Entleerung**
Freistrom-Absperrventil

wie zuvor beschrieben, jedoch:

Größe DN 32
mit Entleerung

Einschl. Klein-, Befestigungs- und Dichtmaterialien
Menge: 6,000 Stk

**1.02.01.5 Freistrom-Absperrventil DN 40 mit Entleerung**
Freistrom-Absperrventil

wie zuvor beschrieben, jedoch:

Größe DN 40
mit Entleerung

Einschl. Klein-, Befestigungs- und Dichtmaterialien
Menge: 2,000 Stk

**1.02.01.6 Freistrom-Absperrventil DN 50 mit Entleerung**
reistrom-Absperrventil

wie zuvor beschrieben, jedoch:

Größe DN 50
mit Entleerung

Einschl. Klein-, Befestigungs- und Dichtmaterialien
Menge: 5,000 Stk

**1.02.01.7 Freistrom-Absperrventil mit Rückflussverhinderer DN50**
Freistrom-Absperrventil mit Rückflussverhinderer DN50

Freistrom-Kombi-Rückflussverhinderer, mediumberührte
Metallteile aus entzinkungsfreiem und korrosionsbeständigem Rotguss, EPDM-Sitzdichtung, wartungsfreie Spindelabdichtung mit selbstfettender EPDM-Lippendichtung, unter Druck
austauschbar, Kegel drehbar gelagert, gegen Druckschläge gesichert, Außengewinde für flachdichtende Verschraubungen, Entleerventil seitlich, mit drehbarem Schlauchanschluss G 3/4 und Kappe, mit Prüfeinrichtung, Spindelgewinde außerhalb des Mediums, kontrollierbare RV-Patrone als Kunststoff-Strömungskörper, verschleißfester Ventilsitz aus Edelstahl, mit Handrad, totraumfrei, für waagerechten und senkrechten Einbau geeignet, mit Absperrfunktion zur Wartung,
DVGW-Zulassung, Kunststoffteile mit KTW- und
W270-Zulassung, bis DN 32 Schallschutzzulassung nach DIN EN ISO 3822 Klasse 1, DIN EN 13959, Druckstufe
PN 16, max. Betriebstemperatur 100 GradC

Einschl. Klein-, Befestigungs- und Dichtmaterialien
Menge: 1,000 Stk

**Ausführungsbeschreibung 2 Edelstahl Übergangsverschraubung mit IG/AG**
*Edelstahl Übergangsverschraubung mit IG/AG*
Edelstahl Übergangsverschraubung mit IG/AG

- Unverpresst undicht
- Dichtring aus CIIR
- Überwurfmutter aus Messing
- Pressmuffe mit Schutzstopfen
- Werkstoff: CrNiMo-Stahl 1.4401 (DIN EN 10088)

einschl. Klein-, Befestigungs- und Dichtmaterialien.

**1.02.01.8 Übergangsverschraubung mit IG/AG, 15mm x 1/2"**
Übergangsverschraubung mit IG/AG, 15mm x 1/2"

wie zuvor beschrieben, jedoch:
Größe 15mm x 1/2"

einschl. Klein-, Befestigungs- und Dichtmaterialien.
Menge: 14,000 Stk

**1.02.01.9 Übergangsverschraubung mit IG/AG, 18mm x 1/2"**
Übergangsverschraubung mit IG/AG, 18mm x 1/2"

wie zuvor beschrieben, jedoch:
Größe 18mm x 1/2"

einschl. Klein-, Befestigungs- und Dichtmaterialien.
Menge: 4,000 Stk

**1.02.01.10 Übergangsverschraubung mit IG/AG, 22mm x 3/4"**
Übergangsverschraubung mit IG/AG, 22mm x 3/4"

wie zuvor beschrieben, jedoch:
Größe 22mm x 3/4"

einschl. Klein-, Befestigungs- und Dichtmaterialien.
Menge: 6,000 Stk

**1.02.01.11 Übergangsverschraubung mit IG/AG, 28mm x 1"**
Übergangsverschraubung mit IG/AG, 28mm x 1"

wie zuvor beschrieben, jedoch:
Größe 28mm x 1"

einschl. Klein-, Befestigungs- und Dichtmaterialien.
Menge: 8,000 Stk

**1.02.01.12 Übergangsverschraubung mit IG/AG, 35mm x 1 1/4"**
Übergangsverschraubung mit IG/AG, 35mm x 1 1/4"

wie zuvor beschrieben, jedoch:
Größe 35mm x 1 1/4"

einschl. Klein-, Befestigungs- und Dichtmaterialien.
Menge: 12,000 Stk

**1.02.01.13 Übergangsverschraubung mit IG/AG, 42mm x 1 1/2"**
Übergangsverschraubung mit IG/AG, 42mm x 1 1/2"

wie zuvor beschrieben, jedoch:
Größe 42mm x 1 1/2"

einschl. Klein-, Befestigungs- und Dichtmaterialien.
Menge: 4,000 Stk

**1.02.01.14 Übergangsverschraubung mit IG/AG, 54mm x 2"**
Übergangsverschraubung mit IG/AG, 54mm x 2"

wie zuvor beschrieben, jedoch:
Größe 54mm x 2"

einschl. Klein-, Befestigungs- und Dichtmaterialien.
Menge: 10,000 Stk

**Ausführungsbeschreibung 3 Dämmschale universell für Freistromabsperrventil**
*Dämmschale universell für Freistromabsperrventil*
Dämmschale universell für Freistromabsperrventil

aus geschlossenzellig geschäumtem Polyethylen mit zusätzlicher, fester Außenhaut, Baustoffklasse B1 nach DIN 4102, Wärmeleitfähigkeit nach ISO 2581 0,035 W/mK, Entleerungsventilöffnung vorgeformt, inkl. Verschlussbügeln, mit handelsüblichen Klebern diffusionsdicht verschließbar.

**1.02.01.15 Dämmschale für Freistromabsperrventil DN 15**
Dämmschale für Freistromabsperrventil DN 15

wie zuvor beschrieben, jedoch:
Größe DN 15
Menge: 8,000 Stk

**1.02.01.16 Dämmschale für Freistromabsperrventil DN 20**
Dämmschale für Freistromabsperrventil DN 20

wie zuvor beschrieben, jedoch:
Größe DN 20
Menge: 3,000 Stk

**1.02.01.17 Dämmschale für Freistromabsperrventil DN 25**
Dämmschale für Freistromabsperrventil DN 25

wie zuvor beschrieben, jedoch:
Größe DN 25
Menge: 4,000 Stk

**1.02.01.18 Dämmschale für Freistromabsperrventil DN 32**
Dämmschale für Freistromabsperrventil DN 32

wie zuvor beschrieben, jedoch:
Größe DN 32
Menge: 3,000 Stk

**1.02.01.19 Dämmschale für Freistromabsperrventil DN 40**
Dämmschale für Freistromabsperrventil DN 40

wie zuvor beschrieben, jedoch:
Größe DN 40
Menge: 2,000 Stk

**1.02.01.20 Dämmschale für Freistromabsperrventil DN 50**
Dämmschale für Freistromabsperrventil DN 50

wie zuvor beschrieben, jedoch:
Größe DN 50
Menge: 1,000 Stk

**Ausführungsbeschreibung 4 Dynamische-Venturi-Strömungsteiler-Gruppe**
*Dynamische-Venturi-Strömungsteiler-Gruppe*
Dynamische-Venturi-Strömungsteiler-Gruppe

Dynamische-Strömungsteiler-Gruppe, zur AP-Montage im Nasszellenbereich, Zwangsdurchströmung und Tempera- turhaltung der Nasszellen bei Ringleitungsinstallation für PWC- und PWH- Entnahmearmaturen,

bestehend aus:
Dynamischem Strömungsteiler nach dem Venturi-Prinzip, einschl. Kartusche für die dynamische Venturidüse, mit Nasszellenzuleitung und Nasszellenrückleitung, Metallteile komplett aus Rotguss, beständig gegen aggressives Wasser, mit Schallschutzzulassung, AP-Vollstromabsperrventilen, äußerst druckverlustarm, nach DIN EN 13828, entsprechend den trinkwasserhygienischen Anforderungen gem. DVGW W 570, komplett aus Rotguss, beständig gegen aggressives Wasser, frei von Messing im mediumberührten Bereich, mit wartungsfreier Spindelabdichtung, nach oben herausnehmbares Innenoberteil, bestehend aus EPDM Dichtungskörper mit drehbar gelagertem Rotguss-Schließkörper, totraumfrei, mit ergonomisch gestaltetem Bediengriff 90° drehbar, mit DIN-/DVGW- und Schallschutzzulassung, Nenndruck PN 16 und Dämmschalen für Vollstromabsperrventile und Strömungsteiler, aus geschlossenzellig geschäumtem Polyethylen mit zusätzlicher, fester Außenhaut, Baustoffklasse B 1 nach DIN4102, Wärmeleitfähigkeit nach ISO 2581 0,035 W/mK,

inkl. Verschlussclipse, mit handelsüblichen Klebern diffusionsdicht verschließbar.

einschl. Klein-, Befestigungs- und Dichtmaterialien.

**1.02.01.21 Dynamische-Venturi-Strömungsteiler-Gruppe AP DN 20**
Dynamische-Venturi-Strömungsteiler-Gruppe AP DN 20

wie vor beschrieben, jedoch: DN20/20/20

Strömungsteiler-Durchgang: Innengewinde, Nasszellenzuleitung und -rückleitung: Innengewinde
Durchgang DN 20,
Abgänge DN 20

Inkl. Dämmschale und Verschraubungen.
Menge: 2,000 Stk

**1.02.01.22 Dynamische-Venturi-Strömungsteiler-Gruppe AP DN 25**
Dynamische-Venturi-Strömungsteiler-Gruppe AP DN 25

wie vor beschrieben, jedoch: DN25/25/20

Strömungsteiler-Durchgang: Innengewinde, Nasszellenzuleitung und -rückleitung: Innengewinde
Durchgang DN 25,
Abgänge DN 20

Inkl. Dämmschale und Verschraubungen.
Menge: 4,000 Stk

**1.02.01.23 Dynamische-Venturi-Strömungsteiler-Gruppe AP DN 32**
Dynamische-Venturi-Strömungsteiler-Gruppe AP DN 32

wie vor beschrieben, jedoch: DN32/32/20

Strömungsteiler-Durchgang: Innengewinde, Nasszellenzuleitung und -rückleitung: Innengewinde
Durchgang DN 32,
Abgänge DN 20

Inkl. Dämmschale und Verschraubungen.
Menge: 3,000 Stk

*Hinweis: Hygienespülung*

**1.02.01.24 Hygienespüleinrichtung mit einem Anschluss, DN15**
Hygienespüleinrichtung Trinkwasser kalt, DN15

Hygienespülung mit Durchflusssensor, mit einem Anschluss, besonders geeignet für hygienerelevante Gebäude, für automatisch auslösende Wasserwechsel zur Sicherstellung des bestimmungsgemäßen Betriebs, ermöglicht turbulenten Wasserwechsel in Trinkwasserleitungen bis DN 50, mit einem Anschluss (Wasserwechselgruppe) für Trinkwasser kalt (PWC), mediumberührte Metallteile aus entzinkungsfreiem und korrosionsbeständigem Rotguss, beständig gegen aggressives Wasser, Edelstahl und trinkwasserzugelassenen Kunststoffen, zum Einbau für alle Einbausituationen (Auf- und Unterputz), zum Einbau im Nassbau oder in Vorwandsystemen, kleines Einbaumaß, schnelle Montage mittelst Bohrschablone, Einbaurahmen (inkl. Tiefenausgleich) und Befestigungsmaterial, Wechseldeckel (inkl. Deckelsicherung) mit Push-to-open Magnetschnapper Funktion, großzügige Revisionsöffnung, Außengewinde für flachdichtende Verschraubungen, mit Absperrfunktion zur Wartung, Magnetventil mit integriertem Feinsieb, Durchfluss- und Temperaturmessamatur (Pt1000) zur Erfassung von Spülmengen, Durchfluss 10l/min (5l/min oder 15l/min mit optionalem Zubehör), werkseitig montiertes Spül-Set für Inbetriebnahme, alle funktionellen Bauteile werkzeugfrei wartbar, integrierte Überlaufüberwachung, integrierter Siphon (> 45 l/min) mit entnehmbarer Geruchsverschlusskappe, Freier Ablauf nach DIN EN 1717, Sperrwasserhöhe 50mm nach DIN 1986-100, Abflussnennweite (DN 40 und DN 50), Steuereinheit, Bedienung über WLAN (abschaltbar) mittels moderner Access-Point-Technologie, Sieben Timer für individuelle Spülstrategie, intervall-, zeit- und volumengesteuerte Spülmaßnahmen, temperatur- und nutzungsgesteuerte Spülmaßnahmen (nur mit zusätzlicher Temperaturmessarmatur Pt1000 möglich), digitaler Inbetriebnahme- und Wartungsassistent, Auslesen von Analysen und Protokollen über WLAN und USB, visualisierte Spülhistorie, Anschluss an die Mini-Systemsteuerung möglich, Vernetzungen von bis zu 60 Hygienespülungen möglich, bis zu 100.000 Ereigniseinträge zum Nachweis des bestimmungsgemäßen Betriebes, potentialfreier Störmeldekontakt, Einbindung in GLT (BACnet & Modbus) über  Hygienesystem, Anbindung an GLT über Digital I/O, automatische Erkennung und Überprüfung aller funktionalen Bauteile, Erfassung der Medientemperatur mit optionalem Zubehör (Temperaturmessarmatur Pt1000), Summer für Störmeldungen (in drei Lautstärkestufen), LED-Statusanzeige, externe Verbindungen ausnahmslos als Festanschluss im Gehäuse (keine externen Anschlussdosen notwendig), Regler im Gehäuse vormontiert (Ausgangskabel Länge 5m), erweiterbar um eine zweite Wasserwechselgruppe z.B. für Trinkwasser warm (PWH), DVGW-Zulassung, SVGW-Zulassung, WRAS-Zulassung, KIWA-Zulassung, BELGAQUA-Zulassung, nach UBA-Bewertungsgrundlage, Schallschutzzulassung nach DIN EN ISO 3822 Klasse 1 (bis 30 l/min), Druckstufe PN 10, max. Betriebstemperatur 70 °C, Schutzart IP44, Spannungsversorgung 230 V AC, elektrische Leistungsaufnahme 4,5 W, Leistungsaufnahme Standby 3,9 W, Hinweis: Wartung und Inbetriebnahme der Anlage auf Anfrage
einschl. Verschraubungen, Befestigungs- und
Dichtmaterialen, einschl. Herstellen der elektrischen
Anschlüsse.
Menge: 3,000 Stk

**1.02.01.25 Rohbauset zur Hygienespüleinrichtung**
Rohbauset zur Hygienespüleinrichtung

für zuvor genannte Hygienespüleinrichtung

Lieferumfang
- UP-Dose
- 1 Deckel für UP-Dose
- 2 Sicherungsclips
- Rohreinführung
- Leerrohr Länge 4,8 m

einschl. Klein-, Befestigungs- und Dichtmaterialien.
Menge: 3,000 Stk

**1.02.01.26 Abdeckplatte Hygienespüleinrichtung**
Abdeckplatte Hygienespüleinrichtung

für zuvor genannte Hygienespüleinrichtung

Zum Abdecken der Serviceöffnung von Hygienespülungen
Oberfläche: Edelstahl gebürstet
Werkstoffbezeichnung: Edelstahl
einschl. Klein-, Befestigungs- und Dichtmaterialien.
Menge: 3,000 Stk

**1.02.01.27 Temperaturmessarmatur für Rohrleitung DN15**
Temperaturmessarmatur für Rohrleitung DN15

Temperaturmessarmatur Pt1000, zum Anschluss an die Systemsteuerungen oder zur Anbindung an die Gebäudeleittechnik (GLT), mediumberührte Metallteile aus entzinkungsfreiem und korrosionsbeständigem Rotguss, beständig gegen aggressives Wasser, inkl. Messelement Pt1000 4-Leiter, Gehäuse mit Volldurchgang, Außengewinde für flachdichtende Verschraubungen, totraumfrei, DIN EN 60751, Druckstufe PN 16, min. Betriebstemperatur 0 °C, max. Betriebstemperatur 105 °C, Anschlusskabellänge 1 m, Kabelquerschnitt 4 x 0,22 mm², Sensordurchmesser 6 mm

Liefern und montieren in betriebsfertiger Arbeit,
einschl. Klein-, Befestigungs- und Dichtmaterialien.
Menge: 2,000 Stk

**1.02.01.28 Temperaturmessarmatur für Rohrleitung DN20**
Temperaturmessarmatur für Rohrleitung DN20

wie zuvor beschrieben, jedoch:

für Rohrleitung in DN 20

liefern und fachgerecht montieren.
Menge: 1,000 Stk

**1.02.01.29 Systemsteuerung**
Systemsteuerung

zur Durchführung, Protokollierung und Überwachung von Wasserwechselmaßnahmen im PWC und PWH, zur dezentralen Ansteuerung der Aktoren und Sensoren, über CAN-Bus im System um 62 Einheiten erweiterbar (max. Länge CAN-Bus 2000 m), USB-Schnittstelle zum Update der Firmware, Auslesen des Logbuches und Datalogging sowie zum Ein- und Auslesen der Konfigurationsdatei, zur Ansteuerung von max. 60 Hygienespülungen mit einem Anschluss in Kombination mit 60 Verbindungssets CAN-Bus, PC- oder Netzwerk-Anbindung über mitgeliefertes Adapterkabel möglich, akustische und visuelle Alarmmeldung bei Störung (abschaltbar), Alarmquittierung am Gerät sowie Benachrichtigung per E-Mail im Störungsfall möglich, Auslesen und Parametrierung mittels integriertem Webserver, Betriebsarten (16 Speicherplätze): Zeit, Temperatur, Volumenstromsteuerung, Routine, Sicherung / Leckageschutz und Datalogging, Datalogging mit 12 Mio. Zeilen für die Parameter Temperatur, Volumenstrom und Verbrauch, Ablagerate: 1 s bis 59 min, Handbetrieb aller Ventile an der Systemsteuerung möglich, zur Wandmontage geeignet, Logbuch mit 50000 Einträgen für Spül- und Systemereignisse, Display mit Hintergrundbeleuchtung, bitte Wartung gem. Bedienungsanleitung bauseits durchführen oder optional beauftragen, min. Umgebungstemperatur 0 °C, max. Umgebungstemperatur 50 °C, Schutzart IP54, Spannungsversorgung 230 V AC, externer Eingang 230 V, Schaltleistung 230 V, 2 A, potentialfreies Alarmrelais, max. 230 V, 2 A, Eigenverbrauch 7 W

Liefern und montieren in betriebsfertiger Arbeit,
einschl. Verschraubungen, Befestigungs- und
Dichtmaterialen, einschl. Herstellen der elektrischen
Anschlüsse.
Menge: 1,000 Stk

**1.02.01.30 CAN-Bus-Kabel**
CAN-Bus-Kabel

als Systemkabel für vorgannte Komponenten der Hygienespülungen.

Leitungsquerschnitt: 1 x 2x 0,34mm²
Leitermaterial: Kupfer
Weööenwiderstand bei f > 1Hz: 120 Ohm +/- 15%
Menge: 300,000 m

**1.02.01.31 Koordination Aufschaltung Spüleinrichtung auf GLT**
Koordination Aufschaltung Spüleinrichtung auf GLT

Kostenansatz zur Hilfestellung bei der Aufschaltung der Spüleinrichtungen auf die bauseitige GLT bestehend aus:

- Lieferung der zur Aufschaltung notwendigen Unterlagen wie Schaltbilder und Beleglisten
- Begleitung der Inbetriebnahme

Fachgerecht ausführen.
Menge: 1,000 Stk

*Hinweis: Hauseinspeisung*

**1.02.01.32 Probeentnahmeventil, nach TrinkwVO, PN 16**
Probeentnahmeventil, nach TrinkwVO, PN 16,

Probenahmeventil aus Edelstahl, zur genauen Probenahme von Trinkwasser zur Bestimmung mikrobiologischer und
chemischer Parameter nach TrinkwVO in
Kalt - und Warmwasserinstallationssystemen,
bestehend aus Edelstahl, absperrbar mittels beiliegendem Inbusschlüssel SW 5, Edelstahl-Ventilkörper 360° drehbar, mit abflammbarem und drehbarem Edelstahl-Auslaufbogen, DN 8 (G 1/4) für Ventile und Verschraubungen von DN 15 bis DN 50 (bei Flanscharmaturen von DN 15 bis DN 25)

einschl. Klein-, Befestigungs- und Dichtmaterialien.
Menge: 3,000 Stk

**1.02.01.33 Hauswasserstation DN 50 (2")**
Hauswasserstation DN 50 (2")

nach DIN EN 13959, DIN EN 13443-1, DIN
19628 und DIN EN 1567, mit DIN-DVGW-Prüfzeichen, für Wasser bis 30C. Zur Druckregelung und Filtration.

Ausführung: Hochwertiges Filtergehäuse
PN 16, innen und außen korrosionsbeständig mit Kunststoff
beschichtet, Einbau-Drehflansch mit  Bajonettanschluss aus
Messing mit Verschraubung
(Gewindeanschluss nach DIN EN 10226-1),waagerechter oder senkrechter Einbaumöglich, Filtergewebe aus Edelstahl,
großes Handrad zur Rückspülung des Siebeinsatzes nach dem hochwirksamen Punkt-Rotations-System für einen optimalen Keimschutz bei gleichzeitiger Reinigung des Schauglases ohne
Unterbrechung der Wasserversorgung. Druckminderer und Einstellhandrad, Einstellbereich des Nachdruckes
von 1,5 - 6 bar, Vordruck- und Nachdruckmanometer,
Rückflussverhinderer.

Technische Daten:
Rohranschluss 2 Zoll
Nenndurchfluss 14 m3/h
Betriebsdruck max. 16 bar
Betriebstemperatur max. 30 C
Maschenweite 0,1 mm
Baulänge 280 mm
Menge: 1,000 Stk

**1.02.01.34 Edelstahl-Flansch mit Pressende DN65**
Edelstahl-Flansch mit Pressende DN65

aus nichtrostendem Stahl,
Werkstoff 1.4401 mit EPDM Dichtelement,
Trennring und Schneidring,
DVGW zugelassen und zertifiziert,
Flansch mit Pressende DN65, PN 16,

Anzahl der Löcher des Flanschs: 8
Menge: 1,000 Stk

**1.02.01.35 Freistrom-Absperrventil DN 65 mit Entleerung**
Freistrom-Absperrventil

Freistrom-Absperrventil, mit Entleerventil, Flanschanschluss, mediumberührte Metallteile aus entzinkungsfreiem und korrosionsbeständigem Rotguss,
beständig gegen aggressives Wasser, 10
Jahre Gewährleistung, wartungsfreie
Spindelabdichtung mit selbstfettender
EPDM-Lippendichtung, unter Druck
austauschbar bis DN 80,
EPDM-Sitzdichtung, Kegel drehbar
gelagert, gegen Druckschläge gesichert,
Flanschanschluss, Entleerventil
seitlich, mit drehbarem
Schlauchanschluss G 3/4 und Kappe,
Spindelgewinde außerhalb des Mediums,
mit schwarzem Handrad, totraumfrei, mit
Offenstellungsanzeige, DVGW-Zulassung
bis DN 80, WRAS-Zulassung,
KIWA-Zulassung bis DN 100,
VA-Zulassung, Kunststoffteile mit KTW-
und W 270-Zulassung, nach
UBA-Bewertungsgrundlage, bis DN 32
Schallschutzzulassung nach DIN EN ISO
3822 Klasse 1, DIN EN 1213/DIN EN
558-1, ÜA-Reg.-Nr. R-15.2.3-21-17048,
WIEN-ZERT, Druckstufe PN 16, max.
Betriebstemperatur 110 GradC

Größe DN 65
mit Entleerung

Einschl. Klein-, Befestigungs- und Dichtmaterialien
Menge: 2,000 Stk

**1.02.01.36 Freistrom-Absperrventil mit Rückflussverhinderer DN 65**
Freistrom-Absperrventil mit Rückflussverhinderer DN 65

Freistrom-Kombi-Rückflussverhinderer, mit Entleerventil, Flanschanschluss, mediumberührte Metallteile aus entzinkungsfreiem und korrosionsbeständigem Rotguss,
beständig gegen aggressives Wasser, wartungsfreie Spindelabdichtung mit selbstfettender EPDM-Lippendichtung,
EPDM-Sitzdichtung, Flanschanschluss,
Entleerventil seitlich, mit drehbarem
Schlauchanschluss G 3/4 und Kappe, mit
Prüfeinrichtung, Rückflussverhinderer
mit Edelstahl-Schließfeder, mit
schwarzem Handrad, totraumfrei, für
waagerechten und senkrechten Einbau
geeignet, mit Absperrfunktion, mit
Offenstellungsanzeige, nach
DVGW-Bestimmungen, Kunststoffteile mit
KTW- und W 270-Zulassung, nach
UBA-Bewertungsgrundlage, gem. DIN EN
13959-Bestimmungen/DIN EN 558-1,
ÜA-Reg.-Nr. R-15.2.3-21-17048,
WIEN-ZERT, Druckstufe PN 16, max.
Betriebstemperatur 100 GradC
Menge: 1,000 Stk

**1.02.01.37 Gewindeflansch 2 1/2"**
Gewindeflansch 2 1/2"
mediumberührte Metallteile aus
entzinkungsfreiem und
korrosionsbeständigem Rotguss,
beständig gegen aggressives Wasser,
nach UBA-Bewertungsgrundlage, ähnlich
DIN 2566, ÜA-Reg.-Nr.
R-15.2.3-21-17048, WIEN-ZERT,
Druckstufe PN 16, max.
Betriebstemperatur 200 GradC

Anzahl der Löcher: 4
Menge: 10,000 Stk

**1.02.01.38 Edelstahl-Übergang 76,1 mm x 2 1/2"**
Edelstahl-Übergang 76,1  mm x 2 1/2"

wie vor beschrieben, jedoch 76,1  mm
Menge: 10,000 Stk

**1.02.01.39 Steinfänger DN 65**
Steinfänger DN 65

Im Anschluss an die Trinkwasser-Versorgung, z.B. vor einer Speiseeinrichtung oder Füll- und Entleerungsstationen, sind trinkwassergeeignete Steinfänger einzusetzen.

Technische Daten:
Feinsieb Maschenweite: nach DIN 1988-600
Nenndruck: PN16
Gehäuse: Grauguss, EN-GJL-250 (DIN EN 1563)
Oberfläche: Kunststoffbeschichtung RAL5017, verkehrsblau
Einbaulage: waagerecht
Flanschanschluss

VdS Zertifiziert
Menge: 1,000 Stk

**1.02.01.40 Durchgangs-Motorventil 24V DN 50**
Durchgangs-Motorventil 24V DN 50

bestehend aus:

2-Weg Auf/Zu-Kugelhahn
DN 50, PN 25
Innengewinde Rp 2"
Kvs 150 m³/h
Ventilkörper Bleifreies und entzinkungsbeständiges (ISO 6509) Messing (CW511L)
Mediumstemperatur 5 - 100°C
Leckrate luftblasendicht, Leckrate A

Kommunikativer elektromotorischer Drehantrieb für Kugelhähne
Konvertierung von Sensorsignalen
Stromabsenkung in Ruhestellung
Konstante, lastunabhängige Laufzeit
Adaptierbarer Stellbereich
Mechanischer Drehwinkelbegrenzer und Positionsanzeige
Drehmoment Motor 20 Nm
Nennspannung AC/DC 24 V
Nennspannung Frequenz 50/60 Hz
Leistungsverbrauch Betrieb 3.5 W
Leistungsverbrauch Ruhestellung 1.25 W
Leistungsverbrauch Dimensionierung 6 VA
Ansteuerung stetig, kommunikativ, hybrid
Kommunikation BACnet MS/TP, Modbus RTU, MP-Bus
Laufzeit Motor 90 s / 90°
Handverstellung mit Drucktaste, arretierbar
Elektrischer Anschluss Kabel 1 m PVC
Schutzart IEC/EN IP54
Schutzklasse IEC/EN III, Sicherheitskleinspannung (SELV)
Menge: 1,000 Stk

##### Untertitel 1.02.02 Trinkwasserrohrleitungen Edelstahl

**Ausführungsbeschreibung 5 Anschluss an bestehende Trinkwasserleitung**
*Anschluss an bestehende Trinkwasserleitung*
Anschluss an bestehende Trinkwasserleitung

aus Edelstahl einschließlich Übergangsstück als Pressfitting für Edelstahlrohrleitungen sowie Herrichten der Rohrleitung (säubern und entgraten)

fachgerecht ausführen

**1.02.02.1 Anschluss an bestehende Trinkwasserleitung DN 15**
Anschluss an bestehende Trinkwasserleitung DN 15

wie zuvor beschrieben, jedoch: DN 15

fachgerecht ausführen
Menge: 10,000 Stk

**1.02.02.2 Anschluss an bestehende Trinkwasserleitung DN 25**
Anschluss an bestehende Trinkwasserleitung DN 25

wie zuvor beschrieben, jedoch: DN 25

fachgerecht ausführen
Menge: 6,000 Stk

**1.02.02.3 Anschluss an bestehende Trinkwasserleitung DN 32**
Anschluss an bestehende Trinkwasserleitung DN 32

wie zuvor beschrieben, jedoch: DN 32

fachgerecht ausführen
Menge: 15,000 Stk

**1.02.02.4 Anschluss an bestehende Trinkwasserleitung DN 100**
Anschluss an bestehende Trinkwasserleitung DN 100

wie zuvor beschrieben, jedoch: DN 100

fachgerecht ausführen
Menge: 8,000 Stk

**Ausführungsbeschreibung 6 Edelstahlrohr Systemrohr**
*Edelstahlrohr Systemrohr*
Edelstahl Systemrohr

Systemrohr aus nichtrostendem Cr-Mo-Ti Stahl DIN EN 10088 mit DVGW Baumusterprüfzertifikat DW-8501AT2552 sind nach Arbeitsblatt DVGW GW 541 geschweiste, dünnwandige Leitungsrohre aus hochlegiertem ferritischem, nicht rostendem Chrom-Moǀybdän-Titan-Stahl mit der Werkstoff- Nr. 1.4521 Rohrlänge 6m, einschließlich Klein- und Dichtungsmaterial.

Die Rohre, Fittings und Dichtungen sind zugelassen für die Desinfektion von Trinkwasser.

Verlegung in Gebäuden, Montagehöhe über
Gelände/Fußboden bis 4,00 m

**1.02.02.5 Edelstahlrohr 15 x 1,0 mm**
Edelstahlrohr 15 x 1,0 mm

wie vor beschrieben, jedoch: 15 x 1,0 mm
Menge: 30,000 m

**1.02.02.6 Edelstahlrohr 18 x 1,0 mm**
Edelstahlrohr 18 x 1,0 mm

wie vor beschrieben, jedoch: 18 x 1,0 mm
Menge: 280,000 m

**1.02.02.7 Edelstahlrohr 22 x 1,2 mm**
Edelstahlrohr 22 x 1,2 mm

wie vor beschrieben, jedoch: 22 x 1,2 mm
Menge: 80,000 m

**1.02.02.8 Edelstahlrohr 28 x 1,2 mm**
Edelstahlrohr 28 x 1,2 mm

wie vor beschrieben, jedoch: 28 x 1,2 mm
Menge: 6,000 m

**1.02.02.9 Edelstahlrohr 35 x 1,5 mm**
Edelstahlrohr 35 x 1,5 mm

wie vor beschrieben, jedoch: 35 x 1,5 mm
Menge: 6,000 m

**1.02.02.10 Edelstahlrohr 42 x 1,5 mm**
Edelstahlrohr 42 x 1,5 mm

wie vor beschrieben, jedoch: 42 x 1,5 mm
Menge: 6,000 m

**1.02.02.11 Edelstahlrohr 54 x 1,5 mm**
Edelstahlrohr 54 x 1,5 mm

wie vor beschrieben, jedoch: 54 x 1,5 mm
Menge: 30,000 m

**1.02.02.12 Edelstahlrohr 76,1 x 2,0 mm**
Edelstahlrohr 76,1 x 2,0 mm

wie vor beschrieben, jedoch: 76,1 x 2,0 mm
Menge: 18,000 m

##### Untertitel 1.02.03 Formteile Edelstahl

**Ausführungsbeschreibung 7 Edelstahl-Press-Formteile, in allen Winkelgraden**
*Edelstahl-Press-Formteile, in allen Winkelgraden*
Edelstahl-Press-Formteile, in allen Winkelgraden

Edelstahl-Formteile zum dauerhaften Verbinden von Edel- stahl-Systemrohren

Systemrohr aus nichtrostendem Cr-Ni-Mo Stahl DIN EN 10088, in den Abmessungen d= 12 bis 108mm, mit zusätzlich innen geglätteter Schweißnaht, für Trinkwasser, biegbar, Verbindung mit Pressfittings mit DVGW- Registrierung, lösungsgeglüht und blankgeglüht zur Erhöhung der Korrosionssicherheit, frei von lackbenetzungsstörenden Substanzen, Rohrlänge 6m, einschließlich Klein- und Dichtungsmaterial.

Die Rohre, Fittings und Dichtungen sind zugelassen für die Desinfektion von Trinkwasser.

Verlegung in Gebäuden, Montagehöhe über Gelände/ Fußboden bis 4,00 m

**1.02.03.1 Edelstahl-Bogen 15 mm, in allen Winkelgraden**
Edelstahl-Bogen 15 mm, in allen Winkelgraden

wie vor beschrieben, jedoch 15 mm
Menge: 50,000 Stk

**1.02.03.2 Edelstahl-Bogen 18 mm, in allen Winkelgraden**
Edelstahl-Bogen 18 mm, in allen Winkelgraden

wie vor beschrieben, jedoch 18 mm
Menge: 350,000 Stk

**1.02.03.3 Edelstahl-Bogen 22 mm, in allen Winkelgraden**
Edelstahl-Bogen 22 mm, in allen Winkelgraden

wie vor beschrieben, jedoch 22 mm
Menge: 70,000 Stk

**1.02.03.4 Edelstahl-Bogen 28 mm, in allen Winkelgraden**
Edelstahl-Bogen 28 mm, in allen Winkelgraden

wie vor beschrieben, jedoch 28 mm
Menge: 6,000 Stk

**1.02.03.5 Edelstahl-Bogen 35 mm, in allen Winkelgraden**
Edelstahl-Bogen 35 mm, in allen Winkelgraden

wie vor beschrieben, jedoch 35 mm
Menge: 12,000 Stk

**1.02.03.6 Edelstahl-Bogen 42 mm, in allen Winkelgraden**
Edelstahl-Bogen 42 mm, in allen Winkelgraden

wie vor beschrieben, jedoch 42 mm
Menge: 10,000 Stk

**1.02.03.7 Edelstahl-Bogen 54 mm, in allen Winkelgraden**
Edelstahl-Bogen 54 mm, in allen Winkelgraden

wie vor beschrieben, jedoch 54 mm
Menge: 12,000 Stk

**1.02.03.8 Edelstahl-Bogen 76,1 mm, in allen Winkelgraden**
Edelstahl-Bogen 76,1 mm, in allen Winkelgraden

wie vor beschrieben, jedoch 76,1 mm
Menge: 10,000 Stk

**1.02.03.9 Rotguss-Doppelwandscheibe 18 mm x 1/2"**
Rotguss-Doppelwandscheibe 18 mm x 1/2"

mit Pressanschluss 18 mm, 90 Grad
Menge: 26,000 Stk

**1.02.03.10 Rotguss-Doppelwandscheibe 22 mm x 1/2"**
Rotguss-Doppelwandscheibe 22 mm x 1/2"

mit Pressanschluss 22 mm, 90 Grad
Menge: 4,000 Stk

**1.02.03.11 Edelstahl-Muffe 15 mm**
Edelstahl-Muffe 15 mm

wie vor beschrieben, jedoch 15 mm
Menge: 10,000 Stk

**1.02.03.12 Edelstahl-Muffe 18 mm**
Edelstahl-Muffe 18 mm

wie vor beschrieben, jedoch 18 mm
Menge: 20,000 Stk

**1.02.03.13 Edelstahl-Muffe 22 mm**
Edelstahl-Muffe 22 mm

wie vor beschrieben, jedoch 22 mm
Menge: 12,000 Stk

**1.02.03.14 Edelstahl-Muffe 28 mm**
Edelstahl-Muffe 28 mm

wie vor beschrieben, jedoch 28 mm
Menge: 2,000 Stk

**1.02.03.15 Edelstahl-Muffe 35 mm**
Edelstahl-Muffe 35 mm

wie vor beschrieben, jedoch 35 mm
Menge: 2,000 Stk

**1.02.03.16 Edelstahl-Muffe 42 mm**
Edelstahl-Muffe 42 mm

wie vor beschrieben, jedoch 42 mm
Menge: 2,000 Stk

**1.02.03.17 Edelstahl-Muffe 54 mm**
Edelstahl-Muffe 54 mm

wie vor beschrieben, jedoch 54 mm
Menge: 5,000 Stk

**1.02.03.18 Edelstahl-T-Stück 15 mm**
Edelstahl-T-Stück 15 mm

wie vor beschrieben, jedoch 15 mm,
Menge: 1,000 Stk

**1.02.03.19 Edelstahl-T-Stück 18 mm**
Edelstahl-T-Stück 18 mm

wie vor beschrieben, jedoch 18 mm,
Menge: 3,000 Stk

**1.02.03.20 Edelstahl-T-Stück 22 mm**
Edelstahl-T-Stück 22 mm

wie vor beschrieben, jedoch 22 mm,
Menge: 1,000 Stk

**1.02.03.21 Edelstahl-T-Stück 28 mm**
Edelstahl-T-Stück 28 mm

wie vor beschrieben, jedoch 28 mm,
Menge: 1,000 Stk

**1.02.03.22 Edelstahl-T-Stück 35 mm**
Edelstahl-T-Stück 35 mm

wie vor beschrieben, jedoch 35 mm,
Menge: 3,000 Stk

**1.02.03.23 Edelstahl-T-Stück 76,1 mm**
Edelstahl-T-Stück 76,1 mm

wie vor beschrieben, jedoch 76,1 mm,
Menge: 1,000 Stk

**1.02.03.24 Edelstahl-Press-Reduzier T-Stück, 35x28x35 mm**
Edelstahl-Press-Reduzier T-Stück, 35x28x35 mm

wie zuvor beschrieben, jedoch
Edelstahl-Press-Reduzier T-Stück, 35x28x35 mm
Menge: 1,000 Stk

**1.02.03.25 Edelstahl-Press-Reduzier T-Stück, 42x28x42 mm**
Edelstahl-Press-Reduzier T-Stück, 42x28x42 mm

wie zuvor beschrieben, jedoch
Edelstahl-Press-Reduzier T-Stück, 42x28x42 mm
Menge: 1,000 Stk

**1.02.03.26 Edelstahl-Press-Reduzier T-Stück, 42x35x42 mm**
Edelstahl-Press-Reduzier T-Stück, 42x35x42 mm

wie zuvor beschrieben, jedoch
Edelstahl-Press-Reduzier T-Stück, 42x35x42 mm
Menge: 2,000 Stk

**1.02.03.27 Edelstahl-Press-Reduzier T-Stück, 54x15x54 mm**
Edelstahl-Press-Reduzier T-Stück, 54x15x54 mm

wie zuvor beschrieben, jedoch
Edelstahl-Press-Reduzier T-Stück, 54x15x54 mm
Menge: 1,000 Stk

**1.02.03.28 Edelstahl-Press-Reduzier T-Stück, 54x42x54mm**
Edelstahl-Press-Reduzier T-Stück, 54x42x54mm

wie zuvor beschrieben, jedoch
Edelstahl-Press-Reduzier T-Stück, 54x42x54mm
Menge: 1,000 Stk

**1.02.03.29 Edelstahl-Reduzierung DN 15**
Edelstahl-Reduzierung DN 15

wie vor beschrieben, jedoch DN 15 auf kleinere Dimensionen
Menge: 1,000 Stk

**1.02.03.30 Edelstahl-Reduzierung DN 20**
Edelstahl-Reduzierung DN 20

wie vor beschrieben, jedoch DN 20 auf kleinere Dimensionen
Menge: 1,000 Stk

**1.02.03.31 Edelstahl-Reduzierung DN 25**
Edelstahl-Reduzierung DN 25

wie vor beschrieben, jedoch DN 25 auf kleinere Dimensionen
Menge: 1,000 Stk

**1.02.03.32 Edelstahl-Reduzierung DN 32**
Edelstahl-Reduzierung DN 32

wie vor beschrieben, jedoch DN 32 auf kleinere Dimensionen
Menge: 1,000 Stk

**1.02.03.33 Edelstahl-Reduzierung DN 40**
Edelstahl-Reduzierung DN 40

wie vor beschrieben, jedoch DN 40 auf kleinere Dimensionen
Menge: 2,000 Stk

**1.02.03.34 Edelstahl-Reduzierung DN 50**
Edelstahl-Reduzierung DN 50

wie vor beschrieben, jedoch DN 50 auf kleinere Dimensionen
Menge: 1,000 Stk

**1.02.03.35 Edelstahl-Reduzierung DN 65**
Edelstahl-Reduzierung DN 50

wie vor beschrieben, jedoch DN 50 auf kleinere Dimensionen
Menge: 1,000 Stk

**1.02.03.36 Edelstahl-Übergang 18 mm x 1/2"**
Edelstahl-Übergang 18 mm x 1/2"

wie vor beschrieben, jedoch 18 mm
Menge: 2,000 Stk

**1.02.03.37 Edelstahl-Übergang 54 mm x 2"**
Edelstahl-Übergang 54 mm x 2"

wie vor beschrieben, jedoch 54 mm
Menge: 2,000 Stk

**1.02.03.38 Edelstahl-Übergang 76,1 mm x 2 1/2"**
Edelstahl-Übergang 76,1  mm x 2 1/2"

wie vor beschrieben, jedoch 76,1  mm
Menge: 2,000 Stk

##### Untertitel 1.02.04 Gasleitung NT-Räume

**1.02.04.1 Gas-Kugelhahn 1/2"**
Gas-Kugelhahn 1/2"

Gas Kugelhahn oder Eckkugelhahn, aus Pressmessing, Werkstoff-Nr. CW617N nach DIN EN 12164, Für Gase nach DVGW-Arbeitsblatt G 260.
Geprüft nach DIN EN 331, DVGW-Zulassung für Gasinstallation.
MOP5/PN1 HTB.
Dimension DN 15
Menge: 31,000 Stk

**Ausführungsbeschreibung 8 Kupferrohr**
*Kupferrohr*
Beschreibung Rohrleitung Gasanlage

Gas-Rohrleitung, für Gasanlagen nach DVGW-TRGI 2008 und Flüssiggas-Anlagen, nach TRF 1996, aus Kupfer, nach DIN EN 1057, SF-Cu und DVGW-GW 392 mit Gütezeichen RAL und DVGW-Zeichen, Verbindungen mit Profipress G-Pressverbindern aus Kupfer oder Rotguss, mit SC-Contur und DVGW-zertifizierter Prüfsicherheit bei unverpresstem Pressverbinder über den gesamten Prüfbereich von 110 mbar bis 3 bar trocken sowie von 1 bis 6,5 bar nass, HNBR-Dichtelement, unlösbar, Kupferrohr nach DIN EN 1057 Verbindung mit Profipress G XL-Pressverbindern aus Kupfer.
Zuschlag auf die Rohrleitungspositionen für Festpunkte
und Überschieberohre für Wand- und Deckendurchführungen einschließlich allen Zubehörs.

Rohrleitung zum Einsatz für Gasleitungen

Montagehöhe bis 4,00 m

**1.02.04.2 Kupferrohr 18 x 1,0mm**
Kupferrohr 18 x 1,0mm

wie zuvor beschrieben, jedoch: 18 x 1,0mm
Menge: 100,000 m

**Ausführungsbeschreibung 9 CU-Press-Formteile, in allen Winkelgraden**
*CU-Press-Formteile, in allen Winkelgraden*
CU-Press-Formteile, in allen Winkelgraden

Form- und Verbindungsstücke als Zulage
Kupferrohrverbindungssystem mit Pressverbindungstechnik für Gasinstallation nach DVGW-TRGI 2008, mit DVGW-Prüfzeichen, geprüft nach DVGW-Arbeitsblatt VP 614, mit Cu-Rohren nach DVGW-Arbeitsblatt GW 392.

**1.02.04.3 CU-Press-Bogen 18mm, in allen Winkelgraden**
CU-Press-Bogen 18mm, in allen Winkelgraden

wie zuvor beschrieben, jedoch 18mm
Menge: 60,000 Stk

**1.02.04.4 CU-Press-Muffe, 18mm**
CU-Press-Muffe 18mm

wie zuvor beschrieben, jedoch CU-Press-Muffe 18mm
Menge: 10,000 Stk

**1.02.04.5 CU-Press-T-Stück, 18mm**
CU-Press-T-Stück, 18mm

wie zuvor beschrieben, jedoch CU-Press-T-Stück 18mm
Menge: 21,000 Stk

**1.02.04.6 Press-Übergang 18 x 1/2"**
Press-Übergang 18 x 1/2"

Rotguss-Formteile zum dauerhaften verbinden mit CU-Rohr.
Menge: 31,000 Stk

**1.02.04.7 Rohrleitungsbeschriftung als selbstklebende Plastikfolie**
Rohrleitungsbeschriftung als selbstklebende Plastik- folie

Für Gasleitungen in Zentralen und Schächten, mit Kennzeichnung der Durchflussrichtung des Mediums, alterungsbeständig in DIN Farben.

Rohrleitungen sind alle 5 m und direkt vor und nach Wand und Deckendurchdringungen zu beschriften.
Menge: 40,000 Stk

##### Untertitel 1.02.05 Schmutzwasserrohrleitungen und Zubehör

**1.02.05.1 Anschluss an bestehende Schmutzwasser Grundleitung bis DN125**
Anschluss an bestehende Schmutzwasser Grundleitung bis DN125

Bestehenden Grundleitungsanschluss zum Neuanschluss herrichten. Übergang von schallgedämmtem PP-Rohr auf KG Rohr erstellen und Rohrleitung anschließen.

Fachgerecht ausführen.
Menge: 18,000 Stk

**1.02.05.2 Anschluss an bestehende Entlüftungshauben bis DN 100**
Anschluss an bestehende Entlüftungshauben bis DN 100

bestehenden Anschluss zum Neuanschluss herrichten, aus Guss- oder Kunststoffohr, inkl. entsprechenden Verbindungen.

Fachgerecht ausführen.
Menge: 18,000 Stk

**1.02.05.3 Anschluss an bauseits gesetzte Entlüftungshauben bis DN 100**
Anschluss an bauseits gesetzte Entlüftungshauben bis DN100

aus Guss- oder Kunststoffohr, inkl. entsprechenden Verbindungen.

Fachgerecht ausführen.
Menge: 2,000 Stk

**Ausführungsbeschreibung 10 Schallgedämmtes PP-Rohr**
*Schallgedämmtes PP-Rohr*
Schallgedämmtes PP-Rohr

aus mineralverstärktem Polypropylen. Das Ablussrohrsystem mit hervorragenden schalldämmenden Eigenschaften ist den folgenden Dimensionen zu erhalten.

DN 56
DN 70
DN 90
DN 100
DN 125
DN 150
DN 200

Das Abflußrohrsystem ist heißwasserbeständig und entspricht der DIN 4102, B2. Rohre und Formteile verfügen über eine allgemeine bauaufsichtliche Zulassung des DIBt und sind auch als Grundleitung für die Erdverlegung zugelassen.

Als Verbindungen zwischen Rohren und zwischen Rohren und Formteilen sind Aufsteckmuffen zu verwenden.
Zur Verbindung mit anderen Werkstoffen sind die vom Hersteller vorgesehenen Übergänge einzusetzen. Die Leitungen sind entsprechend dem Handbuch zu befestigen. Bei der Planung und Verlegung des Abflussrohrsystems sind unter anderem folgende DIN-Normen und Vorschriften einzuhalten: DIN EN 12056, DIN 1986-100, DIN 4109, DIN 4102, die Richtlinie zur Verwendung brennbarer Baustoffe im Hochbau gemäß den Landesbauordnungen.

Die Schallschutzprüfung erfolgt nach den neusten Prüfbedingungen des Fraunhofer. Alle aktuellen Prüfberichte entsprechen diesen Bedingungen.

Liefern und fachgerecht montieren, einschl. Klein-, Befestigungs- und Dichtmaterialien.

**1.02.05.4 Schallgedämmtes PP-Rohr DN56**
Schallgedämmtes PP-Rohr DN56

wie zuvor beschrieben jedoch in der Dimension DN56

liefern und fachgerecht montieren,
einschließlich aller Nebenarbeiten.
Menge: 50,000 m

**1.02.05.5 Schallgedämmtes PP-Rohr DN70**
Schallgedämmtes PP-Rohr DN70

wie zuvor beschrieben jedoch in der Dimension DN70

liefern und fachgerecht montieren,
einschließlich aller Nebenarbeiten.
Menge: 140,000 m

**1.02.05.6 Schallgedämmtes PP-Rohr DN90**
Schallgedämmtes PP-Rohr DN90

wie zuvor beschrieben jedoch in der Dimension DN90

liefern und fachgerecht montieren,
einschließlich aller Nebenarbeiten.
Menge: 18,000 m

**1.02.05.7 Schallgedämmtes PP-Rohr DN100**
Schallgedämmtes PP-Rohr DN100

wie zuvor beschrieben jedoch in der Dimension DN100

liefern und fachgerecht montieren,
einschließlich aller Nebenarbeiten.
Menge: 20,000 m

**1.02.05.8 Schallgedämmtes PP-Rohr Passlänge DN56, bis 500mm**
Schallgedämmtes PP-Rohr Passlänge DN56, bis 500mm

wie zuvor beschrieben jedoch in der Dimension DN56
bis 500mm lang
Menge: 80,000 Stk

**1.02.05.9 Schallgedämmtes PP-Rohr Passlänge DN70, bis 500mm**
Schallgedämmtes PP-Rohr Passlänge DN70, bis 500mm

wie zuvor beschrieben jedoch in der Dimension DN70
bis 500mm lang
Menge: 60,000 Stk

**1.02.05.10 Schallgedämmtes PP-Rohr Passlänge DN90, bis 500mm**
Schallgedämmtes PP-Rohr Passlänge DN90, bis 500mm

wie zuvor beschrieben jedoch in der Dimension DN90
500mm lang

liefern und fachgerecht montieren,
einschließlich aller Nebenarbeiten.
Menge: 30,000 Stk

**1.02.05.11 Schallgedämmtes PP-Rohr Passlänge DN100, bis 500mm**
Schallgedämmtes PP-Rohr Passlänge DN100, bis 500mm

wie zuvor beschrieben jedoch in der Dimension DN100
bis 500mm lang
Menge: 30,000 Stk

**1.02.05.12 Schallgedämmtes PP-Rohr Bogen in allen Winkelgraden DN56**
Schallgedämmtes PP-Rohr Bogen in allen Winkelgraden DN56

wie zuvor beschrieben jedoch in der Dimension DN56

liefern und fachgerecht montieren,
einschließlich aller Nebenarbeiten.
Menge: 110,000 Stk

**1.02.05.13 Schallgedämmtes PP-Rohr Bogen in allen Winkelgraden DN70**
Schallgedämmtes PP-Rohr Bogen in allen Winkelgraden DN70

wie zuvor beschrieben jedoch in der Dimension DN70

liefern und fachgerecht montieren,
einschließlich aller Nebenarbeiten.
Menge: 110,000 Stk

**1.02.05.14 Schallgedämmtes PP-Rohr Bogen in allen Winkelgraden DN90**
Schallgedämmtes PP-Rohr Bogen in allen Winkelgraden DN90

wie zuvor beschrieben jedoch in der Dimension DN90

liefern und fachgerecht montieren,
einschließlich aller Nebenarbeiten.
Menge: 20,000 Stk

**1.02.05.15 Schallgedämmtes PP-Rohr Bogen in allen Winkelgraden DN100**
Schallgedämmtes PP-Rohr Bogen in allen Winkelgraden DN100

wie zuvor beschrieben jedoch in der Dimension DN100

liefern und fachgerecht montieren,
einschließlich aller Nebenarbeiten.
Menge: 60,000 Stk

**1.02.05.16 Schallgedämmtes PP-Rohr Muffe DN56**
Schallgedämmtes PP-Rohr Muffe DN56

wie zuvor beschrieben jedoch in der Dimension DN56

liefern und fachgerecht montieren,
einschließlich aller Nebenarbeiten.
Menge: 20,000 Stk

**1.02.05.17 Schallgedämmtes PP-Rohr Muffe DN70**
Schallgedämmtes PP-Rohr Muffe DN70

wie zuvor beschrieben jedoch in der Dimension DN70

liefern und fachgerecht montieren,
einschließlich aller Nebenarbeiten.
Menge: 40,000 Stk

**1.02.05.18 Schallgedämmtes PP-Rohr Muffe DN90**
Schallgedämmtes PP-Rohr Muffe DN90

wie zuvor beschrieben jedoch in der Dimension DN90

liefern und fachgerecht montieren,
einschließlich aller Nebenarbeiten.
Menge: 10,000 Stk

**1.02.05.19 Schallgedämmtes PP-Rohr Muffe DN100**
Schallgedämmtes PP-Rohr Muffe DN100

wie zuvor beschrieben jedoch in der Dimension DN100

liefern und fachgerecht montieren,
einschließlich aller Nebenarbeiten.
Menge: 16,000 Stk

**1.02.05.20 Schallgedämmtes PP-Rohr Abzweig 45-90Grad DN56**
Schallgedämmtes PP-Rohr Abzweig 45-90Grad DN56

wie zuvor beschrieben jedoch in der Dimension DN56

liefern und fachgerecht montieren,
einschließlich aller Nebenarbeiten.
Menge: 4,000 Stk

**1.02.05.21 Schallgedämmtes PP-Rohr Abzweig 45-90Grad DN70**
Schallgedämmtes PP-Rohr Abzweig 45-90Grad DN70

wie zuvor beschrieben jedoch in der Dimension DN70

liefern und fachgerecht montieren,
einschließlich aller Nebenarbeiten.
Menge: 8,000 Stk

**1.02.05.22 Schallgedämmtes PP-Rohr Abzweig 45-90Grad DN70xDN56**
Schallgedämmtes PP-Rohr Abzweig 45-90Grad DN70xDN56

wie zuvor beschrieben jedoch in der Dimension DN70xDN56

liefern und fachgerecht montieren,
einschließlich aller Nebenarbeiten.
Menge: 20,000 Stk

**1.02.05.23 Schallgedämmtes PP-Rohr Abzweig 45-90Grad DN90**
Schallgedämmtes PP-Rohr Abzweig 45-90Grad DN90

wie zuvor beschrieben jedoch in der Dimension DN90

liefern und fachgerecht montieren,
einschließlich aller Nebenarbeiten.
Menge: 2,000 Stk

**1.02.05.24 Schallgedämmtes PP-Rohr Abzweig 45-90Grad DN90xDN56**
Schallgedämmtes PP-Rohr Abzweig 45-90Grad DN90xDN56

wie zuvor beschrieben jedoch in der Dimension DN90xDN56

liefern und fachgerecht montieren,
einschließlich aller Nebenarbeiten.
Menge: 5,000 Stk

**1.02.05.25 Schallgedämmtes PP-Rohr Abzweig 45-90Grad DN90xDN70**
Schallgedämmtes PP-Rohr Abzweig 45-90Grad DN90xDN70

wie zuvor beschrieben jedoch in der Dimension DN90xDN70
Menge: 2,000 Stk

**1.02.05.26 Schallgedämmtes PP-Rohr Abzweig 45-90Grad DN100**
Schallgedämmtes PP-Rohr Abzweig 45-90Grad DN100

wie zuvor beschrieben jedoch in der Dimension DN100

liefern und fachgerecht montieren,
einschließlich aller Nebenarbeiten.
Menge: 2,000 Stk

**1.02.05.27 Schallgedämmtes PP-Rohr Abzweig 45-90Grad DN100xDN56**
Schallgedämmtes PP-Rohr Abzweig 45-90Grad DN100xDN56

wie zuvor beschrieben jedoch in der Dimension DN100xDN56

liefern und fachgerecht montieren,
einschließlich aller Nebenarbeiten.
Menge: 2,000 Stk

**1.02.05.28 Schallgedämmtes PP-Rohr Abzweig 45-90Grad DN100xDN70**
Schallgedämmtes PP-Rohr Abzweig 45-90Grad DN100xDN70

wie zuvor beschrieben jedoch in der Dimension DN100xDN70

liefern und fachgerecht montieren,
einschließlich aller Nebenarbeiten.
Menge: 4,000 Stk

**1.02.05.29 Schallgedämmtes PP-Rohr Abzweig 45-90Grad DN100xDN90**
Schallgedämmtes PP-Rohr Abzweig 45-90Grad DN100xDN90

wie zuvor beschrieben jedoch in der Dimension DN100xDN90

liefern und fachgerecht montieren,
einschließlich aller Nebenarbeiten.
Menge: 2,000 Stk

**1.02.05.30 Schallgedämmtes PP-Rohr Reduzierstück DN70x56**
Schallgedämmtes PP-Rohr Reduzierstück DN70x56

wie zuvor beschrieben jedoch in der Dimension DN70x56

liefern und fachgerecht montieren,
einschließlich aller Nebenarbeiten.
Menge: 18,000 Stk

**1.02.05.31 Schallgedämmtes PP-Rohr Reduzierstück DN90x56**
Schallgedämmtes PP-Rohr Reduzierstück DN90x56

wie zuvor beschrieben jedoch in der Dimension DN90x56

liefern und fachgerecht montieren,
einschließlich aller Nebenarbeiten.
Menge: 2,000 Stk

**1.02.05.32 Schallgedämmtes PP-Rohr Reduzierstück DN90x70**
Schallgedämmtes PP-Rohr Reduzierstück DN90x70

wie zuvor beschrieben jedoch in der Dimension DN90x70

liefern und fachgerecht montieren,
einschließlich aller Nebenarbeiten.
Menge: 2,000 Stk

**1.02.05.33 Schallgedämmtes PP-Rohr Reduzierstück DN100x50**
Schallgedämmtes PP-Rohr Reduzierstück DN100x50

wie zuvor beschrieben jedoch in der Dimension DN100x50

liefern und fachgerecht montieren,
einschließlich aller Nebenarbeiten.
Menge: 2,000 Stk

**1.02.05.34 Schallgedämmtes PP-Rohr Reduzierstück DN100x70**
Schallgedämmtes PP-Rohr Reduzierstück DN100x70

wie zuvor beschrieben jedoch in der Dimension DN100x70

liefern und fachgerecht montieren,
einschließlich aller Nebenarbeiten.
Menge: 18,000 Stk

**1.02.05.35 Schallgedämmtes PP-Rohr Reduzierstück DN100x90**
Schallgedämmtes PP-Rohr Reduzierstück DN100x90

wie zuvor beschrieben jedoch in der Dimension DN100x90

liefern und fachgerecht montieren,
einschließlich aller Nebenarbeiten.
Menge: 6,000 Stk

**1.02.05.36 Schallgedämmtes PP-Rohr Reinigungsöffnung DN100**
Schallgedämmtes PP-Rohr Reinigungsöffnung DN100

wie zuvor beschrieben jedoch in der Dimension DN100
mit Deckel
Menge: 17,000 Stk

**1.02.05.37 Schallgedämmtes PP-Rohr Übergang HT DN56/DN50**
Schallgedämmtes PP-Rohr Übergang HT DN56/DN50

wie zuvor beschrieben jedoch in der Dimension DN56/DN50
als Einsteckstück.

liefern und fachgerecht montieren,
einschließlich aller Nebenarbeiten.
Menge: 30,000 Stk

##### Untertitel 1.02.06 Rohrleitungsbefestigungen und Zubehör

**Ausführungsbeschreibung 11 Rohrschelle**
*Rohrschelle*
Rohrschelle

Rohrträgerschelle, einteilig verzinkt, mit
Sicherheitsverschluss und Kreuzschlitzschraube,
Schallschutzeinlage aus EPDM, Anschlussgewinde M 8,
einschl. Klein- und Befestigungsmaterial.

**1.02.06.1 Rohrschelle, DN 15**
Rohrschelle, DN 15

wie zuvor beschrieben, jedoch DN 15
Menge: 380,000 Stk

**1.02.06.2 Rohrschelle, DN 20**
Rohrschelle, DN 20

wie zuvor beschrieben, jedoch DN 20
Menge: 80,000 Stk

**1.02.06.3 Rohrschelle, DN 25**
Rohrschelle, DN 25

wie zuvor beschrieben, jedoch DN 25
Menge: 6,000 Stk

**1.02.06.4 Rohrschelle, DN 32**
Rohrschelle, DN 32

wie zuvor beschrieben, jedoch DN 32
Menge: 6,000 Stk

**1.02.06.5 Rohrschelle, DN 40**
Rohrschelle, DN 40

wie zuvor beschrieben, jedoch DN 40
Menge: 6,000 Stk

**1.02.06.6 Rohrschelle, DN 50**
Rohrschelle, DN 50

wie zuvor beschrieben, jedoch DN 50
Menge: 12,000 Stk

**1.02.06.7 Rohrschelle, DN 56**
Rohrschelle, DN 56

wie zuvor beschrieben, jedoch DN 56
Menge: 50,000 Stk

**1.02.06.8 Rohrschelle, DN 70**
Rohrschelle, DN 70

wie vor beschrieben, jedoch DN 70
Menge: 140,000 Stk

**1.02.06.9 Rohrschelle, DN 90**
Rohrschelle, DN 90

wie vor beschrieben, jedoch DN 90
Menge: 18,000 Stk

**1.02.06.10 Rohrschelle, DN 100**
Rohrschelle, DN 100

wie vor beschrieben, jedoch DN 100
Menge: 20,000 Stk

**1.02.06.11 Abdichtungsset Wandscheiben 1/2"**
Abdichtungsset Wandscheiben 1/2"
für Wanddurchführungen
 Abdichtungsset bestehend aus:

- 2 x Baustopfen
- 2 x Dichthülse
- 2 x Dichtmanschette

Im Zuge der Montage einsetzen und Manschett zur Eindichtung an den Fliesenleger übergeben.
Menge: 24,000 Stk

**1.02.06.12 Festpunktkonstruktionen aus Profilstahl**
Festpunktkonstruktionen aus Profilstahl

einschließlich Feuerverzinkung, Lage nach Vorgabe in
Planunterlagen der Ausführungspläne. Abrechnung mit den
Einheitsgewichten der zutreffenden DIN-Normen.
Menge: 200,000 kg

**1.02.06.13 Bezeichnungsschilder 110x50mm (bxh)**
Bezeichnungsschilder 110x50mm (bxh)

Aus Kunststoff mit gefräst- bzw. gravierter Beschriftung, geschraubte Befestigung,

inkl. Klein- und Befestigungsmaterial.
Menge: 30,000 Stk

**1.02.06.14 Rohrleitungsbeschriftung als selbstklebende Plastikfolie**
Rohrleitungsbeschriftung als selbstklebende Plastik- folie

Für sämtliche Wasserleitungen in Zentralen und Schächten, mit Kennzeichnung der Durchflussrichtung des Mediums, alterungsbeständig in DIN Farben.

Rohrleitungen sind alle 5 m und direkt vor und nach Wand und Deckendurchdringungen zu beschriften.
Menge: 400,000 Stk

##### Untertitel 1.02.07 erdverlegte Rohrleitungen

**1.02.07.1 PE-100 Trinkwasser SDR 11, PN16, DN50**
PE-100 Trinkwasser SDR 11, PN16, DN50

Abmessung: 63*5,8 (DN 50) aus PE-100 für Trinkwasser
liefern und in vorh. Rohrgraben verlegen

liefern und fachgerecht ausführen
Menge: 25,000 m

**1.02.07.2 PE-100 Trinkwasser SDR 11, PN16, DN65**
PE-100 Trinkwasser SDR 11, PN16, DN65

Abmessung: 75*6,9 (DN 65) aus PE-100 für Trinkwasser
liefern und in vorh. Rohrgraben verlegen

liefern und fachgerecht ausführen
Menge: 25,000 m

**1.02.07.3 PE Anschlussverschraubung DN 50-2"**
PE Anschlussverschraubung DN 50 x 2"

für Rohre aus PE 80, PE 100 und PE-Xa
Gewinde nach DIN EN 10226-1
Menge: 2,000 Stk

**1.02.07.4 PE Anschlussverschraubung DN 65-2 1/2"**
PE Anschlussverschraubung DN 65 x 2 1/2"

für Rohre aus PE 80, PE 100 und PE-Xa
Gewinde nach DIN EN 10226-1
Menge: 2,000 Stk

*Hinweis: Ausführungshinweis****
Das Herstellen von Bohrungen und Durchbrüchen

ist nur nach vorheriger positiver Absprache mit dem Architekten bzw.der Bauleitung gestattet.

Das Anbohren bzw. Auffräsen von Stützen und Unterzügen ist verboten.

Die anzugebenen Einheitspreise für die nachstehend
aufgeführten Positionen verstehen sich einschl. der
Kosten für die Vorhaltung von Geräten, Gerüsten, Wasser und Stromanschlüssen.

Beim Bohren mit Wasser ist dieses in geeigneter Form
aufzufangen.

**1.02.07.5 Standard-Ringraumdichtung di63 mm / da125 mm**
Standard-Ringraumdichtung di63 mm / da125 mm

Dichtbreite 40 mm

Ringraumdichtung zur Abdichtung von neu zu installierenden oder bereits verlegten Rohren in Kernbohrungen oder Futterrohren. Lieferbar für alle gängigen Rohrgrößen. Für nachträgliche Montage bis Ø 200 mm vor Ort teilbar

Maße: Dichtbreite: 40 mm

Lastfall: WU-Beton Beanspruchungsklasse 1; WU-Beton Beanspruchungsklasse 2; Wassereinwirkungsklasse DIN 18533 W1.1-E; Wassereinwirkungsklasse DIN 18533 W1.2-E; Wassereinwirkungsklasse DIN 18533 W2.1-E; Wassereinwirkungsklasse DIN 18533 W2.2-E

Dichtheit: gas- und wasserdicht
Futterrohr/Kernbohrung Øi (mm): 125
geeignet für Mediumrohr Ø von (mm): 58
geeignet für Mediumrohr Ø bis (mm): 67

liefern, einbauen und mit vom Hersteller zugelassenem
Vergußmörtel in die Kernlochbohrung einbetonieren.
Menge: 2,000 Stk

**1.02.07.6 Standard-Ringraumdichtung di75 mm / da125 mm**
Standard-Ringraumdichtung di75 mm / da125 mm

Dichtbreite 40 mm

Ringraumdichtung zur Abdichtung von neu zu installierenden oder bereits verlegten Rohren in Kernbohrungen oder Futterrohren. Lieferbar für alle gängigen Rohrgrößen. Für nachträgliche Montage bis Ø 200 mm vor Ort teilbar

Maße: Dichtbreite: 40 mm

Lastfall: WU-Beton Beanspruchungsklasse 1; WU-Beton Beanspruchungsklasse 2; Wassereinwirkungsklasse DIN 18533 W1.1-E; Wassereinwirkungsklasse DIN 18533 W1.2-E; Wassereinwirkungsklasse DIN 18533 W2.1-E; Wassereinwirkungsklasse DIN 18533 W2.2-E

Dichtheit: gas- und wasserdicht
Futterrohr/Kernbohrung Øi (mm): 125
geeignet für Mediumrohr Ø von (mm): 68
geeignet für Mediumrohr Ø bis (mm): 75

liefern, einbauen und mit vom Hersteller zugelassenem
Vergußmörtel in die Kernlochbohrung einbetonieren.
Menge: 2,000 Stk

**1.02.07.7 Futterrohr di 125 mm**
Futterrohr di 125 mm

aus Faserzement einteilig
Innendurchmesser: 125 mm
Länge: 500 mm
Menge: 2,000 Stk

**1.02.07.8 Dichtheitsprüfung der erdverlegten TW-Leitung**
Dichtheitsprüfung der erdverlegten TW-Leitung

Durchführung einer Dichtheitsprobe für die erdverlegte Rohrleitung vor Verfüllung der Leitungszone gemäß DIN EN 806-4 als trockene Dichtheitsprüfung. Die Dichtheitsprüfung muss protokolliert und das Protokoll anschließend der Bauleitung übergeben werden.

fachgerecht durchführen
Menge: 2,000 Stk

#### Titel 1.03 Sanitärobjekte und Accessoires allgemein

##### Untertitel 1.03.01 Klassenzimmer

*Hinweis: Waschtisch*

**1.03.01.1 Montageelement 112 cm für Waschtisch, Standarmatur**
Montageelement 112 cm für Waschtisch, Standarmatur

 Verwendungszwecke
- Für Trockenbau
- Für Standarmaturen

Eigenschaften
- Befestigungsabstand Waschtisch 5-38 cm
- Befestigung für Anschlussbogen höhenverstellbar und
  schallgedämmt
- Traverse Armatur höhen- und tiefenverstellbar

Lieferumfang
- 2 Anschlusswinkel R 1/2
- 2 Schalldämmunterlagen
- 2 Dämmhülsen
- Anschlussbogen aus PE-HD, D 50 mm
- Dichtung D 44 / 32 mm
- 2 Gewindestangen M10
- Befestigungsmaterial

einschl. Klein- und Befestigungsmaterial.
Menge: 18,000 Stk

**1.03.01.2 Waschtisch eckig, Keramik, weiß, B =550mm**
Waschtisch eckig, Keramik, weiß, B =550mm

aus Sanitärporzellan, Hahnloch Mitte offen,
mit rundem Überlauf

Breite: 550 mm
Ausladung: 440 mm

einschl. Schallschutzset für WT-Anlage
Menge: 24,000 Stk

**1.03.01.3 Geruchsverschluss 1 1/4"**
Geruchsverschluss 1 1/4"

für Waschtische
Röhrengeruchsverschluss mit verstellbarem Tauchrohr Abgangsrohr mit Schubrosette
Anschluss 1 1/4"

einschl. Klein-, Befestigungs- und Dichtmaterialien.
Menge: 24,000 Stk

**1.03.01.4 Selbstschluss Standventil, DN 15**
Selbstschluss Standventil, DN 15

Dimension: DN 15 G 1/2 AG
Selbstschluss-Standventil DN 15 für Waschanlagen. Selbstschlusskartusche, hydraulisch gesteuert, wartungsarm und stagnationsfrei, mit Keramikscheibentechnik, selbsttätig schließend, fließdruckunabhängig durch mediengetrennte Bauart. Fließzeit stufenlos einstellbar. Zum Anschluss an vorgemischtes Warmwasser oder Kaltwasser mittels Schlauch inklusive Siebdichtung. Ganzmetallausführung, Messing poliert verchromt. Luftsprudler mit integriertem Durchflussmengenregler 3,0 l/min.
Ohne eigene Mischung und ohne Ablaufgarnitur.

Lieferumfang:
- Befestigungsmaterial für Einlochmontage

Einsatzbereich / technische Daten:
- Durchfluss: 3 l/min bei 3 bar Fließdruck
- Fließdruck: 1 - 5 bar
- Laufzeit: 5 - 35 s einstellbar

Werkstoff:
Gehäuse aus Messing konform TrinkwV
Geräuschklasse: I
DVGW zertifiziert

einschl. Klein-, Befestigungs- und Dichtmaterialien.
Menge: 24,000 Stk

**1.03.01.5 Universalventil mit Sieb aus Edelstahl**
Universalventil mit Sieb aus Edelstahl

einschl. Klein-, Befestigungs- und Dichtmaterialien.
Menge: 24,000 Stk

**1.03.01.6 Eckventil mit Wandanschlussrosette**
Eckventil mit Wandanschlussrosette

Anschlussrohr DN 12
Messing verchromt, mit Steckschlüsseloberteil
und geschlossener Kappe.

Liefern und fachgerecht montieren, einschl. Klein-, Befestigungs- und Dichtmaterialien.
Menge: 24,000 Stk

**1.03.01.7 Hahnverlängerung DN15, bis 50mm**
Hahnverlängerung DN15, bis 50mm

aus Rotguss, für Steckschlüsselmontage,

einschl. Dichtmaterial
Menge: 24,000 Stk

**1.03.01.8 Fuge zwischen Objekt und Wand mit dauerelastischem Silicon, weiß, verfüllen**
Fuge zwischen Objekt und Wand mit dauerelastischem Silicon, weiß, verfüllen,

ohne spezielle Vorbehandlung, Fugenbreite bis 15mm
Menge: 24,000 m

##### Untertitel 1.03.02 Fachräume

*Hinweis: Naturwissenschaftlicheräume*

**1.03.02.1 Anschluss Fachraummöbel**
Anschluss Fachraummöbel

Anschluss von Trink- und Schmutzwasser an Fachraummöbel wie Digestoren, Lehrertische und Laborspülen.

Das Material wird gesondert vergütet.
Menge: 24,000 Stk

#### Titel 1.04 Brandschutz & Dämmarbeiten

##### Untertitel 1.04.01 Durchbruch reinigen / vorbereiten

**Ausführungsbeschreibung 12 Durchführung reinigen/ vorbereiten**
*Durchführung reinigen/ vorbereiten*
Durchführung reinigen/ vorbereiten

Einrichtung des Arbeitsplatzes, evtl. Schutzmaßnahmen vorsehen.
Rückbau alter Schalung / Isolierung, entfernen loser Mörtelreste, reinigen der Rohre und Rohrdurchführung, Vorbereitung für zulassungskonforme Abschottung.

Entsorgen der demontieren Materiallien und reinigen des Arbeitsplatzes .

Ausführung der Arbeiten in Höhen bis 4,0 m.

Fachgerecht ausführen.

**1.04.01.1 Durchführung reinigen bis 0,05m²**
Durchführung reinigen bis 0,05m²

wie zuvor beschrieben, jedoch bis 0,05m².

Fachgerecht ausführen
Menge: 20,000 Stk.

**1.04.01.2 Durchführung reinigen bis 0,10m²**
Durchführung reinigen bis 0,10m²

wie zuvor beschrieben, jedoch bis 0,10m².

Fachgerecht ausführen
Menge: 20,000 Stk.

##### Untertitel 1.04.02 Stemmarbeiten

**Ausführungsbeschreibung 13 Rohrleitung freistemmen**
*Rohrleitung freistemmen*
Rohrleitung freistemmen

Einrichtung des Arbeitsplatzes, evtl. Schutzmaßnahmen vorsehen.

Freistemmen der Rohrleitung an Wänden u. Decken, reinigen der Rohre, Vorbereitung für zulassungskonforme Abschottung.

Entsorgen der demontierten Materialien und Bauschutt. Reinigen des Arbeitsplatzes.

Ausführung der Arbeiten in Höhen bis 4,0 m.

Fachgerecht ausführen

**1.04.02.1 Freistemmen bis 0,05m²**
Rohrleitung freistemmen bis 0,05m²

wie zuvor beschrieben, jedoch bis 0,05m².

Fachgerecht ausführen
Menge: 20,000 Stk

**1.04.02.2 Freistemmen bis 0,10m²**
Rohrleitung freistemmen bis 0,10m²

wie zuvor beschrieben, jedoch bis 0,10m².

Fachgerecht ausführen
Menge: 20,000 Stk

##### Untertitel 1.04.03 Rohrabschottung mit Brandschutzschale R90

**Ausführungsbeschreibung 15 Rohrabschottung mit Brandschutzschale**
*Rohrabschottung mit Brandschutzschale*
Rohrabschottung mit Brandschutzschale

R 90 Rohrabschottung für nichtbrennbare Versorgungsleitungen in Massivbauteilen und leichten Trennwänden Feuerwiderstandsfähige Rohrabschottungen mit nichtbrennbarer hochverdichteter Mineralfaserdämmung mit einem Schmelzpunkt von > 1000 °C. Die notwendige weiterführende Dämmung wird gesondert vergütet.

Ausführung:
Die Erstellung einer Rohrabschottung der Feuerwiderstandsklasse R 90. Hierzu ist die Mineralfaserdämmung entweder formschlüssig in eine Kernbohrung einzupressen oder die verbleibende Öffnung im Durchbruch in ganzer Bauteildicke einzusetzen.
Alle Rohrschalen sind mit verzinktem Bindedraht (d ≥? 0,6 mm), 6 Windungen pro lfd. Meter, auf dem Rohr zu befestigen.
Die Ausführung muss gemäß AbP BS erfolgen.

Kalkulationsgrundlage:

Die Abrechnung erfolgt per Stück (1 Stück = 50cm)

**1.04.03.1 Rohrabschottung mit Brandschutzschale R90 DN 12**
Rohrabschottung mit Brandschutzschale R90 DN 12

wie zuvor beschrieben, jedoch DN 12
Menge: 15,000 Stk

**1.04.03.2 Rohrabschottung mit Brandschutzschale R90 DN 15**
Rohrabschottung mit Brandschutzschale R90 DN 15

wie zuvor beschrieben, jedoch DN 15
Menge: 120,000 Stk

**1.04.03.3 Rohrabschottung mit Brandschutzschale R90 DN 20**
Rohrabschottung mit Brandschutzschale R90 DN 20

wie zuvor beschrieben, jedoch DN 20
Menge: 8,000 Stk

**1.04.03.4 Rohrabschottung mit Brandschutzschale R90 DN 25**
Rohrabschottung mit Brandschutzschale R90 DN 25

wie zuvor beschrieben, jedoch DN 25
Menge: 6,000 Stk

**1.04.03.5 Rohrabschottung mit Brandschutzschale R90 DN 32**
Rohrabschottung mit Brandschutzschale R90 DN 32

wie zuvor beschrieben, jedoch DN 32
Menge: 5,000 Stk

**1.04.03.6 Rohrabschottung mit Brandschutzschale R90 DN 40**
Rohrabschottung mit Brandschutzschale R90 DN 40

wie zuvor beschrieben, jedoch DN 40
Menge: 2,000 Stk

**1.04.03.7 Rohrabschottung mit Brandschutzschale R90 DN 50**
Rohrabschottung mit Brandschutzschale R90 DN 50

wie zuvor beschrieben, jedoch DN 50
Menge: 2,000 Stk

**1.04.03.8 Rohrabschottung mit Brandschutzschale R90 DN 80**
Rohrabschottung mit Brandschutzschale R90 DN 80

wie zuvor beschrieben, jedoch DN 80
Menge: 4,000 Stk

**1.04.03.9 Rohrabschottung mit Brandschutzschale R90 bis DN 100**
Rohrabschottung mit Brandschutzschale R90 bis DN 100

wie zuvor beschrieben, jedoch bis DN 100
Menge: 12,000 Stk

**1.04.03.10 Beschilderung von kennzeichnungspflichtigen Brandschottungen**
Beschlilderung von kennzeichnungspflichtigen Brandschottungen

Dauerhafte Beschliderung der erstellten Brandschutzertüchtigung.
Menge: 160,000 Stk

##### Untertitel 1.04.04 Rohrabschottung mit Manschette R90

**Ausführungsbeschreibung 16 Rohrabschottung mit Manschette an Decke/Wände**
*Rohrabschottung mit Manschette an Decke/Wände*
Rohrabschottung mit Manschette an Decke/Wände

Abschottung von brennbarer Rohrleitung mit Quellmanschette R90 an Decke/Wände.

Aufklappbare Manschette inklusive Befestigungsmaterial,Kennzeichnungsschild, Schalldämmstreifen und Übereinstimmungserklärung zur feuerbeständigen Abschottung der Schallschutzrohrsysteme und Abwassersysteme aus PE. Die Manschette ist zugelassen vom Deutschen Institut für Bautechnik (DIBt).

Schottungsbereich, je nach Manschettengröße und Einbausituation, bis zu 200mm.

Geprüfte Einbausituationen (Durchführungssituationen):
In Decken / unter Decken / vor Wänden.

In Decken (Deckenbündig) aus Porenbeton oder Beton mit einer Mindestdicke von >=150mm. Für gerade Rohrdurchführungen ohne Muffe bis AD 160mm.

Unter Decken aus Porenbeton oder Beton mit einer Mindestdicke von >=150mm. Gerader Einbau ohne Muffe bis DN 200mm, Schrägdurchführungen der Rohrleitungen
bis 45° mit/ohne Formteile bis DN150, gerade Rohrführung mit Muffe bis DN150.

Vor Wänden aus Porenbeton, Beton, Mauerwerk und leichten Trennwänden mit einer Dicke >=100mm. Gerade Rohrdurchführung ohne Muffe bis DN 200, Schrägdurchführungen der Rohrleitungen bis 45° mit/ohne Formteile bis DN150, gerade Rohrführung mit Muffe bis DN150.

Die Montage der Manschette muss gemäß Zulassungsbeschreibung/ Montageanleitung erfolgen.

**1.04.04.1 Brandmanschette DN56**
Brandmanschette DN 56

wie zuvor beschrieben, jedoch DN 56, 63mm
Menge: 12,000 Stk

**1.04.04.2 Brandmanschette DN70**
Brandmanschette DN 70

wie zuvor beschrieben, jedoch DN 70, 75mm
Menge: 18,000 Stk

**1.04.04.3 Brandmanschette DN 90**
Brandmanschette DN 90

wie zuvor beschrieben, jedoch DN 90, 90mm
Menge: 6,000 Stk

**1.04.04.4 Brandmanschette DN 110**
Brandmanschette DN 110

wie zuvor beschrieben, jedoch DN 110, 110mm
Menge: 12,000 Stk

**1.04.04.5 Brandmanschette DN 125**
Brandmanschette DN 125

wie zuvor beschrieben, jedoch DN 125, 125mm
Menge: 10,000 Stk

**1.04.04.6 Brandmanschette DN 150**
Brandmanschette DN 150

wie zuvor beschrieben, jedoch DN 150, 160mm
Menge: 2,000 Stk

**1.04.04.7 Beschilderung von kennzeichnungspflichtigen Brandschottungen**
Beschlilderung von kennzeichnungspflichtigen Brandschottungen

Dauerhafte Beschliderung der erstellten Brandschutzertüchtigung.
Menge: 60,000 Stk

##### Untertitel 1.04.05 Rohrabschottung mit Bandage

**Ausführungsbeschreibung 17 Rohrabschottung mit Bandage R90**
*Rohrabschottung mit Bandage R90*
Rohrabschottung mit Bandage R90

R 90 Rohrabschottung für nichtbrennbare Rohrleitungen in Massivbauteilen bestehend aus aufschäumenden Material. Geeignet für nichtbrennbare Rohrleitungen.

Erstellung einer Rohrabschottung in der Feuerwiderstandsklasse R 90.
Hierzu ist die Bandage im Bereich der Bauteildurchführen gemäß den Angaben des Herstellers auf die Rohrleitung zu wickeln und mit verzinktem Bindedraht (d ≥? 0,8 mm) auf dem Rohr zu befestigen.
Die verbleibende Öffnung ist im Durchbruch in ganzer Bauteildicke hohlraumfüllend dicht mit formbeständigen, nichtbrennbaren Baustoffen wie z.B. Mörtel, Beton oder Gips zu verschließen.

Die Ausführung der Rohrabschottung muss gemäß allgemeinem bauaufsichtlichen Prüfzeugniss erfolgen.

Ausführung der Arbeiten in Höhen bis 4,0 m.

einschließlich Brandschottkennzeichnung.

**1.04.05.1 Rohrabschottung Bandage R90 bis DN 32**
Rohrabschottung Bandage R90 bis DN 32

wie zuvor beschrieben, jedoch bis DN 32
Menge: 4,000 Stk

**1.04.05.2 Rohrabschottung Bandage R90 bis DN 65**
Rohrabschottung Bandage R90 bis DN 65

wie zuvor beschrieben, jedoch bis DN 65
Menge: 6,000 Stk

##### Untertitel 1.04.06 Durchbruch verschließen mit Mörtel

**Ausführungsbeschreibung 18 Durchbruch verschließen**
*Durchbruch verschließen*
Durchbruch verschließen

Verfüllung von Fugen zwischen Brandschott und den umgebenden Wand- und Deckenbereichen mittels selbstverdichtenden, rauchgasdichtem Brandschutzmörtel gemäß den allgemeinen bauaufsichtlichen Zulassungen.

Verarbeitung mit Kelle oder handelsüblichen
Putzmaschinen bzw. Handpumpen (fließ- und pumpfähig).

**1.04.06.1 Durchbruch verschließen bis 0,05m²**
Durchbruch verschließen bis 0,05m²

wie zuvor beschrieben, jedoch bis 0,05m²
Menge: 38,000 Stk.

**1.04.06.2 Durchbruch verschließen bis 0,10m²**
Durchbruch verschließen bis 0,10m²

wie zuvor beschrieben, jedoch bis 0,10m²
Menge: 20,000 Stk.

##### Untertitel 1.04.07 Verschließen von Wand-/ Deckenöffnungen mit Kalzium-Silikat-Material

**1.04.07.1 Abmauern mit Kalk-Sand-Steinen**
Abmauern mit Kalk-Sand-Steinen

Verschließen von Wandöffnungen durch KS-Stein 2DF o. 3DF in F90 Qualität.

Wandstärke bis zu 175mm

Fachgerecht ausführen
Menge: 3,000 m²

**Ausführungsbeschreibung 19 Verschließen von Decken-/Wandöffnungen mit Kalzium-Sili**
*Verschließen von Decken-/Wandöffnungen mit Kalzium-Silikat-Platten*
Verschließen von Decken-/Wandöffnungen mit Kalzium-Silikat-Platten

Verschließen von Wandöffnungen und Deckenöffnungen mit Kalzium-Silikat-Platten 3DF in F90 Qualität.

Fachgerecht ausführen

**1.04.07.2 Verschließen von Decken-/Wandöffnungen mit Kalzium-Silikat-Platten bis 0,05m²**
Verschließen von Decken-/Wandöffnungen mit Kalzium-Silikat-Platten

wie zuvor beschrieben, jedoch bis 0,05m².

Fachgerecht ausführen
Menge: 3,000 Stk

**1.04.07.3 Verschließen von Decken-/Wandöffnungen mit Kalzium-Silikat-Platten bis 0,10m²**
Verschließen von Decken-/Wandöffnungen mit Kalzium-Silikat-Platten

wie zuvor beschrieben, jedoch bis 0,10m².

Fachgerecht ausführen
Menge: 1,000 Stk

**1.04.07.4 Verschließen von Decken-/Wandöffnungen mit Kalzium-Silikat-Platten bis 0,20m²**
Verschließen von Decken-/Wandöffnungen mit Kalzium-Silikat-Platten

wie zuvor beschrieben, jedoch bis 0,20m².

Fachgerecht ausführen
Menge: 1,000 Stk

##### Untertitel 1.04.08 Durchbruch ausbessern mit Brandschutzkitt

**1.04.08.1 Ringspalt verschließen bis 1,0cm**
Ringspalt verschließen bis 1,0cm
Fachgerecht ausführen
Menge: 8,000 m

##### Untertitel 1.04.09 Wärmedämmung alukaschiert

*Hinweis: Wärmedämmung alukaschiert*
Wärmedämmung alukaschiert

Wärmedämmung an Rohrleitungen
Mediumtemperatur kleiner 120 Grad C,
Umgebungstemperatur 10 Grad C,
Montageort in Zentralen, Fluren, Zwischendecken,
Mediengängen, Höhe der Rohrleitung von 0,5 m bis
4,0m über Standfläche, Lage der Rohrleitung waagerecht
und senkrecht, Dämmstoff aus Mineralfaser-Dämmschalen,
Nennwert VDI 2055, bei einer Baustoffklasse A1
nichtbrennbar nach DIN 4102,
kaschiert mit Aluminiumfolie,
Rohdichte des Dämmstoffes 40 kg/m3,
an Rohrleitung aus Edelstahl,
mit Bindedraht aus dem Werkstoff des Drahtgeflechtes
befestigen. Längs- und Rundnähte mit Aluminiumklebeband überkleben.

Dämmstoffdicke nach GEG für Rohrleitungen.

Zur technischen Ausführung sind alle nach DIN 18299
(ATV) sowie DIN 18421 gültigen Regeln zu beachten.
Darüber hinaus gelten alle zum Ausführungszeitpunkt
gültigen EN-und DIN-Normen, Arbeitsstättenrichtlinien,
Unfallverhütungsvorschriften, behördliche Erlasse und
Gesetze sowie die anerkannten Regeln der Technik und
Auflagen der Feuerwehr.

Verwendung von Klebstoff schwer entflammbar,
Dämmschichtdicke nach Gebäude Energiegesetz (GEG).

**1.04.09.1 Wärmedämmung DN 12**
Wärmedämmung DN 12

wie zuvor beschrieben, jedoch für Rohrleitungen der
Nennweite DN 12
Menge: 30,000 m

**1.04.09.2 Wärmedämmung DN 15**
Wärmedämmung DN 15

wie zuvor beschrieben, jedoch für Rohrleitungen der Nennweite DN 15
Menge: 280,000 m

**1.04.09.3 Wärmedämmung DN 20**
Wärmedämmung DN 20

wie zuvor beschrieben, jedoch für Rohrleitungen der
Nennweite DN 20
Menge: 80,000 m

**1.04.09.4 Wärmedämmung DN 25**
Wärmedämmung DN 25

wie zuvor beschrieben, jedoch für Rohrleitungen der
Nennweite DN 25
Menge: 6,000 m

**1.04.09.5 Wärmedämmung DN 32**
Wärmedämmung DN 32

wie zuvor beschrieben, jedoch für Rohrleitungen der
Nennweite DN 32
Menge: 6,000 m

**1.04.09.6 Wärmedämmung DN 40**
Wärmedämmung DN 40

wie zuvor beschrieben, jedoch für Rohrleitungen der Nennweite DN 40
Menge: 6,000 m

**1.04.09.7 Wärmedämmung DN 50**
Wärmedämmung DN 50

wie zuvor beschrieben, jedoch für Rohrleitungen der Nennweite DN 50
Menge: 30,000 m

**1.04.09.8 Wärmedämmung DN 65**
Wärmedämmung DN 65

wie zuvor beschrieben, jedoch für Rohrleitungen der Nennweite DN 65
Menge: 18,000 m

**1.04.09.9 Wärmedämmung in allen Winkelgraden DN 12**
Wärmedämmung in allen Winkelgraden DN 12

wie zuvor beschrieben, jedoch
für Bögen DN 12
Menge: 50,000 Stk

**1.04.09.10 Wärmedämmung in allen Winkelgraden DN 15**
Wärmedämmung in allen Winkelgraden DN 15

wie zuvor beschrieben, jedoch
für Bögen DN 15
Menge: 350,000 Stk

**1.04.09.11 Wärmedämmung in allen Winkelgraden DN 20**
Wärmedämmung in allen Winkelgraden DN 20

wie zuvor beschrieben, jedoch
für Bögen DN 20
Menge: 70,000 Stk

**1.04.09.12 Wärmedämmung in allen Winkelgraden DN 25**
Wärmedämmung in allen Winkelgraden DN 25

wie zuvor beschrieben, jedoch
für Bögen DN 25
Menge: 5,000 Stk

**1.04.09.13 Wärmedämmung in allen Winkelgraden DN 32**
Wärmedämmung in allen Winkelgraden DN 32

wie zuvor beschrieben, jedoch
für Bögen DN 32
Menge: 12,000 Stk

**1.04.09.14 Wärmedämmung in allen Winkelgraden DN 40**
Wärmedämmung in allen Winkelgraden DN 40

wie zuvor beschrieben, jedoch
für Bögen DN 40
Menge: 10,000 Stk

**1.04.09.15 Wärmedämmung in allen Winkelgraden DN 50**
Wärmedämmung in allen Winkelgraden DN 50

wie zuvor beschrieben, jedoch
für Bögen DN 50
Menge: 12,000 Stk

**1.04.09.16 Wärmedämmung in allen Winkelgraden DN 65**
Wärmedämmung in allen Winkelgraden DN 65

wie zuvor beschrieben, jedoch
für Bögen DN 65
Menge: 10,000 Stk

**1.04.09.17 Wärmedämmung für T-Stück, DN 12**
Wärmedämmung für T-Stück DN 12

wie zuvor beschrieben, jedoch
für T-Stück DN 12
Menge: 5,000 Stk

**1.04.09.18 Wärmedämmung für T-Stück, DN 15**
Wärmedämmung für T-Stück DN 15

wie zuvor beschrieben, jedoch
für T-Stück DN 15
Menge: 3,000 Stk

**1.04.09.20 Wärmedämmung für T-Stück, DN 25**
Wärmedämmung für T-Stück DN 25

wie zuvor beschrieben, jedoch
für T-Stück DN 25
Menge: 1,000 Stk

**1.04.09.21 Wärmedämmung für T-Stück, DN 32**
Wärmedämmung für T-Stück DN 32

wie zuvor beschrieben, jedoch
für T-Stück DN 32
Menge: 3,000 Stk

**1.04.09.22 Wärmedämmung für T-Stück, DN 40**
Wärmedämmung für T-Stück DN 40

wie zuvor beschrieben, jedoch
für T-Stück DN 40
Menge: 3,000 Stk

**1.04.09.23 Wärmedämmung für T-Stück, DN 50**
Wärmedämmung für T-Stück DN 50

wie zuvor beschrieben, jedoch
für T-Stück DN 50
Menge: 1,000 Stk

**1.04.09.24 Wärmedämmung für T-Stück, DN 65**
Wärmedämmung für T-Stück DN 65

wie zuvor beschrieben, jedoch
für T-Stück DN 65
Menge: 1,000 Stk

**1.04.09.25 Paßstück Wärmedämmung DN 12**
Paßstück Wärmedämmung DN 12

wie zuvor beschrieben, jedoch Rohrnennweite DN 12
Menge: 30,000 Stk

**1.04.09.26 Paßstück Wärmedämmung DN 15**
Paßstück Wärmedämmung DN 15

wie zuvor beschrieben, jedoch Rohrnennweite DN 15
Menge: 1000,000 Stk

**1.04.09.27 Paßstück Wärmedämmung DN 20**
Paßstück Wärmedämmung DN 20

wie zuvor beschrieben, jedoch Rohrnennweite DN 20
Menge: 160,000 Stk

**1.04.09.28 Paßstück Wärmedämmung DN 25**
Paßstück Wärmedämmung DN 25

wie zuvor beschrieben, jedoch Rohrnennweite DN 25
Menge: 6,000 Stk

**1.04.09.29 Paßstück Wärmedämmung DN 32**
Paßstück Wärmedämmung DN 32

wie zuvor beschrieben, jedoch Rohrnennweite DN 32
Menge: 6,000 Stk

**1.04.09.30 Paßstück Wärmedämmung DN 40**
Paßstück Wärmedämmung DN 40

wie zuvor beschrieben, jedoch Rohrnennweite DN 40
Menge: 10,000 Stk

**1.04.09.31 Paßstück Wärmedämmung DN 50**
Paßstück Wärmedämmung DN 50

wie zuvor beschrieben, jedoch Rohrnennweite DN 50
Menge: 12,000 Stk

**1.04.09.32 Ausschnitte an Wärmedämmung**
Ausschnitte an Wärmedämmung

bis Rohrleitungen DN 65
Menge: 100,000 Stk

**1.04.09.34 Wärmedämmung für Übergangsstück, größe DN 15**
Wärmedämmung für Übergangsstück, größe DN 15

wie zuvor beschrieben, jedoch für Übergangsstück, DN 15
Menge: 2,000 Stk

**1.04.09.35 Wärmedämmung für Übergangsstück, größe DN 20**
Wärmedämmung für Übergangsstück, größe DN 20

wie zuvor beschrieben, jedoch für Übergangsstück, DN 20
Menge: 2,000 Stk

**1.04.09.36 Wärmedämmung für Übergangsstück, größe DN 25**
Wärmedämmung für Übergangsstück, größe DN 25

wie zuvor beschrieben, jedoch für Übergangsstück, DN25
Menge: 2,000 Stk

**1.04.09.37 Wärmedämmung für Übergangsstück, größe DN 32**
Wärmedämmung für Übergangsstück, größe DN 32

wie zuvor beschrieben, jedoch für Übergangsstück, DN 32
Menge: 1,000 Stk

**1.04.09.38 Wärmedämmung für Übergangsstück, größe DN 40**
Wärmedämmung für Übergangsstück, größe DN 40

wie zuvor beschrieben, jedoch für Übergangsstück, DN 40
Menge: 2,000 Stk

**1.04.09.39 Wärmedämmung für Übergangsstück, größe DN 50**
Wärmedämmung für Übergangsstück, größe DN 50

wie zuvor beschrieben, jedoch für Übergangsstück, DN 50
Menge: 4,000 Stk

**1.04.09.40 Wärmedämmung für Übergangsstück, größe DN 65**
Wärmedämmung für Übergangsstück, größe DN 65

wie zuvor beschrieben, jedoch für Übergangsstück, DN 65
Menge: 10,000 Stk

*Hinweis: Dämmung an Regenwasserleitungen*
Dämmung an Regenwasserleitungen

Mineralwolle 30mm mit äußerer Alukaschierung

Zur Vermeidung von Tauwasserbildung an innenliegenden Regenwasserleitungen ist es erforderlich, diese mit einer Wärmedämmung zu versehen.
Die Wärmedämmung soll aus 30mm starker Mineralwolle mit äußerer Alukaschierung bestehen.

Verarbeitung:
Die Wärmedämmung ist mit Wickeldraht mit 6 Windungen pro Meter zu versehen.
Die Stoßkanten und Übergänge sind mit diffusionsdichtem Aluminiumklebeband zu verschließen.

Formteile und Bögen werden auf Gärung geschnitten und mit der übrigen Dämmung verklebt.

**1.04.09.41 alukaschierte Dämmmatte 30mm**
alukaschierte Dämmmatte 30mm

Wärmedämmung aus Steinwolle mit einseitiger Alukaschierung.

Dämmstärke 30mm

einschließlich verkleben der Stöße und Umwicklung mit Draht.
Menge: 80,000 m²

##### Untertitel 1.04.10 Schlauchisolierung

**Ausführungsbeschreibung 20 Dämmschlauch 50%**
*Dämmschlauch 50%*
Dämmschlauch 50%
Dämmung für Heizungs- und Sanitärrohrleitungen sowie Rohrleitungen für Kälte- und Klimaanlagen; Dämmung gemäß EnEV, DIN 1988-200, VDI 4100 und DIN 4109; geschlossenzelliger, physikalisch vernetzter Polyethylenschaum mit zusätzlicher reißfester, Gittergewebefolie verstärkt, Gittergewebe an den Kreuzungspunkten verknotet. Geeignet für alle Rohrmaterialien.

- Lambda Wert 0,036 W/(m*K) bei 40 °C zur
  Platzeinsparung durch geringe Dämmschichtdicken

- robuste, reißfeste Oberfläche um Beschädigungen in
  der Bauphase vorzubeugen, dies dient der Vermeidung
  von Körperschallbrücken

- Optimaler Schutz gegen Durchfeuchtung durch
  geschlossenzelligen, physikalisch vernetzten
  Polyethylenschaum mit einer Wasserdampfdiffusionszahl
  von µ = 5200

CE-Kennzeichnung nach EN 14313 für den gesamten europäischen Markt
Baustoffklasse nach DIN 4102-1 : B2
Baustoffklasse nach DIN EN 13501-1 : EL
Wärmeleitfähigkeit nach DIN EN ISO 8497 : l40°C = 0,036 W/(m×K)
Wasserdampf-Diffusionswiderstandszahl
nach DIN EN 13469 : m ³ 5200
Temperaturbeständigkeit nach DIN EN 14707
(dauerhaft) : von -80°C bis +100°C

Lieferlänge: 2 m / geschlossener Schlauch

Dämmschichtdicke: 50% 11 / 16 / 22 / 32 / 44 mm

**1.04.10.1 Wärmedämmung an MSV-Rohr DN 12**
Wärmedämmung an MSV-Rohr DN 12

wie zuvor beschrieben, jedoch:

Rohrnennweite DN 12
Dämmstoffdicke 11 mm
Menge: 20,000 m

**1.04.10.2 Wärmedämmung an MSV-Rohr DN 15**
Wärmedämmung an MSV-Rohr DN 15

wie zuvor beschrieben, jedoch:

Rohrnennweite DN 15
Dämmstoffdicke 11 mm
Menge: 20,000 m

**1.04.10.3 Wärmedämmung an MSV-Rohr DN 20**
Wärmedämmung an MSV-Rohr DN 20

wie zuvor beschrieben, jedoch:

Rohrnennweite DN 20
Dämmstoffdicke 11 mm
Menge: 20,000 m

#### Titel 1.05 Durchbrüche und Schlitze

##### Untertitel 1.05.01 Schlitz- und Durchbruchsarbeiten Massivbauteile

*Hinweis: Ausführungshinweis*
Das Herstellen von Bohrungen und Durchbrüchen

ist nur nach vorheriger positiver Absprache mit dem Architekten bzw.der Bauleitung gestattet.

Das Anbohren bzw. Auffräsen von Stützen und Unterzügen ist verboten.

Die anzugebenen Einheitspreise für die nachstehend
aufgeführten Positionen verstehen sich einschl. der
Kosten für die Vorhaltung von Geräten, Gerüsten, Wasser und Stromanschlüssen.

Beim Bohren mit Wasser ist dieses in geeigneter Form
aufzufangen. Anfallender Schutt und Wasser werden
Eigentum des AN und sind durch diesen zu beseitigen und zu entsorgen.

**1.05.01.1 Kernbohrung Boden bis D=60mm bis 36cm**
Kernbohrung Boden bis D=60mm bis 36cm

sonst, wie vor beschrieben
Menge: 70,000 Stk

**1.05.01.2 Kernbohrung Boden bis D=100mm bis 36cm**
Kernbohrung Boden bis D=100mm bis 36cm

sonst, wie vor beschrieben
Menge: 16,000 Stk

**1.05.01.3 Kernbohrung Boden bis D=150mm bis 36cm**
Kernbohrung Boden bis D=150mm bis 36cm

sonst, wie vor beschrieben
Menge: 12,000 Stk

**1.05.01.4 Kernbohrung Boden bis D=180mm bis 36cm**
Kernbohrung Boden bis D=180mm bis 36cm

sonst, wie vor beschrieben
Menge: 2,000 Stk

**1.05.01.5 Kernbohrung Boden bis D=250mm bis 36cm**
Kernbohrung Boden bis D=250mm bis 36cm

sonst, wie vor beschrieben
Menge: 1,000 Stk

**1.05.01.6 Kernbohrung Wand bis D=60mm bis 36cm**
Kernbohrung Wand bis D=60mm bis 36cm

Kernbohrungen in Wänden aus Mauerwerk herstellen,

Dicke der Wand bis 36,0cm.
Kern-Bohrlochdurchmesser bis 60mm.

Nachzerkleinerung der entfernten Bauteile zu Transport-
und Verkehrslasten nach Wahl des AN, Abrechnung in fester Masse, Ausführung der Arbeiten in Höhen bis 4m,
Gerüste sind in die Einheitspreise einzurechnen.
Menge: 38,000 Stk

**1.05.01.7 Kernbohrung Wand bis D=80mm bis 36cm**
Kernbohrung Wand bis D=80mm bis 36cm

sonst, wie vor beschrieben
Menge: 4,000 Stk

**1.05.01.8 Kernbohrung Wand bis D=100mm bis 36cm**
Kernbohrung Wand bis D=100mm bis 36cm

sonst, wie vor beschrieben
Menge: 2,000 Stk

**1.05.01.9 Kernbohrung Wand bis D=130mm bis 36cm**
Kernbohrung Wand bis D=130mm bis 36cm

sonst, wie vor beschrieben
Menge: 4,000 Stk

**1.05.01.10 Kernbohrung Wand bis D=180mm bis 36cm**
Kernbohrung Wand bis D=180mm bis 36cm

sonst, wie vor beschrieben
Menge: 6,000 Stk

**1.05.01.11 Stemmarbeiten auf Anweisung**
Stemmarbeiten auf Anweisung

Die durchzuführenden Stemmarbeiten sind nur auf
Anweisung der Bauleitung auszuführen. Alle anfallenden
Kosten für Werkzeuge, Betriebsstoffe, Transport und
Entsorgung des anfallenden Bauschutt sind in die
Position mit einzurechnen.
Menge: 10,000 h

**1.05.01.12 Pilotbohrungen im Bestandsgebäude**
Pilotbohrungen im Bestandsgebäude

Generell gilt, dass das Herstellen von Bohrungen und Durchbrüchen nur nach vorheriger positiver Absprache mit dem Architekten / Statiker bzw. der Fachbauleitung TGA gestattet ist.
Der in dieser Position anzubietende Leistungsumfang beinhaltet das Erstellen einer Pilotbohrung (Ø 12mm), im Vorfeld einer Kernbohrung, um die Beschaffenheit des Mauerwerks oder der Massivbauwand festzustellen sowie die exakte Lage der zu erstellenden Kernbohrung festzulegen.

Der anzugebene Einheitspreise für die aufgeführte Positionen versteht sich einschl. der Kosten für die Vorhaltung von Geräten, Gerüsten und Stromanschlüssen. In dem Einheitspreis ist ebenso zu berücksichtigen, dass die Ausführung in bis zu 4,0m höhe stattfinden kann.

Im Vorfeld jeder Bohrung ist zu prüfen ob metallene Elektroleitungen, oder wasserführende Leitungen im Mauerwerk verputzt sind.
Menge: 10,000 Stk

#### Titel 1.06 Feuerlöschanlagen

##### Untertitel 1.06.01 Feuerlöschanlagen

**Ausführungsbeschreibung 21 Komponenten Feuerlöschanlage**
*Komponenten Feuerlöschanlage*

**Ausführungsbeschreibung 22 Feuerlösch- und Druckerhöhungsanlagen**
*Feuerlösch- und Druckerhöhungsanlagen*
Feuerlösch- und Druckerhöhungsanlagen

Bei Feuerlösch-Druckerhöhungsanlagen ist die DIN 14462/A1 und DIN 1988-5/6 sowie die Baugenehmigung/Brandschutzgutachten, die Musterbauordnung sowie die MLAR zu berücksichtigen.

Beim Anschluss eines Vorlagebehälters mit Schwimmer- oder Magnetventilen an das Trinkwassernetz sind die Regeln der DIN 1988/ DIN EN 806 und die Vorschriften der örtlichen Wasserversorgungsunternehmen zu beachten, bzw. ist vor dem Einbau deren Genehmigung einzuholen.

An Vorlagebehältern muss eine Sicherheitseinrichtung zum Schutz des Trinkwassers gegen Verschmutzung durch Rückfließen/Rücksaugen nach DIN EN 1717 (Ausführung nach DIN EN 13076/13077) vorhanden sein.

Einspeisearmaturen müssen ein DIN-DVGW Zertifikat vorweisen, um an das öffentliche Trinkwassernetz (direkt) angeschlossen zu werden.
Hausanschlussleitung und Wasserzähler sind entsprechend auszulegen. Erst nach Aussagen über die Wasser-Nachspeisemenge kann ermittelt werden, ob ein Behälter ausreichend ist oder ob noch Erweiterungsbehälter erforderlich werden. Für ständige Entnahme von Trinkwasser vor den Magnet- oder Schwimmerventilen ist gemäß DIN 1988 / DIN EN 806 zu sorgen.

Für den 3-fachen wöchentlichen Rohrvolumenaustausch der Trinkwasserzuführung bis zum Magnetventil oder Schwimmerventil des Vorlagebehälters sorgen entweder ständige Trinkwasserverbraucher und / oder eine automatische Spüleinrichtung.

Hinsichtlich Entwässerung von Schmutzwasser im Gebäude ist die DIN 1986-100, DIN EN 12056 Teil 1 u. 2 (Schmutzwasser System I) zu berücksichtigen.

Bei Pumpenanlagen mit Grenztaster-Ausstattung wird nur die voreingestellte Leistung (Wassermenge) bei Betätigung des Grenztasters freigesetzt und bei Rohrbruch schaltet die Pumpe ab und es erfolgt eine Störmeldung.

Hinweis:
Werden laut DIN 14462/A1 (siehe Punkt 4.1.8.1 Allgemeines) zur Erhöhung der Betriebssicherheit z.B. redudante Pumpenaggregate (DEA) eingesetzt, dann muss jedes die geforderte Löschmenge fördern können.

**1.06.01.1 Nass-Trennstation als Kompaktanlage**
Nass-Trennstation als Kompaktanlage

Anlage: 18 m³
Wasserversorgungsanlage/Druckerhöhungsanlage

1 Pumpen-Anlage

Wasserversorgungsanlage als KompaktAnlage zur Druckerhöhung oder als Wasserversorgung zum Anschluss an
Vorbehälter/Versorgungsnetz.

Bestehend aus:

normalsaugender, vertikaler mehrstufiger Edelstahl-Hochdruck-Kreisel-Pumpe mit Elektromotor. Wellenabdichtung durch drehrichtungsunabhängige Gleitringdichtung.
Membrandruckbehälter (Inhalt 8 l) inkl. integrierter Rückflussverhinderer, Druckschalter und Manometer zur automatischen Anlagensteuerung.

Vollelektronische Regeleinheit .
Schalter für Hand-Automatik.
Schaltung der Pumpe durch Druckschalter.
Mit Betriebs- und Störmeldeleuchte sowie potentialfreien Kontakten für Sammelstör- und Sammelbetriebsmeldung.
Anschlussfertig verdrahtet und verrohrt mit druckseitigem
Getriebekugelhahn auf Grundrahmen montiert.
Wassermangelfunktion mit Voralarm bei Unterschreitung des Sollwasserstandes und Notabschaltung bei leerem Behälter (verhindert einen Trockenlauf der Pumpe)

Fördermedium: Wasser
Fördermedientemperatur (max. 50° C): 20° C
Fördermenge: 18,00 m³/h
Förderhöhe bei Q=0: 78,00 m
Zulaufdruck (max. 6 bar)
Max. Betriebsdruck: 16 bar

Motor:
Leistung : 5,5 kW
-Nenndrehzahl: 2900 1/min
-Wicklung: 3~400V/50Hz
-Nennstrom: 10,0 A
-Schutzart: IP 55
Saug- und Druckanschluss: DN50

Die Inbetriebnahme ist im Regelfall durch den vom Hersteller autorisierten Kundendienst vorzunehmen.

Liefern und montieren in betriebsfertiger Arbeit,
einschl. Verschraubungen, Befestigungs- und
Dichtmaterialen, einschl. Herstellen der elektrischen
Anschlüsse.
Menge: 1,000 Stk

**1.06.01.2 Vorbehälter für Feuerlöschanlage 600 l**
Vorbehälter für Feuerlöschanlagen 600 l

Athmosphärisch belüfteter Vorbehälter.
Vorbehälter gemäß DIN 14462 für den mittelbaren Anschluss von Feuerlöschanlagen nach DIN 1988-600 an das öffentliche
Trinkwassernetz. In runder Bauform. Material: Polyethylen,
Farbe schwarz, mit Revisionsöffnung mit werkzeuglos
verschliessbarem Deckel; mit Zulauf- und Entnahmeanschlüssen,
Überlauf als freier Auslauf, Typ AB nach DIN EN 1717 mit nicht
Kreisförmigem Querschnitt, einschliesslich Wasserstandsanzeige, Entleerung, Schwimmerschalter als Wassermangelschutz- Signalgeber, Be- und Entlüftung mit Siebeinsatz, mit inneren Schallwänden zur Medienberuhigung.

Nutzinhalt: 600 l
Abmessungen: 700 mm x  700 mm
Höhe: 1875 mm
Zulauf-Anschluss: 1 x R 2”
Entnahme-Anschluss: DN 50

Zulässiges Medium: Wasser ohne abrasive Stoffe
Mediumtemperatur: max. 50° C
Zulaufdruck: min. 1 bar
Zulaufdruck: max. 10 bar

Liefern und montieren in betriebsfertiger Arbeit,
einschl. Klein-, Befestigungs- und Dichtmaterialien.
Menge: 1,000 Stk

**1.06.01.3 Steinfänger**
Steinfänger

in gleicher Nennweite wie Vorbehälter in Schrägsitzform, Flanschenanschluss nach DIN 250l, PN 16, mit auswechselbarem Sieb, Maschenweite 1,0 mm

Liefern und montieren in betriebsfertiger Arbeit,
einschl. Klein-, Befestigungs- und Dichtmaterialien.
Menge: 1,000 Stk

**1.06.01.4 Gummi-Kompensator DN 50; PN 16**
Gummi-Kompensator DN 50; PN 16

für den spannungsfreien Anschluss von Wasserversorgungs- und Druckerhöhungsanlagen

Liefern und montieren in betriebsfertiger Arbeit,
einschl. Klein-, Befestigungs- und Dichtmaterialien.
Menge: 1,000 Stk

**1.06.01.5 Einbau-Wandhydrant Typ F**
Einbau-Wandhydrant Typ F

Schrank
- aus verzinktem Stahlblech, RAL 3000
- innen und außen pulverbeschichtet
- mit eingebautem Strahlrohrhalter
- mit 4 Befestigungslöchern in der Rückwand
- mit Belüftungslöchern im Boden

Türe
- einlaufend, mit Umkantung
- Ecken verschweißt, 180° aufschlagbar
- eben glatte Ausführung
- und nicht sichtbaren Scharnieren
- mit versenktem Drehgriff in Türfarbe, plombierbar

Ausstattung nach DIN EN 671-1
- Haspel, wasserführend, 210° ausschwenkbar,
- RAL 3001 rot, pulverbeschichtet
- mit formstabilem Schlauch DN 25 30m lang DIN EN 694-1, aufgewickelt
- mit absperrbarem Strahlrohr DIN EN 671-1 und 6 mm Mundstücksöffnung
- Zubringerschlauch 1” mit C-Anschlußkupplung und Gewindestutzen
- Schlauchanschlußventil G 2 A mit C-Festkupplung
- Montageverschraubung DN 50, G 2 A nach DIN 14461 aus Messing
- Hinweisschild selbstklebend, Größe 200 x 200 mm nach VBG 125 für Wandhydrant

Abmessungen: Größe:  B=700  H=800  T=250 mm

Liefern und in vorhandener Wandniesche montieren in betriebsfertiger Arbeit, einschl. Klein-, Befestigungs- und Dichtmaterialien, sowie befestigen des Hinweisschildes.
Menge: 3,000 Stk

**1.06.01.6 Aufputz-Wandhydrant Typ F**
Aufputz-Wandhydrant Typ F

Schrank
- aus verzinktem Stahlblech, RAL 3000
- innen und außen pulverbeschichtet
- mit eingebautem Strahlrohrhalter
- mit 4 Befestigungslöchern in der Rückwand
- mit Belüftungslöchern im Boden

Türe
- einlaufend, mit Umkantung
- Ecken verschweißt, 180° aufschlagbar
- eben glatte Ausführung
- und nicht sichtbaren Scharnieren
- mit versenktem Drehgriff in Türfarbe, plombierbar

Ausstattung nach DIN EN 671-1
- Haspel, wasserführend, 210° ausschwenkbar,
- RAL 3001 rot, pulverbeschichtet
- mit formstabilem Schlauch DN 25 30m lang DIN EN 694-1, aufgewickelt
- mit absperrbarem Strahlrohr DIN EN 671-1 und 6 mm Mundstücksöffnung
- Zubringerschlauch 1” mit C-Anschlußkupplung und Gewindestutzen
- Schlauchanschlußventil G 2 A mit C-Festkupplung
- Montageverschraubung DN 50, G 2 A nach DIN 14461 aus Messing
- Hinweisschild selbstklebend, Größe 200 x 200 mm nach VBG 125 für Wandhydrant
- Gebrauchs- und Einbauanleitung nach DIN

Abmessungen: Größe:  B=700  H=800  T=250 mm

Liefern und in vorhandener Wandniesche montieren in betriebsfertiger Arbeit, einschl. Klein-, Befestigungs- und Dichtmaterialien, sowie befestigen des Hinweisschildes.
Menge: 1,000 Stk

**1.06.01.7 Grenztaster für Schlauchanschlussventil**
Grenztaster für Schlauchanschlussventil

mit integriertem Meldewiderstand für Steuerung der Schalt- u. Versorgungszentrale, 4-adrig, Kabellänge ca.1m, 100%ige Drahtbruch-und Kurzschlussüberwachung inkl. Befestigungskonsole,Wandhydranten-Abzweigdose und Steuerscheibe.

Liefern und montieren in betriebsfertiger Arbeit,
einschl. Verschraubungen, Befestigungs- und
Dichtmaterialen, einschl. Herstellen der elektrischen
Anschlüsse.
Menge: 1,000 Stk

**1.06.01.8 Grenztaster Anschlussdose**
Grenztaster Anschlussdose

2-Draht Grenztaster Anschlussdose

Liefern und montieren in betriebsfertiger Arbeit
Menge: 1,000 Stk

**1.06.01.9 Steuerleitung Grenztaster**
Steuerleitung Grenztaster

JY(ST)Y 2x2x0,8mm (maximale Leitungslänge 4000m)

Liefern und montieren in betriebsfertiger Arbeit
Menge: 1,000 m

**1.06.01.10 Sachverständigen-Abnahme Hydrantenanlage**
Sachverständigen-Abnahme Hydrantenanlage

pro Strang, durch den TÜV, einschl. evtl. Nachabnahmen.

Fachgerecht durchführen
Menge: 4,000 Stk

##### Untertitel 1.06.02 Rohrleitungen und Zubehör

**Ausführungsbeschreibung 23 Edelstahlrohr Systemrohr**
*Edelstahlrohr Systemrohr*
Edelstahl Systemrohr

Systemrohr aus nichtrostendem Cr-Mo-Ti Stahl DIN EN 10088 mit DVGW Baumusterprüfzertifikat DW-8501AT2552 sind nach Arbeitsblatt DVGW GW 541 geschweiste, dünnwandige Leitungsrohre aus hochlegiertem ferritischem, nicht rostendem Chrom-Moǀybdän-Titan-Stahl mit der Werkstoff- Nr. 1.4521 Rohrlänge 6m, einschließlich Klein- und Dichtungsmaterial.

Die Rohre, Fittings und Dichtungen sind zugelassen für die Desinfektion von Trinkwasser.

Verlegung in Gebäuden, Montagehöhe über
Gelände/Fußboden bis 4,00 m

**1.06.02.1 Edelstahlrohr 54mm x 1,5mm**
Edelstahlrohr 54mm x 1,5mm

wie vor beschrieben, jedoch: 54mm x 1,5mm
Menge: 110,000 m

**1.06.02.2 Edelstahlrohr 76,1 mm x 2 mm**
Edelstahlrohr 76,1 mm x 2 mm

wie vor beschrieben, jedoch: 76,1 mm x 2 mm
Menge: 80,000 m

**1.06.02.3 Edelstahl-Bogen 54mm, in allen Winkelgraden**
Edelstahl-Bogen 54mm, in allen Winkelgraden

wie vor beschrieben, jedoch 54mm
Menge: 25,000 Stk

**1.06.02.4 Edelstahl-Bogen 76,1 mm in allen Winkelgraden**
Edelstahl-Bogen 76,1 mm in allen Winkelgraden

wie vor beschrieben, jedoch 76,1 mm
Menge: 6,000 Stk

**1.06.02.5 Edelstahl-Muffe 54mm**
Edelstahl-Muffe 54mm

wie vor beschrieben, jedoch 54mm
Menge: 20,000 Stk

**1.06.02.6 Edelstahl-Muffe 76,1 mm**
Edelstahl-Muffe 76,1 mm

wie vor beschrieben, jedoch 76,1 mm
Menge: 10,000 Stk

**1.06.02.7 Edelstahl-T-Stück 76,1 mm**
Edelstahl-T-Stück 76,1 mm

wie vor beschrieben, jedoch 76,1 mm
Menge: 3,000 Stk

**1.06.02.8 Edelstahl-Reduzierung DN 65**
Edelstahl-Reduzierung DN 65

wie vor beschrieben, jedoch DN 65 auf kleinere Dimensionen
Menge: 3,000 Stk

**1.06.02.9 Edelstahl-Übergang 54 mm x 2"**
Edelstahl-Übergang 54 mm x 2"

wie vor beschrieben, jedoch 54 mm
Menge: 4,000 Stk

**1.06.02.10 Edelstahl-Übergang 76,1 mm x 2 1/2"**
Edelstahl-Übergang 76,1 mm x 2 1/2"

wie vor beschrieben, jedoch 76,1 mm
Menge: 4,000 Stk

*Hinweis: Dämmung an Feuerlöschleitungen*
Dämmung an Feuerlöschleitungen

Mineralwolle 30mm mit äußerer Alukaschierung

Zur Vermeidung von Tauwasserbildung an innenliegenden Feuerlöschleitungen ist es erforderlich, diese mit einer Wärmedämmung zu versehen.
Die Wärmedämmung soll aus 30mm starker Mineralwolle mit äußerer Alukaschierung bestehen.

Verarbeitung:
Die Wärmedämmung ist mit Wickeldraht mit 6 Windungen pro Meter zu versehen.
Die Stoßkanten und Übergänge sind mit diffusionsdichtem Aluminiumklebeband zu verschließen.

Formteile und Bögen werden auf Gärung geschnitten und mit der übrigen Dämmung verklebt.

**1.06.02.11 alukaschierte Dämmmatte 30mm**
alukaschierte Dämmmatte 30mm

Wärmedämmung aus Steinwolle mit einseitiger Alukaschierung.

Dämmstärke 30mm

einschließlich verkleben der Stöße und Umwicklung mit Draht.
Menge: 76,000 m²

#### Titel 1.07 Sonstiges

##### Untertitel 1.07.01 Dokumentation, Abnahmen, Prüfungen

**1.07.01.1 Montageunterlagen**
Montageunterlagen

Montageunterlagen einschl. Berechnungen, entsprechend
den Forderungen der DIN 18381 und dem nachfolgenden Leistungsumfang.

Der Bieter hat in dieser Position nur die Leistungen
anzubieten, die dem von ihm zu erbringenden
Leistungsumfang nach Ziffer 3.1.2 übersteigen.

Der Auftragnehmer hat unabhängig davon- gegebenenfalls durch Weiterentwicklung der vom Auftraggeber gestellten Unterlagen und Zeichnungen - seine Werkstatt- und Montagezeichnungen und Berechnungen zu erstellen, unter Berücksichtigung der letzten baulichen Planungen, seiner angebotenen Materialien und der in seiner Verantwortung liegenden Feinkoordination mit den übrigen Gewerken.

Der Auftragnehmer hat die aktuellen CAD Richtlinien des Bauherren zu berücksichtigen.

Prüft der Auftraggeber oder dessen Beauftragter vom Auftragnehmer erarbeitete Unterlagen, so wird durch diese Prüfung die Gewährleistung des Auftragnehmers nicht eingeschränkt.

Die Montagezeichnungen sind als CAD-Daten digital zu erstellen. Gleichzeitig sind die Montagezeichnungen in 2-facher Ausführung als Papierausgabe zu übergeben.

Die Anlagen sind in die Werkpläne des Architekten
einzutragen und farbig anzulegen. Hierzu sind Werkpläne nach dem neuesten Stand zu verwenden. Wenn erforderlich, sind die Pläne durch Detailpläne zu ergänzen. In den Montagezeichnungen sind alle Anlagenteile aufzuführen. Hierzu gehören z. B. auch Leitungen der regel- und elektrotechnischen
Einrichtungen, die Lage von Reglern, Stellgliedern, Fernthermometern, Motoren etc.

Zu den Unterlagen gehören Fließ-,Strang- und
Schaltschemata sowie Stromlauf-, Wirkschalt-,
Bauschalt- und Anschlusspläne sowie alle Berechnungen.
In die Fließschemata sind alle wesentlichen
Leistungsdaten einzutragen. Zu den Unterlagen gehören
ebenfalls Fundamentpläne und Gewichtsangaben von
Einbauteilen.

Der Auftraggeber hat die Berechnungen und dien Zeichnungen umgehend nach Auftragserteilung zu erstellen, mit allen Beteiligten verantwortlich zu koordinieren und dafür zu sorgen, dass alle an der Erstellung der Gesamtanlage beteiligten Firmen die zur einwandfreien Funktion der Anlagen notwendigen Unterlagen erhalten. Das gilt besonders für Anschlusswerte und Bemessungsunterlagen anderer Gewerke. Der Auftraggeber und dessen Beauftragte sind über die Durchführung dieser Maßnahme umgehend und laufend zu informieren.

Der Auftragnehmer hat dafür zu sorgen, dass Auftraggeber und dessen Beauftragte stets im Besitz der gültigen Montageunterlagen sind. Notwendige Änderungen sind umgehend vorzunehmen und bekanntzugeben.

Sofern die Zeichnungen nicht komplett für das gesamte Bauvorhaben gleichzeitig zur Prüfung vorgelegt werden können, ist eine vorherige Vereinbarung mit dem Prüfenden über Teilbereiche zu treffen.

Die Werkstatt- und Montageplanung ist ausschließlich anhand genehmigter Ausführungszeichnungen durchzuführen. Abweichungen von der Planung und dem Auftrag sind dem Auftraggeber und dessen Beauftragten sofort als solche schriftlich mitzuteilen. Dies gilt sowohl für die Planung wie für die Ausführung.
Menge: 1,000 Stk

**1.07.01.2 Trockene Dichtheitsprüfung**
Trockene Dichtheitsprüfung

Druckprobe der gesamten Trinkwasseranlage, Rohrleitungen aus Edelstahl-Systemrohr, entsprechend der DIN EN 806-4 und VDI/DVGW 6023.

Der Termin ist der Bauleitung frühzeitig mitzuteilen, über die anwesenden Personen und die Dauer ist ein Protokoll anzufertigen und an die Bauleitung zu übergeben.
Menge: 10,000 Stk

**1.07.01.3 Spülen der Trinkwasserrohrleitungen vor Inbetriebnahme**
Spülen der Trinkwasserrohrleitungen vor Inbetriebnahme

das Spülen und Reinigen der Trinkwasseranlage darf nur mit einem ordnungsgemäß hergestellten und ausreichend gespültem Trinkwasseranschlusses erfolgen.

Ausführung der Spülung max. 72 Stunden vor Inbetriebnahme (bestimmungsgemäßer Gebrauch) gem. VDI 6023.

Spülen der Anlage mit einer Mindestspülzeit von 2 Minuten je Zapfstelle, entsprechend gültigen Vorschriften unter Beachtung einer Mindestspülzeit von 15 Sekunden je Meter Rohrleitung.

Befüllung und Spülung der Trinkwasserinstallation sind zu protokollieren.

Montage und Demontage der Baustopfen bzw. der Spülarmaturen, Anbringen der Abflussschläuche und deren Sicherung am Abflussrohr.

Für die Kalkulation sind ca. 900 Meter Rohrleitung und ca.60 Entnahmestellen zu berücksichtigen.
Menge: 1,000 Stk

**1.07.01.4 Beprobung Trinkwasser gemäß VDI/DVGW 6023 nach Inbetriebnahme**
Beprobung Trinkwasser gemäß VDI/DVGW 6023 nach Inbetriebnahme

Nach erfolgter Inbetriebnahme gemäß VDI/DVGW 6023 sind in Abstimmung mit dem Gesundheitsamt der Stadt Solingen, an geeigneter Stelle Trinkwasserproben zu entnehmen und gemäß den geltenden Vorschriften und der aktuellen TrinkwV auf eine eventuell vorhandene Keimbelastung hin zu untersuchen.

Probenentnahme und Untersuchung sind durch ein akkreditiertes Labor durchführen zu lassen.

Es sind mindestens die Parameter der Tabelle 1 der VDI/DVGW 6023 zu untersuchen.

Bis zur vollständigen Freimessung der mit dem Gesundheitsamt festgelegten zu beprobenden Entnahmestelle, ist der Auftragnehmer in der Verantwortung, den bestimmungsgemäßen Betrieb der Trinkwasseranlage nach Erst- und Wiederinbetriebnahme durchzuführen.

Mit dem dokumentierten Nachweis der einwandfreien Trinkwasserbeschaffenheit nach der Befüllung, geht die Verantwortung für den bestimmungemäßen Betrieb der Trinkwasser-Installation auf den Unternehmer oder sonstigen Inhaber über.

Die Übergabe ist zu protokollieren und der USI ist über seine Pflichten zur Einhaltung des bestimmungsgemäßen Betriebes zu unterrichten.
Menge: 30,000 Stk

**1.07.01.5 Bestands- und Revisionsunterlagen**
Bestands- und Revisionsunterlagen

entsprechen den Forderungen der DIN 18381, entsprechend dem Punkt "Mitzuliefernde Unterlagen und dem nachfolgenden Leistungsumfang.

Der Auftragnehmer hat komplette Bestandsunterlagen aufzustellen und spätestens vor der Abnahme zu übergeben.

Die Bestandsunterlagen sind als CAD-Daten digital zu erstellen.

Gleichzeitig sind die Bestandsunterlagen 3-fach zu erstellen. Die Bestandsunterlagen müssen auf den neusten Stand der Gebäudezeichnungen erstellt werden.

Der Bieter hat in dieser Position nur die Leistungen anzubieten, die den von ihm zu erbringenden Leistungsumfang nach VOB/C DIN 18381 entsprechende Ziffer zu "Mitzuliefernde Unterlagen" übersteigen.

Hierzu gehören insgesamt folgende Unterlagen:

(1) Bestandszeichnungen, d.h. Grundrisse, Details und sämtliche Schemazeichnungen, sie sind im gleichem Umfang wie die Montagezeichnungen zu fertigen, durch Übersichtspläne zu ergänzen; einschl. elektr. Übersichtsschaltplänen nach DIN 40719 T.1 und elektr. Anschlusspläne nach DIN 40719 T.9. Wesentliche Anlageteile sind mit Positionsnummern zu versehen.

(2) Ein zusätzlicher Satz Fließ- und Schaltschemata, aufgezogen, mit Klarsichtfolie überzogen, zum Aushang in den technischen Zentralen.

(3) Ein zusätzlicher Satz Stromlauf- und Bauschaltpläne (Klemmenpläne) zur Unterbringung in den Schalttafeln.

(4) Protokolle über alle im Rahmen der Einregulierungsarbeiten durchgeführten Messungen einschl. Gerätekennlinien mit eingetragenen Betriebspunkten.

(5) Anlagen- und Funktionsbeschreibengen unter Einbeziehung der Regeltechnik, mit Darstellung der Regeldiagramme, einschl. Zusammenstellung aller wichtigen technischen Daten, der endgültigen Einstellungen etc, Informations- und Programmlisten für MSR- Anlagen.

(6) Bedienungs- und Wartungsanweisungen für einen sicheren und wirtschaftlichen Betrieb nach DIN V 8418

(7) Ersatzteillisten mit Angabe von:
  Anschrift des Herstellers
  Anschrift des Lieferanten bei Nachbestellung
  Genaue Typenbezeichnungen
  Anzahl bei kompletten Sätzen

(8) Kopie vorgeschriebener Prüfbescheinigung und Werksatteste.

(9) Wasseranalysen und Gutachten

(10) Übernahme der Gebühren für behördlich vorgeschriebene Abnahmeprüfungen und die Protokolle der Prüfungen

(11) Protokolle aller Dichtigkeitsprüfungen

(12) Protokolle über Probebetriebe und Einweisungen des Wartungs- und Bedienungspersonals

Sämtliche Unterlagen (CAD-Daten auf CD oder DVD) sind in DIN-A4 Mappen bzw. Ordnern geordnet mit Inhaltsverzeichnis zu übergeben.
Menge: 1,000 Stk

**1.07.01.6 Fotodokumentation der kennzeichnungspflichtigen Brandschutzschottungen**
Fotodokumentation der kennzeichnungspflichtigen Brandschutzschottungen

Diese Position beinhaltet eine durchgängige Fotodokumenation aller kennzeichnungspflichtigen Brandschutzmaßnahmen mit nummerierten Bildern.
Zudem ist ein Übersichtplan zu erstellen in dem alle Fotonummern eingetragen sind.

Die Dokumentation ist sowohl digital als auch in Papierform einzureichen.
Menge: 1,000 Psch

**1.07.01.7 Begleitung der Sachverständigenabnahme**
Begleitung der Sachverständigenabnahme

inkl. aller nötigen Funktionskontrollen der verschiedenen Anlagenteile.

Kalkulationsgrundlage ist ca. ein AT.
Menge: 1,000 Psch

##### Untertitel 1.07.02 Stundenlohnarbeiten

*Hinweis: Stundenlohnarbeiten*
Stundenlohnarbeiten

ARBEITEN AUF BESONDERE ANWEISUNG

Für Arbeiten, die im Rahmen der Baumaßnahme notwendig
sind, jedoch heute in ihrem Umfang noch nicht absehbar sind, werden nachfolgende Stundenlohnarbeiten in das Leistungsverzeichnis aufgenommen.

Die Stundenlohnarbeiten dürfen nur auf besondere
Anordnung der Fachbauleitung ausgeführt werden. Ein
Anspruch auf die hier aufgeführte unverbindliche Anzahl
von Lohnstunden besteht nicht.

Auf Verlangen der Bauleitung kann an Stelle von
Stundenlohnarbeiten die Abgabe eines Nachtragsangebotes
verlangt werden.

Anfallende Stundenlohnnachweise sind in 3-facher
Ausfertigung spätestens am 1. Tag nach der Ausführung
der Bauleitung mit ausführlicher Angabe von

a) Art der ausgeführten Arbeit
b) Zeitpunkt der ausgeführten Arbeit
c) Anzahl der dafür Beschäftigten mit Namensnennung
d) Anzahl der täglich aufgewendeten Stunden
e) Vertragsnummer

zur Abzeichnung vorzulegen.

Die von der Bauleitung unterschriebenen
Stundenlohnzettel gelten nur als Bescheinigung, daß die
Leistungen erbracht sind. Ein Anspruch auf Vergütung
kann aus der Bescheinigung nicht abgeleitet werden,
wenn vertragliche Vereinbarungen im Gegensatz dazu
stehen.

Es werden grundsätzlich nur die tatsächlichen
Arbeitszeiten anerkannt, welche für die auszuführende
Arbeit aufgewendet wurden. Die Stunden des
Aufsichtspersonals sowie Wegezeiten und Wegegelder
werden nicht besonders vergütet und sind in die
Einheitspreise einzurechnen.

Der Verrechnungssatz ist unter Beachtung der
preisrechtlichen Vorschriften zu ermitteln und gilt
unabhängig von der Anzahl der abgerechneten Stunden.

**1.07.02.1 Stundenlohnarbeiten Monteur/-in**
*** Stundenlohnarbeiten
Stundenlohnarbeiten Monteur/-in

Stundenlohnarbeiten durch Arbeitskräfte auf Anordnung
des Auftragsgebers ausführen, der Verrechnungssatz für
die jeweilige Arbeitskraft umfasst sämtliche
Aufwendungen wie Lohn- und Gehaltskosten, Lohn- und
Gehaltsnebenkosten, Zuschläge, lohngebundene und
lohnabhängige Kosten, sonstige Sozialkosten,
Gemeinkosten, Wagnis und Gewinn. Erschwerniszuschläge
sowie Zuschläge für Überstunden, Nacht-, Sonntags- und
Feiertagsarbeit werden gesondert vergütet. Monteur/-in.
Menge: 80,000 h

**1.07.02.2 Stundenlohnarbeiten Helfer/-in**
*** Stundenlohnarbeiten
Stundenlohnarbeiten Helfer/-in

Stundenlohnarbeiten durch Arbeitskräfte auf Anordnung
des Auftragsgebers ausführen, der Verrechnungssatz für
die jeweilige Arbeitskraft umfasst sämtliche
Aufwendungen wie Lohn- und Gehaltskosten, Lohn- und
Gehaltsnebenkosten, Zuschläge, lohngebundene und
lohnabhängige Kosten, sonstige Sozialkosten,
Gemeinkosten, Wagnis und Gewinn. Erschwerniszuschläge
sowie Zuschläge für Überstunden, Nacht-, Sonntags- und
Feiertagsarbeit werden gesondert vergütet. Helfer/-in.
Menge: 80,000 h

### Gewerk 2 Heizungstechnik

#### Titel 2.01 Vorbereitende Arbeiten

##### Untertitel 2.01.01 Demontage und Entsorgung gebäudetechnische Anlagen

**2.01.01.1 Außerbetriebnehmen der Heizungsanlage**
Außerbetriebnehmen der Heizungsanlage

Zubringerleitung für die von der Sanierung betroffenen Gebäudeteile in der Heizzentrale abschiebern und Heizungsnetz komplett entleeren.
Menge: 1,000 Stk

**2.01.01.2 Demontage Umwälzpumpe**
Demontage Umwälzpumpe

Vorhandene Umwälzpumpe (DN25 bis DN50) ist elektrisch freizuschalten, zu demontieren und zu entsorgen.
Menge: 3,000 Stk

**2.01.01.3 Demontage Rohrleitung bis DN32**
Demontage Rohrleitung bis DN 32

Rohrleitungen aus Stahl oder Kupfer absperren, komplett
demontieren und entsorgen.
Einschließlich aller in der Rohrleitung verbauten Form-
und Verbindungstücke sowie Absperreinrichtungen.

Einschließlich der Demontage und Entsorgung der nicht
schadstoffhaltigen Wärmedämmung und aller
Absperreinrichtungen.Nicht mehr benötigte Öffnungen in
Wänden und Decken sind brandschutztechnisch zu
verschließen.
Menge: 50,000 m

**2.01.01.4 Demontage Rohrleitung bis DN50**
Demontage Rohrleitung bis DN 50

Rohrleitungen aus Stahl oder Kupfer absperren, komplett
demontieren und entsorgen.
Einschließlich aller in der Rohrleitung verbauten Form-
und Verbindungstücke sowie Absperreinrichtungen.

Einschließlich der Demontage und Entsorgung der nicht
schadstoffhaltigen Wärmedämmung und aller
Absperreinrichtungen.Nicht mehr benötigte Öffnungen in
Wänden und Decken sind brandschutztechnisch zu
verschließen.
Menge: 50,000 m

**2.01.01.5 Demontage Rohrleitung bis DN100**
Demontage Rohrleitung bis DN 100

Rohrleitungen aus Stahl oder Kupfer absperren, komplett
demontieren und entsorgen.
Einschließlich aller in der Rohrleitung verbauten Form-
und Verbindungstücke sowie Absperreinrichtungen.

Einschließlich der Demontage und Entsorgung der nicht
schadstoffhaltigen Wärmedämmung und aller
Absperreinrichtungen.Nicht mehr benötigte Öffnungen in
Wänden und Decken sind brandschutztechnisch zu
verschließen.
Menge: 20,000 m

**2.01.01.6 Heizkörper im EG demontieren und entsorgen**
Heizkörper im EG demontieren und entsorgen

Die im Erdgeschoss vorhandenen

- Profilheizkörper aus Stahlblech

Durchschnittliches Maß: 3000mmx500mmx150mm
demontieren und entsorgen einschließlich Heizkörperbefestigung

- horizontal zu überwindende Entfernung ca. 50m
- vertikal zu überwindende Entfernung ca. 1m

fachgerecht demontieren und entsorgen
Menge: 10,000 Stk

**2.01.01.7 Heizkörper im 1. OG demontieren und entsorgen**
Heizkörper im 1.OG demontieren und entsorgen

Die im 1. Obergeschoss vorhandenen

- Profilheizkörper aus Stahlblech

Durchschnittliches Maß: 3000mmx500mmx150mm
demontieren und entsorgen einschließlich Heizkörperbefestigung

- horizontal zu überwindende Entfernung ca. 50m
- vertikal zu überwindende Entfernung ca. 4m

fachgerecht demontieren und entsorgen
Menge: 10,000 Stk

##### Untertitel 2.01.02 Demontage und Entsorgung schadstoffhaltiger Bauteile

*Hinweis: Hinweis zur TRGS 519 und 521****
***Hinweis zur TRGS 519 und 521***

Sollten bei den Demontagearbeiten asbest-
oder schwachasbesthaltige Materialien
(z.B. Dichtungen, Asbestabgasrohr usw.) gefunden
werden, so müssen die Vorschrift der techn. Regel für
Gefahrstoffe 519 beachtet und die Demontage und
Entsorgung durch geschultes Personal durchgeführt
werden.

Bei der Sanierung und Entsorgung von Künstlichen
Mineralfasern (KMF) und Faserstäuben sind
Sicherheitsmaßnahmen erforderlich, um eine
Faserfreisetzung und damit Gefahren für Mensch und
Umwelt zu unterbinden. Diese Abfälle gelten als
besonders überwachungsbedürftig. Die TRGS 521
beschreibt technische und organisatorische Maßnahmen,
die zu beachten und auszuführen sind. Die
entsprechenden Kosten sind in den Einheitspreisen zu
berücksichtigen.

Abtransport:
Für den Abtransport der nicht mehr benötigten
demontierten Bauteile ist zu beachten, daß keine
Lagermöglichkeiten im und vor dem Gebäude zur Verfügung
stehen.

Entsorgung:
Nicht wiederverwendbare Altbaustoffe /
Aushubmaterialien / sonstige Stoffe aller im
Leistungsverzeichnis enthaltenen Positionen für
Demontagearbeiten müssen auf einer Deponie  nach den
gesetzlichen Bestimmungen geordnet beseitigt werden
(Abfall zur Beseitigung).

Die Entgelte für die Entsorgung, Abschottung der
Arbeitsberereiche, Gestellung der erforderlichen
Werkzeuge und Materialien, Schutzkleidung etc. sind in
die Einheitspreise einzukalkulieren. Auf Verlangen des
Auftraggebers ist der Nachweis über die gesetz- und
sachgemäße Entsorgung zu führen.

**2.01.02.1 Demontage KMF-Dämmung an Rohrleitungen bis DN 32**
Demontage KMF-Dämmung an Rohrleitungen bis DN 32

einschl. Formstücken und Ummantelung der
Dämmung aus PE-Folie, Stahlblechmantel oder Gewebe mit
Gipsbeschichtung.

Dämmstärke bis 40mm.

Demontage der KMF-Materialien unter Einhaltung der TRGS
521, verpacken nach Deponievorgabe und Transport in
Container, einschl. Containergestellung für KMF Abfall,
Abtransport und Deponiekosten.

Abrechnung per lfd. Meter.

komplett demontieren und entsorgen
Menge: 50,000 m

**2.01.02.2 Demontage KMF-Dämmung an Rohrleitungen bis DN 65**
Demontage KMF-Dämmung an Rohrleitungen bis DN 65

wie vor beschrieben jedoch bis DN 65

komplett demontieren und entsorgen
Menge: 60,000 m

**2.01.02.3 Demontage KMF-Dämmung an Rohrleitungen bis DN 100**
Demontage KMF-Dämmung an Rohrleitungen bis DN 100

wie vor beschrieben jedoch bis DN 100

komplett demontieren und entsorgen
Menge: 20,000 m

#### Titel 2.02 Rohrleitungen und Zubehör

##### Untertitel 2.02.01 Anschluss an Bestandsleitungen

*Hinweis: Anschluß an bestehende Rohrleitungen*
Anschluß an bestehende Rohrleitungen

an Heizungs Vor- und Rücklauf,
für Stahl, C-Stahl und Kupferleitungen.

Ausschlaggebend für diese Position ist die Nennweite der Hauptleitung.

Anschließen an Rohrleitungen an Haupt- und Nebensträngen.
Die vorhandene Rohrleitung glatt abschneiden,
entgraten, anphasen und entfetten

Einschließlich aller erforderlicher Kleinmaterialien, wie Nippel, Schweiß- bzw. Lötnebenmaterialien, Dichtmittel.

**2.02.01.1 Anschluß an Rohrleitungen DN 10 - DN 20**
Anschluß an Rohrleitungen DN 10 - DN 20

wie vor beschrieben DN 10 - DN 20
Menge: 30,000 Stk

**2.02.01.2 Anschluß an Rohrleitungen DN 25 - DN 32**
Anschluß an Rohrleitungen DN 25 - DN 32

wie vor beschrieben DN 25 - DN 32
Menge: 20,000 Stk

**2.02.01.3 Anschluß an Rohrleitungen DN 40 - DN 50**
Anschluß an Rohrleitungen DN 40 - DN 50

wie vor beschrieben DN 40 - DN 50
Menge: 10,000 Stk

**2.02.01.4 Anschluß an Rohrleitungen DN 65 - DN 80**
Anschluß an Rohrleitungen DN 65 - DN 80

wie vor beschrieben DN 65 - DN 80
Menge: 8,000 Stk

##### Untertitel 2.02.02 Rohrleitungen aus Stahl

**Ausführungsbeschreibung 24 Heizungsstahlrohrleitung DIN EN10255**
*Heizungsstahlrohrleitung DIN EN10255*
Heizungsstahlrohrleitung DIN EN10255

Heizungsrohrleitung aus mittelschweren Gewinderohren, nahtlos, schwarz, Verbindung durch Schweißen, Ausführung durch geprüfte Schweißer, einschl. Schweiß- bzw. Löt- und Dichtungsmaterial sowie Flanschverbindungen, Überschiebrohre für Wand- und Deckendurchführungen mit Abdeckrosette, Rohrbefestigungen werden gesondert vergütet, Verlegung in Gebäuden, Montagehöhe über Gelände/Fußboden bis 4,0 m

**2.02.02.1 Heizungsrohrleitung aus Stahl DN15**
Heizungsrohrleitung aus Stahl DN 15

wie zuvor beschrieben jedoch:
Nenndurchmesser: DN 15
Menge: 10,000 m

**2.02.02.2 Heizungsrohrleitung aus Stahl DN 20**
Heizungsrohrleitung aus Stahl DN 20

wie zuvor beschrieben jedoch:
Nenndurchmesser: DN 20
Menge: 4,000 m

**2.02.02.3 Heizungsrohrleitung aus Stahl DN 25**
Heizungsrohrleitung aus Stahl DN 25

wie zuvor beschrieben jedoch:
Nenndurchmesser: DN 25
Menge: 4,000 m

**2.02.02.4 Heizungsrohrleitung aus Stahl DN 32**
Heizungsrohrleitung aus Stahl  DN 32

wie zuvor beschrieben jedoch:
Nenndurchmesser: DN 32
Menge: 4,000 m

**Ausführungsbeschreibung 25 Heizungsrohrleitung DIN EN 10220**
*Heizungsrohrleitung DIN EN 10220*
Heizungsrohrleitung DIN EN 10220

Heizungsrohrleitung aus nahtlosen Stahlrohren, schwarz, Verbindung durch Schweißen, Ausführung durch geprüfte Schweißer, einschl. Schweiß- bzw. Löt- und Dichtungsmaterial sowie Flanschverbindungen, Überschiebrohre für Wand- und
Deckendurchführungen mit Abdeckrosette, Rohrbefestigungen werden gesondert vergütet, Verlegung in Gebäuden, Montagehöhe über Gelände/Fußboden bis 4,0 m.

**2.02.02.5 Heizungsrohrleitung aus Stahl AD 48,3 mm**
Heizungsrohrleitung aus Stahl AD 48,3 mm

wie zuvor beschrieben jedoch:
Außendurchmesser: 48,3mm
Menge: 20,000 m

**2.02.02.6 Heizungsrohrleitung aus Stahl AD 60,3 mm**
Heizungsrohrleitung aus Stahl AD 60,3 mm

wie zuvor beschrieben jedoch:
Außendurchmesser: 60,3mm
Menge: 10,000 m

##### Untertitel 2.02.03 Formteile aus Stahl

**Ausführungsbeschreibung 26 Rohrbogen bis 90 Grad Stahl**
*Rohrbogen bis 90 Grad Stahl*
Rohrbogen bis 90 Grad Stahl

aus nahtlosen Siederohren Bauart 3
nach DIN 2605-1 / EN 10253-1 Ausführung St 37.0/S235 einschließlich Schweiß-, Löt- und Dichtmaterial

**2.02.03.1 Rohrbogen bis 90 Grad Stahl DN 15**
Rohrbogen bis 90 Grad Stahl DN 15

wie zuvor beschrieben, jedoch DN 15
Menge: 10,000 Stk

**2.02.03.2 Rohrbogen bis 90 Grad Stahl DN 20**
Rohrbogen bis 90 Grad Stahl DN 20

wie zuvor beschrieben, jedoch DN 20
Menge: 4,000 Stk

**2.02.03.3 Rohrbogen bis 90 Grad Stahl DN 25**
Rohrbogen bis 90 Grad Stahl DN 25

wie zuvor beschrieben, jedoch DN 25
Menge: 4,000 Stk

**2.02.03.4 Rohrbogen bis 90 Grad Stahl DN 32**
Rohrbogen bis 90 Grad Stahl DN 32

wie zuvor beschrieben, jedoch DN 32
Menge: 4,000 Stk

**2.02.03.5 Rohrbogen bis 90 Grad Stahl DN 40**
Rohrbogen bis 90 Grad Stahl DN 40

wie zuvor beschrieben, jedoch DN 40
Menge: 10,000 Stk

**2.02.03.6 Rohrbogen bis 90 Grad Stahl DN 50**
Rohrbogen bis 90 Grad Stahl DN 50

wie zuvor beschrieben, jedoch DN 50
Menge: 8,000 Stk

**Ausführungsbeschreibung 27 T-Stück aus Stahl**
*T-Stück aus Stahl*
T-Stück aus Stahl

als Stahlfitting zum Einschweißen
einschließlich Schweiß-, Löt- und Dichtmaterial

**2.02.03.7 T-Stück DN 40**
T-Stück DN 40

wie zuvor beschrieben,
jedoch größte Rohrdimension DN 40
Menge: 2,000 Stk

**2.02.03.8 T-Stück DN 50**
T-Stück DN 50

wie zuvor beschrieben,
jedoch größte Rohrdimension DN 50
Menge: 1,000 Stk

**Ausführungsbeschreibung 28 Reduzierstück aus Stahl**
*Reduzierstück aus Stahl*
Reduzierstück aus Stahl

als Stahlfitting zum Einschweißen
einschließlich Schweiß-, Löt- und Dichtmaterial

**2.02.03.9 Reduzierstück Stahl DN 20**
Reduzierstück Stahl DN 20

wie zuvor beschrieben,
jedoch größte Rohrdimension DN 20
Menge: 2,000 Stk

**2.02.03.10 Reduzierstück Stahl DN 25**
Reduzierstück Stahl DN 25

wie zuvor beschrieben,
jedoch größte Rohrdimension DN 25
Menge: 2,000 Stk

**2.02.03.11 Reduzierstück Stahl DN 32**
Reduzierstück Stahl DN 32

wie zuvor beschrieben,
jedoch größte Rohrdimension DN 32
Menge: 2,000 Stk

**2.02.03.12 Reduzierstück Stahl DN 40**
Reduzierstück Stahl DN 40

wie zuvor beschrieben,
jedoch größte Rohrdimension DN 40
Menge: 12,000 Stk

**2.02.03.13 Reduzierstück Stahl DN 50**
Reduzierstück Stahl DN 50

wie zuvor beschrieben,
jedoch größte Rohrdimension DN 50
Menge: 8,000 Stk

**2.02.03.14 Reduzierstück Stahl DN 65**
Reduzierstück Stahl DN 65

wie zuvor beschrieben,
jedoch größte Rohrdimension DN 65
Menge: 4,000 Stk

**2.02.03.15 Reduzierstück Stahl DN 80**
Reduzierstück Stahl DN 80

wie zuvor beschrieben,
jedoch größte Rohrdimension DN 80
Menge: 2,000 Stk

**2.02.03.16 Einschweißstutzen DN 15**
Einschweißstutzen DN 15

als Stahlfitting zum Einschweißen
einschließlich Schweiß-, Löt- und Dichtmaterial
Menge: 10,000 Stk

**2.02.03.17 Muffe zum Anschweißen 1/2"**
Muffe zum Anschweißen 1/2"

als Stahlfitting zum Einschweißen
einschließlich Schweiß-, Löt- und Dichtmaterial
Menge: 10,000 Stk

**Ausführungsbeschreibung 29 Vorschweißflansch PN 6**
*Vorschweißflansch PN 6*
Vorschweißflansch PN 6

Vorschweißflansch aus Stahl, schwarz,
Dichtleiste Form C,
DIN EN 1092-1; PN 6
einschl. Schrauben und Dichtungen

**2.02.03.18 Vorschweißflansch, PN 6, DN 40**
Vorschweißflansch, PN 6, DN 40

wie zuvor beschrieben, jedoch DN 40
Menge: 2,000 Stk

**2.02.03.19 Vorschweißflansch, PN 6, DN 50**
Vorschweißflansch, PN 6, DN 50

wie zuvor beschrieben, jedoch DN 50
Menge: 2,000 Stk

**2.02.03.20 Vorschweißflansch, PN 6, DN 65**
Vorschweißflansch, PN 6, DN 65

wie zuvor beschrieben, jedoch DN 65
Menge: 4,000 Stk

**2.02.03.21 Vorschweißflansch, PN 6, DN 80**
Vorschweißflansch, PN 6, DN 80

wie zuvor beschrieben, jedoch DN 80
Menge: 2,000 Stk

##### Untertitel 2.02.04 Rohrleitungen aus C-Stahl

**Ausführungsbeschreibung 30 Heizungsrohrleitungen C-Stahl Presssystem DIN EN10305**
*Heizungsrohrleitungen C-Stahl Presssystem DIN EN10305*
Heizungsrohrleitungen C-Stahl Presssystem DIN EN10305

Heizungsrohrleitung aus
C-Stahl Pressfitting System in den Abmessungen d 12-108mm
aus unlegiertem Stahl, E 195 (RSt 34-2),
Werkst.- Nr.: 1.0034 nach DIN EN 10305,

Rohrverbindungen mit Verbinder entsprechend
DVGW Arbeitsblatt W 534: Ausgabe Mai 2004 mit dem Nachweis der Zwangsundichtigkeit in unverpresstem Zustand. Die Montageanleitung des verbauten Material sind in Hinsicht der Längenausdehnung und Befestigungpunkte zu berücksichtigen.

Art der Rohrleitungsbefestigung:
- In Technikzentralen, Schächten, Abhangdecken, an Wänden
  und Decken (KG) erfolgt die Montage mittels Rohrschellen

Verlegung in Gebäuden, Montagehöhe über Gelände/Fußboden
bis 4,0 m.

**2.02.04.1 Heizungsrohrleitungen C-Stahl Presssystem DN 12**
Heizungsrohrleitungen C-Stahl Presssystem DN 12

wie zuvor beschrieben jedoch:
Nenndurchmesser: DN 12
Menge: 170,000 m

**2.02.04.2 Heizungsrohrleitungen C-Stahl Presssystem DN 15**
Heizungsrohrleitungen C-Stahl Presssystem DN 15

wie zuvor beschrieben jedoch:
Nenndurchmesser: DN 15
Menge: 32,000 m

**2.02.04.3 Heizungsrohrleitungen C-Stahl Presssystem DN 20**
Heizungsrohrleitungen C-Stahl Presssystem DN 20

wie zuvor beschrieben jedoch:
Nenndurchmesser: DN 20
Menge: 60,000 m

**2.02.04.4 Heizungsrohrleitungen C-Stahl Presssystem DN 25**
Heizungsrohrleitungen C-Stahl Presssystem DN 25

wie zuvor beschrieben jedoch:
Nenndurchmesser: DN 25
Menge: 24,000 m

**2.02.04.5 Heizungsrohrleitungen C-Stahl Presssystem DN 32**
Heizungsrohrleitungen C-Stahl Presssystem DN 32

wie zuvor beschrieben jedoch:
Nenndurchmesser: DN 32
Menge: 20,000 m

**2.02.04.6 Heizungsrohrleitungen C-Stahl Presssystem DN 40**
Heizungsrohrleitungen C-Stahl Presssystem DN 40

wie zuvor beschrieben jedoch:
Nenndurchmesser: DN 40
Menge: 70,000 m

**2.02.04.7 Heizungsrohrleitungen C-Stahl Presssystem DN 50**
Heizungsrohrleitungen C-Stahl Presssystem DN 50

wie zuvor beschrieben jedoch:
Nenndurchmesser: DN 50
Menge: 40,000 m

##### Untertitel 2.02.05 Press-Formteile aus C-Stahl

**Ausführungsbeschreibung 31 C-Stahl Pressfitting (d = 15 bis 54 mm)**
*C-Stahl Pressfitting (d = 15 bis 54 mm)*
C-Stahl Pressfitting (d = 15 bis 54 mm)

außen galvanisch verzinkt mit Pressindikator, Verschlussstopfen und Dichtring aus Butylkautschuk - schwarz.

**2.02.05.1 C-Stahl Bogen 45 Grad - 90 Grad (verzinkt) DN 12**
C-Stahl Bogen 45 Grad - 90 Grad (verzinkt) DN 12

DN 12 d 15 mm
Menge: 200,000 Stk

**2.02.05.2 C-Stahl Bogen 45 Grad - 90 Grad (verzinkt) DN 15**
C-Stahl Bogen 45 Grad - 90 Grad (verzinkt) DN 15

DN 15 d 18 mm
Menge: 36,000 Stk

**2.02.05.3 C-Stahl Bogen 45 Grad - 90 Grad (verzinkt) DN 20**
C-Stahl Bogen 45 Grad - 90 Grad (verzinkt) DN 20

DN 20 d 22 mm
Menge: 16,000 Stk

**2.02.05.4 C-Stahl Bogen 45 Grad - 90 Grad (verzinkt) DN 25**
C-Stahl Bogen 45 Grad - 90 Grad (verzinkt) DN 25

DN 25 d 28 mm
Menge: 18,000 Stk

**2.02.05.5 C-Stahl Bogen 45 Grad - 90 Grad (verzinkt) DN 32**
C-Stahl Bogen 45 Grad - 90 Grad (verzinkt) DN 32

DN 32 d 35 mm
Menge: 16,000 Stk

**2.02.05.6 C-Stahl Bogen 45 Grad - 90 Grad (verzinkt) DN 40**
C-Stahl Bogen 45 Grad - 90 Grad (verzinkt) DN 40

DN 40 d 42 mm
Menge: 30,000 Stk

**2.02.05.7 C-Stahl Bogen 45 Grad - 90 Grad (verzinkt) DN 50**
C-Stahl Bogen 45 Grad - 90 Grad (verzinkt) DN 50

DN 50 d 54 mm
Menge: 18,000 Stk

**2.02.05.8 C-Stahl Muffe (verzinkt) DN 12**
C-Stahl Muffe (verzinkt) DN 12

DN 12 d 15 mm
Menge: 30,000 Stk

**2.02.05.9 C-Stahl Muffe (verzinkt) DN 15**
C-Stahl Muffe (verzinkt) DN 15

DN 15 d 18 mm
Menge: 8,000 Stk

**2.02.05.10 C-Stahl Muffe (verzinkt) DN20**
C-Stahl Muffe (verzinkt) DN20

DN 20 d 22 mm
Menge: 10,000 Stk

**2.02.05.11 C-Stahl Muffe (verzinkt) DN25**
C-Stahl Muffe (verzinkt) DN25

DN 25 d 28 mm
Menge: 10,000 Stk

**2.02.05.12 C-Stahl Muffe (verzinkt) DN32**
C-Stahl Muffe (verzinkt) DN32

DN 32 d 35 mm
Menge: 4,000 Stk

**2.02.05.13 C-Stahl Muffe (verzinkt) DN40**
C-Stahl Muffe (verzinkt) DN40

DN 40 d 42 mm
Menge: 16,000 Stk

**2.02.05.14 C-Stahl Muffe (verzinkt) DN50**
C-Stahl Muffe (verzinkt) DN50

DN 50 d 54 mm
Menge: 12,000 Stk

**2.02.05.15 C-Stahl Kappe (verzinkt) DN15**
C-Stahl Kappe (verzinkt) DN15

DN 15 d 18 mm
Menge: 10,000 Stk

**2.02.05.16 C-Stahl Kappe (verzinkt) DN20**
C-Stahl Kappe (verzinkt) DN20

DN 20 d 22 mm
Menge: 10,000 Stk

**2.02.05.17 C-Stahl Kappe (verzinkt) DN25**
C-Stahl Kappe (verzinkt) DN25

DN 25 d 28 mm
Menge: 8,000 Stk

**2.02.05.18 C-Stahl Kappe (verzinkt) DN32**
C-Stahl Kappe (verzinkt) DN32

DN 32 d 35 mm
Menge: 8,000 Stk

**2.02.05.19 C-Stahl Kappe (verzinkt) DN40**
C-Stahl Kappe (verzinkt) DN40

DN 40 d 42 mm
Menge: 8,000 Stk

**2.02.05.20 C-Stahl Kappe (verzinkt) DN50**
C-Stahl Kappe (verzinkt) DN50

DN 50 d 54 mm
Menge: 8,000 Stk

**2.02.05.21 C-Stahl T-Stück (verzinkt) DN 12**
C-Stahl T-Stück (verzinkt) DN 12

Abgang gleich oder reduziert,
DN 12 d 15 mm
Menge: 20,000 Stk

**2.02.05.22 C-Stahl T-Stück (verzinkt) DN 15**
C-Stahl T-Stück (verzinkt) DN 15

Abgang gleich oder reduziert,
DN 15 d 18 mm
Menge: 2,000 Stk

**2.02.05.23 C-Stahl T-Stück (verzinkt) DN 20**
C-Stahl T-Stück (verzinkt) DN 20

Abgang gleich oder reduziert,
DN 20 d 22 mm
Menge: 2,000 Stk

**2.02.05.24 C-Stahl T-Stück (verzinkt) DN 25**
C-Stahl T-Stück (verzinkt) DN 25

Abgang gleich oder reduziert,
DN 25 d 28 mm
Menge: 6,000 Stk

**2.02.05.25 C-Stahl T-Stück (verzinkt) DN 32**
C-Stahl T-Stück (verzinkt) DN 32

Abgang gleich oder reduziert,
DN 32 d 35 mm
Menge: 2,000 Stk

**2.02.05.26 C-Stahl T-Stück (verzinkt) DN 40**
C-Stahl T-Stück (verzinkt) DN 40

Abgang gleich oder reduziert,
DN 40 d 42 mm
Menge: 2,000 Stk

**2.02.05.27 C-Stahl T-Stück (verzinkt) DN 50**
C-Stahl T-Stück (verzinkt) DN 50

Abgang gleich oder reduziert,
DN 50 d 54 mm
Menge: 2,000 Stk

**2.02.05.28 C-Stahl T-Stück (verzinkt) DN 25/1/2"/25**
C-Stahl T-Stück (verzinkt) DN 25/1/2"/25

wie zuvor beschrieben jedoch:
Durchgang reduziert
DN 25 / 1/2" / 25
Menge: 4,000 Stk

**2.02.05.29 C-Stahl T-Stück (verzinkt) DN 32/1/2"/32**
C-Stahl T-Stück (verzinkt) DN 32/1/2"/32

wie zuvor beschrieben jedoch:
Durchgang reduziert
DN 32 / 1/2" / 32
Menge: 4,000 Stk

**2.02.05.30 C-Stahl Reduzierung (verzinkt) DN15**
Menge: 20,000 Stk

**2.02.05.31 C-Stahl Reduzierung (verzinkt) DN20**
Menge: 12,000 Stk

**2.02.05.32 C-Stahl Reduzierung (verzinkt) DN25**
Menge: 10,000 Stk

**2.02.05.33 C-Stahl Reduzierung (verzinkt) DN32**
Menge: 10,000 Stk

**2.02.05.34 C-Stahl Reduzierung (verzinkt) DN40**
Menge: 10,000 Stk

**2.02.05.35 C-Stahl Reduzierung (verzinkt) DN50**
Menge: 10,000 Stk

**2.02.05.36 C-Stahl Übergang (verzinkt) 15mm x 1/2"**
C-Stahl Übergang (verzinkt) 15mm x 1/2"

DN 12 d 15 mm
mit 1/2" Gewinde
Menge: 40,000 Stk

**2.02.05.37 C-Stahl Übergang (verzinkt) 15mm x 3/4"**
C-Stahl Übergang (verzinkt) 15mm x 3/4"

DN 12 d 15 mm
mit 3/4" Gewinde
Menge: 10,000 Stk

**2.02.05.38 C-Stahl Übergang (verzinkt) 18mm x 1/2"**
C-Stahl Übergang (verzinkt) 18mm x 1/2"

DN 15 d 18 mm
mit 1/2" Gewinde
Menge: 10,000 Stk

**2.02.05.39 C-Stahl Übergang (verzinkt) 22mm x 3/4"**
C-Stahl Übergang (verzinkt) 22mm x 3/4"

DN 20 d 22 mm
mit 3/4" Gewinde
Menge: 10,000 Stk

**2.02.05.40 C-Stahl Übergang (verzinkt) 28mm x 1"**
C-Stahl Übergang (verzinkt) 28mm x 1"

DN 25 d 28 mm
mit 1" Gewinde
Menge: 4,000 Stk

**2.02.05.41 C-Stahl Übergang (verzinkt) 35mm x 1 1/4"**
C-Stahl Übergang (verzinkt) 35mm x 1 1/4"

DN 32 d 35 mm
mit 1 1/4" Gewinde
Menge: 2,000 Stk

**2.02.05.42 C-Stahl Übergang (verzinkt) 42mm x 1 1/2"**
C-Stahl Übergang (verzinkt) 42mm x 1 1/2"

DN 40 d 42 mm
mit 1 1/2" Gewinde
Menge: 30,000 Stk

**2.02.05.43 C-Stahl Übergang (verzinkt) 54mm x 2"**
C-Stahl Übergang (verzinkt) 54mm x 2"

DN 50 d 54 mm
mit 2" Gewinde
Menge: 14,000 Stk

##### Untertitel 2.02.06 Rohrleitungsbefestigung und Zubehör

**Ausführungsbeschreibung 32 Rohrschelle**
*Rohrschelle*
Rohrschelle

Rohrträgerschelle, einteilig verzinkt, mit
Sicherheitsverschluß und Kreuzschlitzschraube,
Schallschutzeinlage aus EPDM, Anschlußgewinde M 8,
einschl. Klein- und Befestigungsmaterial.

**2.02.06.1 Rohrschelle, DN12**
Rohrschelle, DN12

wie zuvor beschrieben, jedoch DN12
Menge: 80,000 Stk

**2.02.06.2 Rohrschelle, DN15**
Rohrschelle, DN15

wie zuvor beschrieben, jedoch DN15
Menge: 20,000 Stk

**2.02.06.3 Rohrschelle, DN20**
Rohrschelle, DN20

wie zuvor beschrieben, jedoch DN20
Menge: 20,000 Stk

**2.02.06.4 Rohrschelle, DN25**
Rohrschelle, DN25

wie zuvor beschrieben, jedoch DN25
Menge: 20,000 Stk

**2.02.06.5 Rohrschelle, DN32**
Rohrschelle, DN32

wie zuvor beschrieben, jedoch DN32
Menge: 10,000 Stk

**2.02.06.6 Rohrschelle, DN40**
Rohrschelle, DN40

wie zuvor beschrieben, jedoch DN40
Menge: 60,000 Stk

**2.02.06.7 Rohrschelle, DN50**
Rohrschelle, DN50

wie zuvor beschrieben, jedoch DN50
Menge: 30,000 Stk

**Ausführungsbeschreibung 33 Schild bestehend aus:**
*Schild bestehend aus:*
Schild bestehend aus:
mehrschichtigem Kunststoff, mit mehrzeiliger Beschriftung, Befestigung als Rohrhalter, die Verbindung zwischen dem Schild und dem Halter ist durch korrosionsbeständige Schrauben herzustellen.
Die Schilder sind mit dem Auftraggeber zu bemustern. Vom Auftragnehmer ist in Zusammenarbeit mit dem Fachplaner eine Schilderliste zu erstellen und zur Genehmigung vorzulegen.
Die Kosten hierfür sind in die Einzelpositionen
mit einzukalkulieren.

Befestigung bestehend aus:
Die Bezeichnungsschilder werden mit einem Spannband und
einer Manschette an die Rohrleitungen befestigt.

**2.02.06.8 Bezeichnungsschilder 110x50 mm (bxh)**
Bezeichnungsschilder 110x50 mm (bxh)

inkl. Klein- und Befestigungsmaterial
Menge: 50,000 Stk

**2.02.06.9 Rohrleitungsbeschriftung selbstklebende Plastikfolie**
Rohrleitungsbeschriftung als selbstklebende

Plastikfolie für sämtliche Vor- und Rücklaufleitungen in Zentralen und Schächten mit Kennzeichnung der Durchflußrichtung und des Mediums, alterungsbeständig in DIN Farben.

Rohrleitungen sind alle 5 m und direkt vor und nach Wand und Deckendurchdringungen zu beschriften
Menge: 200,000 Stk

**2.02.06.10 Festpunktkonstruktionen aus Profilstahl**
Festpunktkonstruktionen aus Profilstahl

einschließlich Feuerverzinkung, Lage nach Vorgabe in
Planunterlagen der Ausführungspläne. Abrechnung mit den
Einheitsgewichten der zutreffenden DIN-Normen.
Menge: 50,000 kg

##### Untertitel 2.02.07 Erdverlegte Heizungsleitung

**2.02.07.1 Vorgedämmtes Heizungsrohr PE-Xa 2x 50x4,6mm**
Vorgedämmtes Heizungsrohr PE-Xa 2x 50x4,6mm

flexibles, vorgedämmtes, selbstkompensierendes Kunststoff-Rohrleitungssystem für die Erdverlegung zum Transport von Heizwasser. Wärmedurchlasskoeffizient nach VDI-2055 fremdüberwacht.
Mediumrohr: Vernetztes Polyethylen (PE-Xa) gemäß DIN 16892/16893. Sauerstoff-diffusionsdicht nach DIN 4726. Korrosions- und verrottungsfrei.
Max. Temperatur- und Druckbelastung: max. +95Grad C/ 6 bar
Dämmmaterial: Mehrlagiger, alterungsbeständiger, geschlossenzelliger, vernetzter Polyethylen Dämmstoff, dauerelastisch, Wasseraufnahme gem. DIN EN 15632
Mantelrohr: Gewelltes Polyethylen (PE-80/PE-HD).

Verlegen in vorhandenem, geböschtem Graben, Einschließlich Schweiß-, Klebe- sowie Dichtungsmaterial. Form- und Verbindungsstücke werden gesondert vergütet.
Grabentiefe bis 1,4 m

Vorgedämmtes PE-Xa-Rohr 2x 50x4,6mm,
äußerer Mantelrohrdurchmesser ca. 200 mm

verlegen, in Bauseits erstellten Gräben
Menge: 50,000 m

**2.02.07.2 Vorgedämmtes Heizungsrohr PE-Xa 2x 63x5,8mm**
Vorgedämmtes Heizungsrohr PE-Xa 2x 63x5,8mm

wie zuvor beschrieben, jedoch PE-Xa 2x 63x5,8mm

verlegen, in Bauseits erstellten Gräben
Menge: 25,000 m

**2.02.07.3 Hauseinführungsbogen Twin 2x 50x4,6/200**
Hauseinführungsbogen Twin 2x 50x4,6/200

Vorgedämmter PE-Xa Rohrbogen für die Erdverlegung.
- 2 Mediumrohre mit Sauerstoffsperrschicht.
- Max. +95°C/6 bar.
- Dämmmaterial: PUR-Schaum
- Mantelrohr: PE-HD
- Schenkellängen: 1,1 m x 1,4 m
Menge: 4,000 Stk

**2.02.07.4 Hauseinführungsbogen Twin 2x 63x5,8/200**
Hauseinführungsbogen Twin 2x 63x5,8/200

Vorgedämmter PE-Xa Rohrbogen für die Erdverlegung.
- 2 Mediumrohre mit Sauerstoffsperrschicht.
- Max. +95°C/6 bar.
- Dämmmaterial: PUR-Schaum
- Mantelrohr: PE-HD
- Schenkellängen: 1,1 m x 1,4 m
Menge: 2,000 Stk

**2.02.07.5 Eckisoliersatz 200/175/140**
Eckisoliersatz 200/175/140

zur Abdichtung von Eckverbindungen für Single-, Twin- oder Quattro Rohre mit einem Mantelrohraußendurchmesser von:
- 200, 175 und 140 mm.
Bestehend aus ABS-Halbschalen, Dämmhalbschalen, Edelstahlschrauben, Reduzierringen und Dichtpaste.
- wasserdicht bis 0,3 bar bei 30°C
- Statische Nachweisführung für Verkehrslast bis SLW 60 (60 t)
  nach ATV-DVWK-A127
In Anlehnung an DIN EN 15632 sind Gummi-Endkappen (Bauteilabschottung) zu verwenden!

Zertifizierungen:
- KOMO Systemzertifizierung nach BRL 5609 überwacht durch
  Zertifizierungsstelle Kiwa N.V.
- Deklaration nach DIN EN 15632 durch Zertifizierungsstelle
  Kiwa N.V.
Menge: 6,000 Stk

**2.02.07.6 Gummi-Ednkappe Twin 40-63/200mm**
Gummi-Ednkappe Twin 40-63/200mm

zum Schutz der Dämmung an den Rohrenden und zur Bauteilabschottung. Bestehend aus EPDM Gummi-Endkappe, Klemmring aus Edelstahl und Quell-Dichtungsring.
- wasserdicht bis 0,3 bar bei 30°C.

Zertifizierungen:
- KOMO Systemzertifizierung nach BRL 5609 überwacht durch
  Zertifizierungsstelle Kiwa N.V.
- Deklaration nach DIN EN 15632 durch Zertifizierungsstelle
  Kiwa N.V.
Menge: 6,000 Stk

**2.02.07.7 Übergangsnippel PN6 50x4,6-G 1 1/4" AG**
Übergangsnippel PN6 50x4,6-G 1 1/4" AG

für den Übergang von PE-Xa- und PE 100 Rohr auf zylindrisches G-Außengewinde, O-Ring dichtend. Fitting und Klemmhülse aus korrosionsbeständigem Messing, entzinkungsbeständig nach DIN EN ISO 6509. Inbussschraube aus Edelstahl, Mutter und Unterlegscheibe aus Messing. Mit Kunststoffplättchen vorgeweitete Klemmhülse (Dimension 63, 75, 90, 110).
Max. +95°C/6 bar oder +20°C/16 bar.
(Temperatur-/Druckbelastung: +20°C/16 bar).
Zertifizierungen:
- KOMO Systemzertifizierung nach BRL 5609 überwacht durch
  Zertifizierungsstelle Kiwa N.V.
- Deklaration nach DIN EN 15632 durch Zertifizierungsstelle
  Kiwa N.V.
- DVGW VP600
Menge: 8,000 Stk

**2.02.07.8 Übergangsnippel PN6 63x5,8-G 2" AG**
Übergangsnippel PN6 63x5,8-G 2" AG

für den Übergang von PE-Xa- und PE 100 Rohr auf zylindrisches G-Außengewinde, O-Ring dichtend. Fitting und Klemmhülse aus korrosionsbeständigem Messing, entzinkungsbeständig nach DIN EN ISO 6509. Inbussschraube aus Edelstahl, Mutter und Unterlegscheibe aus Messing. Mit Kunststoffplättchen vorgeweitete Klemmhülse (Dimension 63, 75, 90, 110).
Max. +95°C/6 bar oder +20°C/16 bar.
(Temperatur-/Druckbelastung: +20°C/16 bar).
Zertifizierungen:
- KOMO Systemzertifizierung nach BRL 5609 überwacht durch
  Zertifizierungsstelle Kiwa N.V.
- Deklaration nach DIN EN 15632 durch Zertifizierungsstelle
  Kiwa N.V.
- DVGW VP600
Menge: 4,000 Stk

**2.02.07.9 Winkel G2-G2" IG**
Winkel G2-G2" IG

aus korrosionsbeständigem Messing, entzinkungsbeständig nach DIN EN ISO 6509 mit zylindrischen G-Innengewinden,
O-Ring dichtend. Lieferung inkl. O-Ringen.
Max. +95°C/10 bar oder +20°C/16 bar.
Zertifizierungen:
- KOMO Systemzertifizierung nach BRL 5609 überwacht durch
  Zertifizierungsstelle Kiwa N.V.
- Deklaration nach DIN EN 15632 durch Zertifizierungsstelle
  Kiwa N.V.
- DVGW W534
- ÖVGW PW302
Menge: 4,000 Stk

**2.02.07.10 Winkel G1 1/4-G1 1/4" IG**
Winkel G1 1/4-G1 1/4" IG

aus korrosionsbeständigem Messing, entzinkungsbeständig nach DIN EN ISO 6509 mit zylindrischen G-Innengewinden,
O-Ring dichtend. Lieferung inkl. O-Ringen.
Max. +95°C/10 bar oder +20°C/16 bar.
Zertifizierungen:
- KOMO Systemzertifizierung nach BRL 5609 überwacht durch
  Zertifizierungsstelle Kiwa N.V.
- Deklaration nach DIN EN 15632 durch Zertifizierungsstelle
  Kiwa N.V.
- DVGW W534
- ÖVGW PW302
Menge: 8,000 Stk

**2.02.07.11 Kupplung 50x4,6mm x 50x4,6mm**
Kupplung 50x4,6mm x 50x4,6mm

für die Verbindung von PE-Xa- und PE 100 Rohren.
Fitting und Klemmhülsen aus korrosionsbeständigem Messing, entzinkungsbeständig nach DIN EN ISO 6509. Inbussschrauben aus Edelstahl, Muttern und Unterlegscheiben aus Messing. Mit Kunststoffplättchen vorgeweitete Klemmhülsen (Dimension 63,
75, 90, 110).
Max. +95°C/6 bar oder +20°C/16 bar.
Temperatur-/Druckbelastung: +20°C/16 bar.

Zertifizierungen:
- KOMO Systemzertifizierung nach BRL 5609 überwacht durch
  Zertifizierungsstelle Kiwa N.V.
- Deklaration nach DIN EN 15632 durch Zertifizierungsstelle
  Kiwa N.V.
- DVGW VP600
Menge: 8,000 Stk

**2.02.07.12 Kupplung 63x5,8mm x 63x5,8mm**
Kupplung 63x5,8mm x 63x5,8mm

für die Verbindung von PE-Xa- und PE 100 Rohren.
Fitting und Klemmhülsen aus korrosionsbeständigem Messing, entzinkungsbeständig nach DIN EN ISO 6509. Inbussschrauben aus Edelstahl, Muttern und Unterlegscheiben aus Messing. Mit Kunststoffplättchen vorgeweitete Klemmhülsen (Dimension 63,
75, 90, 110).
Max. +95°C/6 bar oder +20°C/16 bar.
Temperatur-/Druckbelastung: +20°C/16 bar.

Zertifizierungen:
- KOMO Systemzertifizierung nach BRL 5609 überwacht durch
  Zertifizierungsstelle Kiwa N.V.
- Deklaration nach DIN EN 15632 durch Zertifizierungsstelle
  Kiwa N.V.
- DVGW VP600
Menge: 4,000 Stk

**2.02.07.13 Mauerdurchführung 200**
Mauerdurchführung 200

zur Gebäudeeinführung des Mantelrohres bei drückendem Wasser. Zum direkten Einsatz in einer WU-Beton Kernlochbohrung oder in ein einbetoniertes Faserzementrohr.
Menge: 6,000 Stk

**2.02.07.14 Erdverlegtes Trassenwarnband**
Erdverlegtes Trassenwarnband

Liefern und als Ortungsband über der Leitungszone verlegen
Menge: 75,000 m

**2.02.07.15 Dichtheitsprüfung der erdverlegten Heizungsleitung**
Dichtheitsprüfung der erdverlegten Heizungsleitung

Durchführung einer Dichtheitsprobe für die erdverlegte Heizungsleitung samt Vor- und Rücklauf vor Verfüllung der Leitungszone gemäß DIN EN 806-4 als trockene Dichtheitsprüfung. Die Dichtheitsprüfung muss protokolliert und das Protokoll anschließend der Bauleitung übergeben werden.

fachgerecht durchführen
Menge: 3,000 Stk

#### Titel 2.03 Pumpen, Armaturen und Zubehör

##### Untertitel 2.03.01 Umwälzpumpen Heizung

**2.03.01.1 Hocheffizienzpumpe 25/1-8 PN 10 - Heizkreis Mitte**
Hocheffizienzpumpe 25/1-8 PN 10 - Mitte

Energieeffizienzindex (EEI): <=0,23

Hocheffizienz-Pumpe elektronisch geregelt, Energieeffizienzklasse A
Nassläufer-Umwälzpumpe mit niedrigsten Betriebskosten,
für Rohreinbau. Einsetzbar für alle Heizungs-,
Lüftungs-, Klima-Anwendungen (-10 °C bis +110 °C). Mit
integrierter elektronischer Leistungsregelung für
konstanten/variablen Differenzdruck. Wärmedämmschalen
serienmäßig. Serienmäßig mit Ein-Knopf-Handbedienebene
für:

- Pumpe Ein / Aus
- Wahl der Regelungsart:
- dp-c (Differenzdruck constant)
- dp-v (Differenzdruck variabel)
- dp-T (Differenzdruck temperaturgeführt) mittels IR-
Monitor/-Modul/-Stick, Modbus, BACnet, LON oder Can
 - Stellerbetrieb (Einstellung konstante Drehzahl)

- Automatischer Absenkbetrieb (selbstlernend)
- Sollwert- bzw. Drehzahl-Einstellung

Grafisches Pumpen-Display mit drehbarer Anzeige für
horizontale und vertikale Modulanordnung, zur Anzeige
von:

- Betriebszustand
- Regelungsart
- Differenzdruck- bzw. Drehzahl-Sollwert
- Fehler- und Warnmeldungen

Synchronmotor nach ECM-Technologie mit höchsten
Wirkungsgraden und hohem Anlaufmoment, automatischer
Deblockierfunktion und integriertem Motorvollschutz.

Störmeldeleuchte, potentialfreie Sammelstörmeldung, IR-
Schnittstelle zur drahtlosen Kommunikation mit Bedien-
und Service-Gerät. Steckplatz für Module mit
Schnittstellen für Gebäudeautomation GA bzw.
Doppelpumpenmanagement.

Pumpengehäuse aus Grauguss mit Kataphorese-
Beschichtung, Laufrad aus glasfaserverstärktem
Kunststoff, Edelstahlwelle mit metallimprägnierten
Kohlegleitlagern.
Kombiflansche PN 6/PN10 bei Flanschpumpen
DN 32 bis DN65

Pumpengehäuse : EN-GJL 200
Laufrad : GF-verstärktes PPS
Welle : X 46 Cr 13
Lager : Kohle, metallimprägniert

Fördermedium : Wasser 100 %
Förderstrom : 2,71 m³/h
Förderhöhe : 6 m
Zul. Betriebstemperatur
(-10 °C .. +110 °C) : 50 °C
Betriebsdruck/Nenndruck :  /PN10
Stromart : 1~230V/50Hz
Leistungsaufnahme P1 : 0,009..0,13 kW
Schutzart : IP X4D
Rohranschluss : Rp 1 / PN10

in betriebsfertiger Arbeit, einschl. Gegenflansche, Schrauben und Dichtungen, Verschraubungen, Befestigungs- und Dichtmaterialien, einschl Herstellen der elektrischen Anschlüsse.
Menge: 1,000 Stk

**2.03.01.2 Hocheffizienzpumpe 25/1-8 PN 10 - Heizkreis Osten**
Hocheffizienzpumpe 25/1-8 PN 10 - Osten

wie zuvor beschrieben, jedoch

Fördermedium : Wasser 100 %
Förderstrom : 1,64 m³/h
Förderhöhe : 6 m
Zul. Betriebstemperatur
(-10 °C .. +110 °C) : 50 °C
Betriebsdruck/Nenndruck :  /PN10
Stromart : 1~230V/50Hz
Leistungsaufnahme P1 : 0,009..0,13 kW
Schutzart : IP X4D
Rohranschluss : Rp 1 / PN10

in betriebsfertiger Arbeit, einschl. Gegenflansche, Schrauben und Dichtungen, Verschraubungen, Befestigungs- und Dichtmaterialien, einschl Herstellen der elektrischen Anschlüsse.
Menge: 1,000 Stk

**2.03.01.3 Hocheffizienzpumpe 25/1-10 PN 10 - Heizkreis Westen**
Hocheffizienzpumpe 25/1-10 PN 10 - Westen

wie zuvor beschrieben, jedoch

Fördermedium : Wasser 100 %
Förderstrom : 2,05 m³/h
Förderhöhe : 6 m
Zul. Betriebstemperatur
(-10 °C .. +110 °C) : 50 °C
Betriebsdruck/Nenndruck : /PN10
Stromart : 1~230V/50Hz
Leistungsaufnahme P1 : 0,19 kW
Schutzart : IP X4D
Rohranschluss : Rp 1 / PN10

in betriebsfertiger Arbeit, einschl. Gegenflansche, Schrauben und Dichtungen, Verschraubungen, Befestigungs- und Dichtmaterialien, einschl Herstellen der elektrischen Anschlüsse.
Menge: 1,000 Stk

##### Untertitel 2.03.02 Kugelhähne

**2.03.02.1 Kugelhahn DN 15**
Kugelhahn DN 15

Gehäuse und Kugel aus korrosionsbeständigem, entzinkungsfreiem Rotguß. Gehäuse rohrförmig für durchlaufende Wärmedämmung. Kugel mit glattem Durchgang. Wartungsfreie Spindelabdichtung durch zwei O-Ringe. Knebel aus Kunststoff, Anschläge verdeckt. Knebel auch bei wärmegedämmten Gehäuse von außen bedienbar. Anschluß Innengewinde für Gewinderohr.
Einschl. Wärmedämmschale

Ausführung: DN 15
Menge: 2,000 Stk

**2.03.02.2 Kugelhahn DN 20**
Kugelhahn DN 20

wie zuvor beschrieben, jedoch
Ausführung: DN 20
Menge: 2,000 Stk

**2.03.02.3 Kugelhahn DN 25**
Kugelhahn DN 25

wie zuvor beschrieben, jedoch
Ausführung: DN 25
Menge: 2,000 Stk

**2.03.02.4 Kugelhahn DN 32**
Kugelhahn DN 32

wie zuvor beschrieben, jedoch
Ausführung: DN 32
Menge: 2,000 Stk

**2.03.02.5 Kugelhahn DN 40**
Kugelhahn DN 40

wie zuvor beschrieben, jedoch
Ausführung: DN 40
Menge: 10,000 Stk

**2.03.02.6 Kugelhahn DN 50**
Kugelhahn DN 50

wie zuvor beschrieben, jedoch
Ausführung: DN 50
Menge: 6,000 Stk

**2.03.02.7 Füll- und Entleerungskugelhähn DN12**
Füll- und Entleerungskugelhahn DN12

aus Rotguß, mit Schlauchverschraubung, Kette und
Anschweißmuffe, Gehäuse aus Messing, Betätigung mit
Schlüssel, Anschlüsse mit Außengewinde

in betriebsfertiger Arbeit, einschl. Verschraubungen, Befestigungs- und Dichtmaterialien
Menge: 10,000 Stk

**2.03.02.8 Füll- und Entleerungskugelhahn DN15**
Füll- und Entleerungskugelhahn DN15

aus Rotguß, mit Schlauchverschraubung, Kette und
Anschweißmuffe, Gehäuse aus Messing, Betätigung mit
Schlüssel, Anschlüsse mit Außengewinde

in betriebsfertiger Arbeit, einschl. Verschraubungen, Befestigungs- und Dichtmaterialien
Menge: 10,000 Stk

##### Untertitel 2.03.03 Strangregulierventile

**Ausführungsbeschreibung 34 Strangregulierventil**
*Strangregulierventil*
Strangregulierventil

für den Rücklauf, Gehäuse aus entzinkungsbeständigem Messing. Generelle Entleerung mittels Adapter über das Oberteil, nachträgliche Differenzdruckregelung durch auf das Oberteil montierten Membranregler (bis einschließlich DN 40) möglich, keine Anbauteile am Ventilgehäuse. Sichtbare Voreinstellungsanzeige bei verdecktem Voreinstellungsring, hohe Genauigkeit durch Einzeljustierung. Wartungsfreie Spindelabdichtung durch Doppel-O-Ring, PTFE-Sitzabdichtung. DN 10-20 Universalanschluss mit Muffengewinde nach DIN EN 10226-1 für Gewinderohr bzw. für Cu- und Präzisions-Stahlrohr 10-22 mm unter Verwendung von Klemmring und Druckschraube. DN 25-80 Anschluss mit Muffengewinde nach DIN EN 10226-1 für Gewinderohr. Für pH-Wert von 8-9,5.
Ausführung Y: mit Muffengewinde
Werkstoff des Gehäuses: Messing
Min. Mediumtemperatur (Dauerbetrieb): 20 GradC
Druckstufe Artikel: PN 16
Max. Mediumtemperatur (Dauerbetrieb): 110 GradC
Medium: Wasser, Glykol-Wassergemisch nach VDI 2035
Betriebsdruck: bis 16 bar
Betriebstemperatur: ca. -20 bis +130 GradC
Einschl. Wärmedämmschale

**2.03.03.1 Strangregulierventil DN15**
Strangregulierventil DN15

wie zuvor beschrieben
Ausführung: DN 15
Menge: 1,000 Stk

**2.03.03.2 Strangregulierventil DN20**
Strangregulierventil DN20

wie zuvor beschrieben
Ausführung: DN 20
Menge: 1,000 Stk

**2.03.03.3 Strangregulierventil DN 25**
Strangregulierventil DN 25

wie zuvor beschrieben
Ausführung: DN 25
Menge: 1,000 Stk

**2.03.03.4 Strangregulierventil DN 32**
Strangregulierventil DN 32

wie zuvor beschrieben
Ausführung: DN 32
Menge: 1,000 Stk

**2.03.03.5 Strangregulierventil DN 40**
Strangregulierventil DN 40

wie zuvor beschrieben
Ausführung: DN 40
Menge: 2,000 Stk

**2.03.03.6 Strangregulierventil DN 50**
Strangregulierventil DN 50

wie zuvor beschrieben
Ausführung: DN 50
Menge: 1,000 Stk

##### Untertitel 2.03.04 Einbauteile und Zubehör

**2.03.04.1 Lufttopf mit Entleerung für Rohrleitung DN40**
Lufttopf mit Entleerung für Rohrleitung DN40

bestehend aus Rohrboden nach DIN 2458 mit 1/2" Anschluss, 4m 1/2" Stahlrohr nach DIN 2458 mit 4 Umlenkungen und Entleerungshahn. Betriebsüberdruck max. 6 bar, Betriebstemperatur bis 110 Grad C.
Menge: 4,000 Stk

**2.03.04.2 Lufttopf mit Entleerung für Rohrleitung DN50**
Lufttopf mit Entleerung für Rohrleitung DN50

bestehend aus Rohrboden nach DIN 2458 mit 1/2" Anschluss, 4m 1/2" Stahlrohr nach DIN 2458 mit 4 Umlenkungen und Entleerungshahn. Betriebsüberdruck max. 6 bar, Betriebstemperatur bis 110 Grad C.
Menge: 2,000 Stk

**2.03.04.3 Entlüfter 1/2"**
Entlüfter 1/2"

Der Schnellentlüfter wird zur automatischen Entlüftung von flüssigkeitsgefüllten Anlagen verwendet, vorzugsweise bei
geschlossenen Warmwasserheizungsanlagen. Die maximale Betriebstemperatur beträgt 110°C bei maximalem Nenndruck von 12 bar.
Menge: 4,000 Stk

**Ausführungsbeschreibung 35 Schmutzfänger**
*Schmutzfänger*
Schmutzfänger

asbestfreier, umweltfreundlicher Schmutzfänger,
in Schrägsitzform, aus Gusseisen EN-JL1040, bis 300°C,
Sieb und Stützkorb aus Edelstahl 1.4301,
Sieb ab DN 50 mit Verstärkung,
ab DN 150 mit Stützkorb,
Exakt Siebführung im Deckel und Gehäuse,

Druckstufe: PN 6

einschließlich Gegenflanschen, Befestigungs- und
Dichtmaterialien

**2.03.04.4 Schmutzfänger DN40**
Schmutzfänger DN40

wie zuvor beschrieben
Druckstufe: PN 6
Nennweite: DN40

einschließlich Gegenflanschen, Befestigungs- und
Dichtmaterialien
Menge: 2,000 Stk

**2.03.04.5 Schmutzfänger DN50**
Schmutzfänger DN50

wie zuvor beschrieben
Druckstufe: PN 6
Nennweite: DN50

einschließlich Gegenflanschen, Befestigungs- und
Dichtmaterialien
Menge: 1,000 Stk

**2.03.04.6 Schwerkraftumlaufsperre DN 25**
Schwerkraftumlaufsperre DN 25

Rückschlagventile zum Einklemmen zwischen Flanschen,
Temperaturbereich: min. -10 bis max. 300°C

einschl. Gegenflanschen, Befestigungs- und Dichtmaterialien.
Menge: 3,000 Stk

**2.03.04.7 Manometer 0-6 bar**
Manometer 0-6 bar

mit verstellbarem Markenanzeiger, als Rohrfeder,
Gehäuse aus Stahl, lackiert,
Übersteckring aus Messing, poliert,
Messgenauigkeit 1% vom Skalenendwert, Einschließlich
Absperrhahn Wassersackrohr und Dichtmaterial
Menge: 1,000 Stk

**2.03.04.8 Tauchhülse für Thermometer-Messelement**
Tauchhülse für Thermometer-Messelement

Einbaulänge bis 200mm, Befestigung durch Klemmringverschraubung, Werkstoff/Ausführung Schutzrohr/-hülse aus Stahl nichtrostend zum Einschrauben G1/2, zur Aufnahme von Tauchfühlern aus dem Gewerk MSR und Thermometern
Menge: 10,000 Stk

**2.03.04.9 Maschinenthermometer**
Maschinenthermometer

Gehäuse aus Leichtmetall messingfarben eloxiert
Anzeigebereich eingraviert und mit schwarzer Farbe
ausgelegt. Fenster Gewindestutzen mit Dichtrille und
Sechskant aus Messing. Der Einschraubstutzen
einschließlich Fühler wird mittels einer Kontermutter am Gehäuse gehalten, durch Lösen der
Kontermutter kann Oberteil leicht entfernt
werden und der Glaseinsatz ausgetauscht werden

Meßbereich: 0°C bis +100°C

je nach Rohrdurchmesser u. Isolierabstand
in Winkelausführung.
Menge: 4,000 Stk

**2.03.04.10 3-Weg Regelkugelhahn PN 6, DN 20, kvs 6,3**
3-Weg Regelkugelhahn PN 6, DN 20, kvs 6,3

Flansch, Gehäuse Messingkörper vernickelt
Schliesskörper Messing verchromt, Spindel Messing
vernickelt, Spindeldichtung O-Ring EPDM, Regelblende TEFZEL, Kugelsitz PTFE, O-Ring EPDM
Mediumstemperatur -10 bis 100°C
Durchgang A - AB: Leckrate A, luftblasendicht
(EN 12266-1), Bypass B - AB: Leckage Klasse I (EN 1349 und EN 60534-4) max. 1% vom kvs-Wert, Leckrate A, luftblasendicht (EN 12266-1)
Leckage Klasse I (EN 1349 und EN 60534-4) max. 1% vom kvs-Wert, Antrieb angebaut, Drehantrieb 5 Nm
0-10 V, Auf-Zu, 3-Punkt, Laufzeit Motor 90 s / 90°
IP 54, Handverstellung temporär, permanent
Anschluss Kabel 1 m
Stellungsanzeige mechanisch
einschl. Befestigungsmaterial und Kabelverschraubungen

in betriebsfertiger Arbeit, einschl. Gegenflansche, Schrauben und Dichtungen, Verschraubungen, Befestigungs- und Dichtmaterialien, einschl Herstellen der elektrischen Anschlüsse.
Menge: 2,000 Stk

**2.03.04.11 3-Weg Regelkugelhahn PN 6, DN 25, kvs 10**
3-Weg Regelkugelhahn PN 6, DN 25, kvs 10

Flansch, Gehäuse Messingkörper vernickelt
Schliesskörper Messing verchromt, Spindel Messing
vernickelt, Spindeldichtung O-Ring EPDM, Regelblende TEFZEL, Kugelsitz PTFE, O-Ring EPDM
Mediumstemperatur -10 bis 100°C
Durchgang A - AB: Leckrate A, luftblasendicht
(EN 12266-1), Bypass B - AB: Leckage Klasse I (EN 1349 und EN 60534-4) max. 1% vom kvs-Wert, Leckrate A, luftblasendicht (EN 12266-1)
Leckage Klasse I (EN 1349 und EN 60534-4) max. 1% vom kvs-Wert, Antrieb angebaut, Drehantrieb 5 Nm
0-10 V, Auf-Zu, 3-Punkt, Laufzeit Motor 90 s / 90°
IP 54, Handverstellung temporär, permanent
Anschluss Kabel 1 m
Stellungsanzeige mechanisch
einschl. Befestigungsmaterial und Kabelverschraubungen

in betriebsfertiger Arbeit, einschl. Gegenflansche, Schrauben und Dichtungen, Verschraubungen, Befestigungs- und Dichtmaterialien, einschl Herstellen der elektrischen Anschlüsse.
Menge: 1,000 Stk

#### Titel 2.04 Raumheizflächen und Zubehör

##### Untertitel 2.04.01 Profil-Kompakt Heizkörper

**Ausführungsbeschreibung 36 Profil-Kompakt Heizkörper**
*Profil-Kompakt Heizkörper*
Profil-Kompakt Heizkörper

Profil-Kompaktheizkörper (Niedertemperatur-Heizkörper)
aus Stahlblech gem. EN 442. Serielle Durchströmung der Platten. Sickenteilung 33 1/3 mm. Übergreifende obere Abdeckung und geschlossene seitliche Blenden.
Inkl. auf System abgeglichenes Montage-Set, welches die
Anforderungsklasse 3 gemäß der Richtlinie VDI 6036 erfüllt, inkl. Entlüftungsstopfen, Blindstopfen werksseitig eingeschraubt.
Montagefertig in baustellengerechter Schutzverpackung.
Die Bauausführung entspricht den Anforderungen der GUV. Ausgezeichnet mit dem RAL-Gütezeichen.
Serienfarbe weiß (RAL 9016).

Anschlüsse: 4 x G 1/2‘ Innengewinde
Lackierung: Zweischichtlackierung gem. DIN 55900,
Grundierung (ETL), Pulverbeschichtung (EPS), emissionsfrei auch im Heizbetrieb.
Betriebsdruck: max. 10 bar
Medium: Heißwasser bis 110 Grad C
Befestigung: Befestigungslaschen

*Hinweis: Bauhöhe 500mm*

**2.04.01.1 Profil-Kompakt Heizkörper 1800/500/61**
Profil-Kompakt Heizkörper 1800/500/61

wie zuvor beschrieben, jedoch

Typ 11
Baulänge: max. 1800mm
Bauhöhe:  max. 500mm
Bautiefe:  max. 61mm

einschl. auf System abgeglichenes Montage-Set, welches die Anforderungsklasse 3 gemäß der Richtlinie VDI 6036 erfüllt. Blind- und Entlüftungsstopfen eingeschraubt.
Menge: 3,000 Stk

**2.04.01.2 Profil-Kompakt Heizkörper 1100/500/100**
Profil-Kompakt Heizkörper 1100/500/100

wie zuvor beschrieben, jedoch

Typ 22
Baulänge: max. 1100mm
Bauhöhe:  max. 500mm
Bautiefe:  max. 100mm

einschl. auf System abgeglichenes Montage-Set, welches die Anforderungsklasse 3 gemäß der Richtlinie VDI 6036 erfüllt. Blind- und Entlüftungsstopfen eingeschraubt.
Menge: 2,000 Stk

**2.04.01.3 Profil-Kompakt Heizkörper 3000/500/100**
Profil-Kompakt Heizkörper 3000/500/100

wie zuvor beschrieben, jedoch

Typ 33
Baulänge: max. 3000mm
Bauhöhe:  max. 500mm
Bautiefe:  max. 100mm

einschl. auf System abgeglichenes Montage-Set, welches die Anforderungsklasse 3 gemäß der Richtlinie VDI 6036 erfüllt. Blind- und Entlüftungsstopfen eingeschraubt.
Menge: 2,000 Stk

**2.04.01.4 Profil-Kompakt Heizkörper 1100/500/155**
Profil-Kompakt Heizkörper 1100/500/155

wie zuvor beschrieben, jedoch

Typ 33
Baulänge: max. 1100mm
Bauhöhe:  max. 500mm
Bautiefe:  max. 155mm

einschl. auf System abgeglichenes Montage-Set, welches die Anforderungsklasse 3 gemäß der Richtlinie VDI 6036 erfüllt. Blind- und Entlüftungsstopfen eingeschraubt.
Menge: 1,000 Stk

**2.04.01.5 Profil-Kompakt Heizkörper 3000/500/155**
Profil-Kompakt Heizkörper 3000/500/155

wie zuvor beschrieben, jedoch

Typ 33
Baulänge: max. 3000mm
Bauhöhe:  max. 500mm
Bautiefe:  max. 155mm

einschl. auf System abgeglichenes Montage-Set, welches die Anforderungsklasse 3 gemäß der Richtlinie VDI 6036 erfüllt. Blind- und Entlüftungsstopfen eingeschraubt.
Menge: 4,000 Stk

**2.04.01.6 Montage der Bestandsheizkörper**
Montage der Bestandsheizkörper

nach Abschluss der Fassadensanierung,
durchschnittliches Maß LxHxT:
3000mmx500mmx155mm; 107,3 kg

Fachgerecht ausführen in betriebsfertiger Arbeit, einschl.
Klein-, Befestigungs- und Dichtmaterialien.
Menge: 140,000 Stk

**2.04.01.7 Heizkörper Standkonsolen**
Heizkörper Standkonsolen

Konsolen zur Montage der Bestandsheizflächen auf fertigen Fußboden
1 Satz bestehend aus:
2x Standfüßen
2x Rosetten
2x Rohrabdeckungen
6x Schrauben und Dübel

Zugelassen nach VDI 6036
Anforderungsklasse 3 (AWK3)
Menge: 210,000 Stk

**2.04.01.8 Obere Abdeckung Profil-Heizkörper 700x100mm**
Obere Abdeckung Profil-Heizkörper 700x100mm
Ersatzverkleidung für Bestands Heizkörper, universell für Kompaktheizkörper.

BL=  700 mm
BT=  100 mm
Menge: 4,000 Stk

**2.04.01.9 Obere Abdeckung Profil-Heizkörper 1400x100mm**
Obere Abdeckung Profil-Heizkörper 1400x100mm
Ersatzverkleidung für Bestands Heizkörper, universell für Kompaktheizkörper.

BL= 1400 mm
BT=  100 mm
Menge: 1,000 Stk

**2.04.01.10 Obere Abdeckung Profil-Heizkörper 1600x100mm**
Obere Abdeckung Profil-Heizkörper 1600x100mm
Ersatzverkleidung für Bestands Heizkörper, universell für Kompaktheizkörper.

BL= 1600 mm
BT=  100 mm
Menge: 1,000 Stk

**2.04.01.11 Obere Abdeckung Profil-Heizkörper 1800x100mm**
Obere Abdeckung Profil-Heizkörper 1800x100mm
Ersatzverkleidung für Bestands Heizkörper, universell für Kompaktheizkörper.

BL= 1800 mm
BT=  100 mm
Menge: 4,000 Stk

**2.04.01.12 Obere Abdeckung Profil-Heizkörper 2000x100mm**
Obere Abdeckung Profil-Heizkörper 2000x100mm
Ersatzverkleidung für Bestands Heizkörper, universell für Kompaktheizkörper.

BL= 2000 mm
BT=  100 mm
Menge: 3,000 Stk

**2.04.01.13 Obere Abdeckung Profil-Heizkörper 3000x100mm**
Obere Abdeckung Profil-Heizkörper 3000x100mm
Ersatzverkleidung für Bestands Heizkörper, universell für Kompaktheizkörper.

BL= 3000 mm
BT=  100 mm
Menge: 4,000 Stk

**2.04.01.14 Obere Abdeckung Profil-Heizkörper 1000x155mm**
Obere Abdeckung Profil-Heizkörper 1000x155mm
Ersatzverkleidung für Bestands Heizkörper, universell für Kompaktheizkörper.

BL= 1000 mm
BT=  155 mm
Menge: 1,000 Stk

**2.04.01.15 Obere Abdeckung Profil-Heizkörper 1200x155mm**
Obere Abdeckung Profil-Heizkörper 1200x155mm
Ersatzverkleidung für Bestands Heizkörper, universell für Kompaktheizkörper.

BL= 1200 mm
BT=  155 mm
Menge: 4,000 Stk

**2.04.01.16 Obere Abdeckung Profil-Heizkörper 1400x155mm**
Obere Abdeckung Profil-Heizkörper 1400x155mm
Ersatzverkleidung für Bestands Heizkörper, universell für Kompaktheizkörper.

BL= 1400 mm
BT=  155 mm
Menge: 3,000 Stk

**2.04.01.17 Obere Abdeckung Profil-Heizkörper 1600x155mm**
Obere Abdeckung Profil-Heizkörper 1600x155mm
Ersatzverkleidung für Bestands Heizkörper, universell für Kompaktheizkörper.

BL= 1600 mm
BT=  155 mm
Menge: 7,000 Stk

**2.04.01.18 Obere Abdeckung Profil-Heizkörper 1800x155mm**
Obere Abdeckung Profil-Heizkörper 1800x155mm
Ersatzverkleidung für Bestands Heizkörper, universell für Kompaktheizkörper.

BL= 1800 mm
BT=  155 mm
Menge: 9,000 Stk

**2.04.01.19 Obere Abdeckung Profil-Heizkörper 2000x155mm**
Obere Abdeckung Profil-Heizkörper 2000x155mm
Ersatzverkleidung für Bestands Heizkörper, universell für Kompaktheizkörper.

BL= 2000 mm
BT=  155 mm
Menge: 2,000 Stk

**2.04.01.20 Obere Abdeckung Profil-Heizkörper 3000x155mm**
Obere Abdeckung Profil-Heizkörper 3000x155mm
Ersatzverkleidung für Bestands Heizkörper, universell für Kompaktheizkörper.

BL= 3000 mm
BT=  155 mm
Menge: 60,000 Stk

**2.04.01.21 Seitliche Abdeckungen links&rechts Profil-Heizkörper 500x61mm**
Seitliche Abdeckungen links&rechts Profil-Heizkörper 500x61mm
Ersatzverkleidung für Bestands Heizkörper, universell für Kompaktheizkörper. Pro Heizkörper links und rechts

BH= 500 mm
BT=  61 mm
Menge: 2,000 Stk

**2.04.01.22 Seitliche Abdeckungen links&rechts Profil-Heizkörper 500x100mm**
Seitliche Abdeckungen links&rechts Profil-Heizkörper 500x100mm
Ersatzverkleidung für Bestands Heizkörper, universell für Kompaktheizkörper. Pro Heizkörper links und rechts

BH=  500 mm
BT=  100 mm
Menge: 19,000 Stk

**2.04.01.23 Seitliche Abdeckungen links&rechts Profil-Heizkörper 500x155mm**
Seitliche Abdeckungen links&rechts Profil-Heizkörper 500x155mm
Ersatzverkleidung für Bestands Heizkörper, universell für Kompaktheizkörper. Pro Heizkörper links und rechts

BH=  500 mm
BT=  155 mm
Menge: 85,000 Stk

**2.04.01.24 Seitliche Abdeckungen links&rechts Profil-Heizkörper 600x155mm**
Seitliche Abdeckungen links&rechts Profil-Heizkörper 600x155mm
Ersatzverkleidung für Bestands Heizkörper, universell für Kompaktheizkörper. Pro Heizkörper links und rechts

BH=  600 mm
BT=  155 mm
Menge: 1,000 Stk

**2.04.01.25 Seitliche Abdeckungen links&rechts Profil-Heizkörper 900x100mm**
Seitliche Abdeckungen links&rechts Profil-Heizkörper 900x100mm
Ersatzverkleidung für Bestands Heizkörper, universell für Kompaktheizkörper. Pro Heizkörper links und rechts

BH=  900 mm
BT=  100 mm
Menge: 4,000 Stk

##### Untertitel 2.04.02 Thermostatköpfe und Zubehör

**2.04.02.1 Thermostat-Kopf Behördenmodell, weiß**
Thermostat-Kopf Behördenmodell, weiß

mit eingebautem Fühler, gesichertes"Behördenmodell."
Skalenhaube weiß RAL 9016.
Sollwerteinstellung durch Spezialschlüssel. Diebstahlsicher. Sollwertbereich 8 bis 26 Grd. C.
Merkzahl 1-5. Frostschutzsicherung.
Max. Fühlertemperatur: + 50 Grd. C
Menge: 130,000 Stk

**2.04.02.2 Thermostat-Kopf, weiß**
Thermostat-Kopf, weiß

mit eingebautem Fühler" und zwei Sparclips. Diebstahlsicherung durch Sicherungsring.
Beanspruchungsgruppe 1 (für höchste Beanspruchung).
CEN-zertifiziert, geprüft nach DIN EN 215 Teil 1.
Flüssigkeitsgefüllter Thermostat.
Stabiles Regelverhalten auch bei kleinen
Auslegungsregeldifferenzen (< 1 K). Entspr. GEG bzw.
DIN V 4701-10.
Stirnseitige Einstellhilfe und erfühlbare Markierungen
für Sehbehinderte. Drehrichtungsanzeige und Symbole für
Grundeinstellung und Nachtabsenkung.
Kurzinformation mit den wichtigsten Einstellungen.
Merkzahl 1-5. Frostschutzsicherung. Sollwertbereich 6
bis 28 Grad C

Max. Fühlertemperatur: 50 Grd. C
Hysterese: 0,2 K
Wassertemperatureinfluß: 0,4 K
Differenzdruckeinfluß: 0,3 K
Skalenhaube: weiß
Menge: 10,000 Stk

**2.04.02.3 Thermostat-Ventilunterteil, DN 15**
Thermostat-Ventilunterteil, DN 15

mit automatischer Durchflussregelung, geprüft nach DIN EN 215. Gehäuse aus korrosionsbeständigem, entzinkungsfreiem Rotguss, vernickelt. Mit Niro-Stahlspindel und doppelter O-Ring-Abdichtung. Der Durchfluss ist von 10 bis 150 l/h stufenlos einstellbar. Der eingestellte Durchfluss wird nicht überschritten. Das Ventil regelt den Durchfluss unabhängig vom Differenzdruck. Voreinstellung mit Einstellschlüssel oder Maulschlüssel SW 11. Die Einstellwerte sind stirnseitig und seitlich ablesbar. Das komplette Thermostat-Oberteil kann
mit einem Montagegerät ohne Entleeren der Anlage ausgewechselt werden. Anschluss Innengewinde für Gewinderohr, oder in Verbindung mit Klemmverschraubungen für Kupfer- oder Präzisionsstahlrohr.
Max. Betriebstemperatur 120 Grd. C.
Min. Betriebstemperatur -10 Grd. C.
Zul. Betriebsüberdruck PB 10 bar.
Min. Differenzdruck 10-100 l/h: 10 kPa
Min. Differenzdruck 100-150 l/h: 15 kPa
Max. Differenzdruck 60 kPA.
Nennweite: DN 15 (1/2")
Ausführung: Rotguß vernickelt
Durchgangs- Eck-, oder Axialform
Menge: 140,000 Stk

**2.04.02.4 Heizkörper-Rücklaufverschraubung DN 15**
Heizkörper-Rücklaufverschraubung DN 15

Absperrbare und regulierbare Verschrabung mit Entleerungsmöglichkeit. Gehäuse aus korrosionsbeständigem, entzinkungsfreiem Rotguß. Anschluß Innengewinde für Gewinderohr, sowie in Verbindung mit Klemmverschraubungen für Kupfer-, Präzisionsstahl- oder Verbundrohr. Mit Absperrung und Feinstregulierung durch Doppelkegel, ohne Hubbegrenzung. Keine Veränderung der Voreinstellung beim Öffnen bzw.Schließen. Verschlussdeckel flachdichtend. Anschluss für Entleerungs- und Fülleinrichtung.

Zul. Betriebstemperatur TB 120 Grd. C.
Zul. Betriebsüberdruck PB 10 bar.
Nennweite: DN 15 (1/2")
Ausführung: Rotguß vernickelt
Durchgangs- bzw. Eckform
Menge: 140,000 Stk

**2.04.02.5 Rosetten DN15 kunststoff weiß**
Menge: 280,000 Stk

#### Titel 2.05 Brandschutz

##### Untertitel 2.05.01 Rohrabschottung mit Brandschutzschale R90

**Ausführungsbeschreibung 37 Rohrabschottung mit Brandschutzschale**
*Rohrabschottung mit Brandschutzschale*
Rohrabschottung mit Brandschutzschale

R 90 Rohrabschottung für nichtbrennbare Versorgungsleitungen in Massivbauteilen und leichten Trennwänden Feuerwiderstandsfähige Rohrabschottungen mit nichtbrennbarer hochverdichteter Mineralfaserdämmung mit einem Schmelzpunkt von > 1000 °C. Die notwendige weiterführende Dämmung wird gesondert vergütet.

Ausführung:
Die Erstellung einer Rohrabschottung der Feuerwiderstandsklasse R 90. Hierzu ist die Mineralfaserdämmung entweder formschlüssig in eine Kernbohrung einzupressen oder die verbleibende Öffnung im Durchbruch in ganzer Bauteildicke einzusetzten.
Alle Rohrschalen sind mit verzinktem Bindedraht (d ≥? 0,6 mm), 6 Windungen pro lfd. Meter, auf dem Rohr zu befestigen.
Die Ausführung muss gemäß AbP BS erfolgen.

Kalkulationsgrundlage:

Die Abrechnung erfolgt per Stück (1 Stück = 50cm)

**2.05.01.1 Rohrabschottung mit Brandschutzschale R90 DN 12**
Rohrabschottung mit Brandschutzschale R90 DN 12

wie zuvor beschrieben, jedoch DN 12
Menge: 6,000 Stk

**2.05.01.2 Rohrabschottung mit Brandschutzschale R90 DN 15**
Rohrabschottung mit Brandschutzschale R90 DN 15

wie zuvor beschrieben, jedoch DN 15
Menge: 2,000 Stk

**2.05.01.3 Rohrabschottung mit Brandschutzschale R90 DN 20**
Rohrabschottung mit Brandschutzschale R90 DN 20

wie zuvor beschrieben, jedoch DN 20
Menge: 2,000 Stk

**2.05.01.4 Rohrabschottung mit Brandschutzschale R90 DN 25**
Rohrabschottung mit Brandschutzschale R90 DN 25

wie zuvor beschrieben, jedoch DN 25
Menge: 12,000 Stk

**2.05.01.5 Rohrabschottung mit Brandschutzschale R90 DN 32**
Rohrabschottung mit Brandschutzschale R90 DN 32

wie zuvor beschrieben, jedoch DN 32
Menge: 16,000 Stk

**2.05.01.6 Rohrabschottung mit Brandschutzschale R90 DN 40**
Rohrabschottung mit Brandschutzschale R90 DN 40

wie zuvor beschrieben, jedoch DN 40
Menge: 8,000 Stk

**2.05.01.7 Rohrabschottung mit Brandschutzschale R90 DN 50**
Rohrabschottung mit Brandschutzschale R90 DN 50

wie zuvor beschrieben, jedoch DN 50
Menge: 4,000 Stk

**2.05.01.8 Beschilderung von kennzeichnungspflichtigen Brandschottungen**
Beschlilderung von kennzeichnungspflichtigen Brandschottungen

Dauerhafte Beschliderung der erstellten Brandschutzertüchtigung.
Menge: 50,000 Stk

##### Untertitel 2.05.02 Durchbruch ausbessern mit Mörtel

**Ausführungsbeschreibung 38 Durchbruch verschließen**
*Durchbruch verschließen*
Durchbruch verschließen

Verfüllung von Fugen zwischen Brandschott und den umgebenden Wand- und Deckenbereichen mittels selbstverdichtenden, rauchgasdichtem Brandschutzmörtel gemäß den allgemeinen bauaufsichtlichen Zulassungen.

Verarbeitung mit Kelle oder handelsüblichen
Putzmaschinen bzw. Pumpen (fließ- und pumpfähig).

Ausführung der Arbeiten in Höhen bis 4 m.

**2.05.02.1 Durchbruch verschließen bis 0,05m²**
Durchbruch verschließen bis 0,05m²

wie zuvor beschrieben, jedoch bis 0,05m²
Menge: 40,000 Stk.

**2.05.02.2 Durchbruch verschließen bis 0,10m²**
Durchbruch verschließen bis 0,10m²

wie zuvor beschrieben, jedoch bis 0,10m²
Menge: 6,000 Stk.

##### Untertitel 2.05.03 Durchbruch reinigen / vorbereiten

**Ausführungsbeschreibung 39 Durchführung reinigen/ vorbereiten**
*Durchführung reinigen/ vorbereiten*
Durchführung reinigen/ vorbereiten

Einrichtung des Arbeitsplatzes, evtl. Schutzmaßnahmen vorsehen.
Rückbau alter Schalung / Isolierung, entfernen loser Mörtelreste, reinigen der Rohre und Rohrdurchführungen, Vorbereitung für zulassungskonforme Abschottung.

Entsorgen der demontieren Materiallien und reinigen des Arbeitsplatzes .

Ausführung der Arbeiten in Höhen bis 4 m.

Fachgerecht ausführen

**2.05.03.1 Durchführung reinigen bis 0,05m²**
Durchführung reinigen bis 0,05m²

wie zuvor beschrieben, jedoch bis 0,05m².

Fachgerecht ausführen
Menge: 20,000 Stk.

**2.05.03.2 Durchführung reinigen bis 0,10m²**
Durchführung reinigen bis 0,10m²

wie zuvor beschrieben, jedoch bis 0,10m².

Fachgerecht ausführen
Menge: 10,000 Stk.

##### Untertitel 2.05.04 Brandschutz-Dämm-Manschette

**Ausführungsbeschreibung 40 Rohrabschottung mit Dämm-Manschette**
*Rohrabschottung mit Dämm-Manschette*
Rohrabschottung mit Brandschutzschale
für Stahl- und Edelstahlrohrleitungen
Brandschutz-Dämm-Manschette körperschallentkoppelt
für Stahl- und Edelstahlrohrleitungen da = 159 mm (DN 150);
13 mm dickes Dämmmaterial zur Körperschallentkoppelung, offene, nahtverstärkte Manschette mit integriertem Schnellverschluss, Feuerwiderstandsklasse R30, R60, R90, R120 nach DIN 4102-11, max. EI 180 nach DIN EN 1366-3,
außen verstärkt durch eine reißfeste Gittergewebefolie, Gittergewebe an den Kreuzungspunkten verknotet. Innenseite mit einer Gleitfolie ausgerüstet.
Die Ausführung muss nach ABP Nr. P-BWU03-I 17.6.4 MPA Stuttgart, ETA-12/0565 oder VKF Nr. 22449, erfolgen. Die ordnungsgemäße Ausführung ist vom Unternehmer nach Abschluss der Arbeiten durch eine Übereinstimmungserklärung zu bescheinigen.
Robuste, reißfeste Oberfläche um Beschädigungen in der Bauphase vorzubeugen, dies dient der Vermeidung von Körperschallbrücken.
Geringere Materialstärke von 13 mm für platzsparenden Einbau um somit über die dadurch größeren Zwischenabstände von Manschette zu Manschette eine saubere, sichtbare Feuer- und Rauchgasdichte Verfüllung des Bauteils zu gewährleisten.

Spezialvlies, Baustoffklasse nach DIN 4102-1 : A1
Spezialvlies, Schmelzpunkt nach DIN 4102-11 : >1000° C
Wärmeleitfähigkeit nach DIN 52612: : l40°C= 0,040W/(m×K)

Baulängen: 350 / 500 / 700 / 1400 mm
Dicke: 13 mm

liefern und fachgerecht montieren

**2.05.04.1 Rohrabschottung mit Manschette R90 bis DN15**
Rohrabschottung mit Manschette R90 bis DN15

wie zuvor beschrieben, jedoch bis DN 15

Liefern und fachgerecht montieren
Menge: 86,000 Stk

#### Titel 2.06 Dämmarbeiten

##### Untertitel 2.06.01 Wärmedämmung alukaschiert

*Hinweis: Wärmedämmung alukaschiert*
Wärmedämmung alukaschiert

Wärmedämmung an Rohrleitungen
Mediumtemperatur kleiner 120 Grad C,
Umgebungstemperatur 10 Grad C,
Montageort in Zentralen, Fluren, Zwischendecken,
Mediengängen, Höhe der Rohrleitung von 0,5 m bis
4,0m über Standfläche, Lage der Rohrleitung waagerecht
und senkrecht, Dämmstoff aus Mineralfaser-Dämmschalen,
Nennwert VDI 2055, bei einer Baustoffklasse A1
nichtbrennbar nach DIN 4102,
kaschiert mit Aluminiumfolie,
Rohdichte des Dämmstoffes 40 kg/m3,
an Rohrleitung aus C-Stahl oder Stahl,
mit Bindedraht aus dem Werkstoff des Drahtgeflechtes
befestigen. Längs- und Rundnähte mit Aluminiumklebeband überkleben.

Dämmstoffdicke nach GEG für Rohrleitungen.

Zur technischen Ausführung sind alle nach DIN 18299
(ATV) sowie DIN 18421 gültigen Regeln zu beachten.
Darüber hinaus gelten alle zum Ausführungszeitpunkt
gültigen EN-und DIN-Normen, Arbeitsstättenrichtlinien,
Unfallverhütungsvorschriften, behördliche Erlasse und
Gesetze sowie die anerkannten Regeln der Technik und
Auflagen der Feuerwehr.

Verwendung von Klebstoff schwer entflammbar,
Dämmschichtdicke nach Gebäude Energiegesetz (GEG).

**2.06.01.1 Wärmedämmung DN12**
Wärmedämmung DN12

wie zuvor beschrieben, jedoch für Rohrleitungen der
Nennweite DN 12
Menge: 390,000 m

**2.06.01.2 Wärmedämmung DN15**
Wärmedämmung DN15

wie zuvor beschrieben, jedoch für Rohrleitungen der
Nennweite DN15
Menge: 90,000 m

**2.06.01.3 Wärmedämmung DN20**
Wärmedämmung DN20

wie zuvor beschrieben, jedoch für Rohrleitungen der
Nennweite DN20
Menge: 120,000 m

**2.06.01.4 Wärmedämmung DN25**
Wärmedämmung DN25

wie zuvor beschrieben, jedoch für Rohrleitungen der
Nennweite DN25
Menge: 225,000 m

**2.06.01.5 Wärmedämmung DN32**
Wärmedämmung DN32

wie zuvor beschrieben, jedoch für Rohrleitungen der
Nennweite DN32
Menge: 210,000 m

**2.06.01.6 Wärmedämmung DN40**
Wärmedämmung DN40

wie zuvor beschrieben, jedoch für Rohrleitungen der
Nennweite DN40
Menge: 285,000 m

**2.06.01.7 Wärmedämmung DN50**
Wärmedämmung DN50

wie zuvor beschrieben, jedoch für Rohrleitungen der
Nennweite DN50
Menge: 80,000 m

**2.06.01.8 Wärmedämmung DN65**
Wärmedämmung DN65

wie zuvor beschrieben, jedoch für Rohrleitungen der
Nennweite DN65
Menge: 4,000 m

**2.06.01.9 Wärmedämmung DN80**
Wärmedämmung DN80

wie zuvor beschrieben, jedoch für Rohrleitungen der
Nennweite DN80
Menge: 4,000 m

**2.06.01.10 Wärmedämmung in allen Winkelgraden DN12**
Wärmedämmung in allen Winkelgraden DN12

In dieser Position ist der Zuschlag gemäß VOB/C DIN 18421 Abs.5.4.2 zu bemessen.
Hier für Bögen DN12
Menge: 580,000 Stk

**2.06.01.11 Wärmedämmung in allen Winkelgraden DN15**
Wärmedämmung in allen Winkelgraden DN15

wie zuvor beschrieben, jedoch
für Bögen DN15
Menge: 44,000 Stk

**2.06.01.12 Wärmedämmung in allen Winkelgraden DN20**
Wärmedämmung in allen Winkelgraden DN20

wie zuvor beschrieben, jedoch
für Bögen DN20
Menge: 30,000 Stk

**2.06.01.13 Wärmedämmung in allen Winkelgraden DN25**
Wärmedämmung in allen Winkelgraden DN25

wie zuvor beschrieben, jedoch
für Bögen DN25
Menge: 60,000 Stk

**2.06.01.14 Wärmedämmung in allen Winkelgraden DN32**
Wärmedämmung in allen Winkelgraden DN32

wie zuvor beschrieben, jedoch
für Bögen DN32
Menge: 50,000 Stk

**2.06.01.15 Wärmedämmung in allen Winkelgraden DN40**
Wärmedämmung in allen Winkelgraden DN40

wie zuvor beschrieben, jedoch
für Bögen DN40
Menge: 60,000 Stk

**2.06.01.16 Wärmedämmung in allen Winkelgraden DN50**
Wärmedämmung in allen Winkelgraden DN50

wie zuvor beschrieben, jedoch
für Bögen DN50
Menge: 26,000 Stk

**2.06.01.17 Wärmedämmung in allen Winkelgraden DN65**
Wärmedämmung in allen Winkelgraden DN65

wie zuvor beschrieben, jedoch
für Bögen DN65
Menge: 2,000 Stk

**2.06.01.18 Wärmedämmung in allen Winkelgraden DN80**
Wärmedämmung in allen Winkelgraden DN80

wie zuvor beschrieben, jedoch
für Bögen DN80
Menge: 2,000 Stk

**2.06.01.19 Wärmedämmung für T-Stück, DN12**
Wärmedämmung für T-Stück DN12

In dieser Position ist der Zuschlag gemäß VOB/C DIN 18421 Abs.5.4.2 für ein T-Stück zu bemessen.
für T-Stück DN15
Menge: 100,000 Stk

**2.06.01.20 Wärmedämmung für T-Stück, DN15**
Wärmedämmung für T-Stück DN15

wie zuvor beschrieben, jedoch
für T-Stück DN15
Menge: 48,000 Stk

**2.06.01.21 Wärmedämmung für T-Stück, DN20**
Wärmedämmung für T-Stück DN20

wie zuvor beschrieben, jedoch
für T-Stück DN20
Menge: 48,000 Stk

**2.06.01.22 Wärmedämmung für T-Stück, DN25**
Wärmedämmung für T-Stück DN25

wie zuvor beschrieben, jedoch
für T-Stück DN25
Menge: 58,000 Stk

**2.06.01.23 Wärmedämmung für T-Stück, DN32**
Wärmedämmung für T-Stück DN32

wie zuvor beschrieben, jedoch
für T-Stück DN32
Menge: 6,000 Stk

**2.06.01.24 Wärmedämmung für T-Stück, DN40**
Wärmedämmung für T-Stück DN40

wie zuvor beschrieben, jedoch
für T-Stück DN40
Menge: 10,000 Stk

**2.06.01.25 Wärmedämmung für T-Stück, DN50**
Wärmedämmung für T-Stück DN50

wie zuvor beschrieben, jedoch
für T-Stück DN50
Menge: 3,000 Stk

**2.06.01.26 Wärmedämmung für T-Stück, DN65**
Wärmedämmung für T-Stück DN65

wie zuvor beschrieben, jedoch
für T-Stück DN65
Menge: 2,000 Stk

**2.06.01.27 Wärmedämmung für T-Stück, DN80**
Wärmedämmung für T-Stück DN80

wie zuvor beschrieben, jedoch
für T-Stück DN80
Menge: 2,000 Stk

**2.06.01.28 Paßstück Wärmedämmung DN12**
Paßstück Wärmedämmung DN12

In dieser Position ist der Zuschlag gemäß VOB/C DIN 18421 Abs.5.4.2 zu bemessen. Passstück bis 990mm

Rohrnennweite DN 12
Menge: 420,000 Stk

**2.06.01.29 Paßstück Wärmedämmung DN15**
Paßstück Wärmedämmung DN15

wie zuvor beschrieben, jedoch Rohrnennweite DN 15
Menge: 120,000 Stk

**2.06.01.30 Paßstück Wärmedämmung DN20**
Paßstück Wärmedämmung DN20

wie zuvor beschrieben, jedoch Rohrnennweite DN 20
Menge: 160,000 Stk

**2.06.01.31 Paßstück Wärmedämmung DN25**
Paßstück Wärmedämmung DN25

wie zuvor beschrieben, jedoch Rohrnennweite DN 25
Menge: 230,000 Stk

**2.06.01.32 Paßstück Wärmedämmung DN32**
Paßstück Wärmedämmung DN32

wie zuvor beschrieben, jedoch Rohrnennweite DN 32
Menge: 220,000 Stk

**2.06.01.33 Paßstück Wärmedämmung DN40**
Paßstück Wärmedämmung DN40

wie zuvor beschrieben, jedoch Rohrnennweite DN 40
Menge: 290,000 Stk

**2.06.01.34 Paßstück Wärmedämmung DN50**
Paßstück Wärmedämmung DN50

wie zuvor beschrieben, jedoch Rohrnennweite DN 50
Menge: 90,000 Stk

**2.06.01.35 Paßstück Wärmedämmung DN65**
Paßstück Wärmedämmung DN65

wie zuvor beschrieben, jedoch Rohrnennweite DN 65
Menge: 10,000 Stk

**2.06.01.36 Paßstück Wärmedämmung DN80**
Paßstück Wärmedämmung DN80

wie zuvor beschrieben, jedoch Rohrnennweite DN 80
Menge: 10,000 Stk

**2.06.01.37 Zulage Anarbeitung Rohrschelle Wärmedämmung DN12**
Zulage Anarbeitung Rohrschelle Wärmedämmung DN12

In dieser Position ist der Zuschlag gemäß VOB/C DIN 18421 Abs.5.4.2 zu bemessen.

Rohrschelle DN12
Menge: 380,000 Stk

**2.06.01.38 Zulage Anarbeitung Rohrschelle Wärmedämmung DN15**
Zulage Anarbeitung Rohrschelle Wärmedämmung DN15

wie zuvor beschrieben, jedoch Rohrschelle DN15
Menge: 80,000 Stk

**2.06.01.39 Zulage Anarbeitung Rohrschelle Wärmedämmung DN20**
Zulage Anarbeitung Rohrschelle Wärmedämmung DN20

wie zuvor beschrieben, jedoch Rohrschelle DN20
Menge: 110,000 Stk

**2.06.01.40 Zulage Anarbeitung Rohrschelle Wärmedämmung DN25**
Zulage Anarbeitung Rohrschelle Wärmedämmung DN25

wie zuvor beschrieben, jedoch Rohrschelle DN25
Menge: 220,000 Stk

**2.06.01.41 Zulage Anarbeitung Rohrschelle Wärmedämmung DN32**
Zulage Anarbeitung Rohrschelle Wärmedämmung DN32

wie zuvor beschrieben, jedoch Rohrschelle DN32
Menge: 200,000 Stk

**2.06.01.42 Zulage Anarbeitung Rohrschelle Wärmedämmung DN40**
Zulage Anarbeitung Rohrschelle Wärmedämmung DN40

wie zuvor beschrieben, jedoch Rohrschelle DN40
Menge: 285,000 Stk

**2.06.01.43 Zulage Anarbeitung Rohrschelle Wärmedämmung DN50**
Zulage Anarbeitung Rohrschelle Wärmedämmung DN50

wie zuvor beschrieben, jedoch Rohrschelle DN50
Menge: 70,000 Stk

**2.06.01.44 Zulage Anarbeitung Rohrschelle Wärmedämmung DN65**
Zulage Anarbeitung Rohrschelle Wärmedämmung DN65

wie zuvor beschrieben, jedoch Rohrschelle DN65
Menge: 4,000 Stk

**2.06.01.45 Zulage Anarbeitung Rohrschelle Wärmedämmung DN80**
Zulage Anarbeitung Rohrschelle Wärmedämmung DN80

wie zuvor beschrieben, jedoch Rohrschelle DN80
Menge: 4,000 Stk

**2.06.01.46 Ausschnitte an Wärmedämmung**
Ausschnitte an Wärmedämmung

bis Rohrleitungen DN 80
Menge: 120,000 Stk

**2.06.01.47 Blenden, Rossetten, Deckel an Wärmedämmung**
Blenden, Rossetten, Deckel an Wärmedämmung

bis Rohrleitung DN 80
Menge: 80,000 Stk

**2.06.01.48 Wärmedämmung für Übergangsstück, größe DN15**
Wärmedämmung für Übergangsstück, größe DN15

wie zuvor beschrieben, jedoch
für Übergangsstück, DN15
Menge: 36,000 Stk

**2.06.01.49 Wärmedämmung für Übergangsstück, größe DN20**
Wärmedämmung für Übergangsstück, größe DN20

wie zuvor beschrieben, jedoch
für Übergangsstück, DN20
Menge: 36,000 Stk

**2.06.01.50 Wärmedämmung für Übergangsstück, größe DN25**
Wärmedämmung für Übergangsstück, größe DN25

wie zuvor beschrieben, jedoch
für Übergangsstück, DN25
Menge: 28,000 Stk

**2.06.01.51 Wärmedämmung für Übergangsstück, größe DN32**
Wärmedämmung für Übergangsstück, größe DN32

wie zuvor beschrieben, jedoch
für Übergangsstück, DN32
Menge: 12,000 Stk

**2.06.01.52 Wärmedämmung für Übergangsstück, größe DN40**
Wärmedämmung für Übergangsstück, größe DN40

wie zuvor beschrieben, jedoch
für Übergangsstück, DN40
Menge: 22,000 Stk

**2.06.01.53 Wärmedämmung für Übergangsstück, größe DN50**
Wärmedämmung für Übergangsstück, größe DN50

wie zuvor beschrieben, jedoch
für Übergangsstück, DN50
Menge: 18,000 Stk

**2.06.01.54 Wärmedämmung für Übergangsstück, größe DN65**
Wärmedämmung für Übergangsstück, größe DN65

wie zuvor beschrieben, jedoch
für Übergangsstück, DN65
Menge: 4,000 Stk

**2.06.01.55 Wärmedämmung für Übergangsstück, größe DN80**
Wärmedämmung für Übergangsstück, größe DN80

wie zuvor beschrieben, jedoch
für Übergangsstück, DN80
Menge: 2,000 Stk

##### Untertitel 2.06.02 Dämmschlauch

**Ausführungsbeschreibung 41 Wärmedämmung synthetischer Kautschuk D 9mm**
*Wärmedämmung synthetischer Kautschuk D 9mm*
Wärmedämmung synthetischer Kautschuk D 9mm

Wärmedämmung ohne Ummantelung DIN 4140 an haus- und
betriebstechnischen Anlagen, im Gebäude, Oberkante
Dämmung über Gelände/Fußboden bis 3,5 m, Dämmung aus
synthetischem Kautschuk, Baustoffklasse DIN 4102-1 B1
(schwerentflammbar), Wärmeleitfähigkeit 0,040 W/(mK)
bei 40 Grad C Mitteltemperatur DIN EN 12667, Dicke 9
mm, einlagig, Verarbeitung nach Herstellerangabe.
Anarbeitung der Dämmung an die Rohrleitung

**2.06.02.1 Wärmedämmung DN12**
Wärmedämmung DN12

wie zuvor beschrieben, jedoch:

Rohrnennweite DN12
Dämmstoffdicke 9 mm
Menge: 80,000 m

**2.06.02.2 Wärmedämmung DN15**
Wärmedämmung DN15

wie zuvor beschrieben, jedoch:

Rohrnennweite DN15
Dämmstoffdicke 9 mm
Menge: 30,000 m

**2.06.02.3 Wärmedämmung DN20**
Wärmedämmung DN20

wie zuvor beschrieben, jedoch:

Rohrnennweite DN20
Dämmstoffdicke 9 mm
Menge: 20,000 m

#### Titel 2.07 Durchbrüche und Schlitze

##### Untertitel 2.07.01 Schlitz- und Durchbruchsarbeiten Massivbauteile

**Ausführungsbeschreibung 42 ***Ausführungshinweis*****
*Ausführungshinweis****
Das Herstellen von Bohrungen und Durchbrüchen

ist nur nach vorheriger positiver Absprache mit dem Architekten bzw.der Bauleitung gestattet.

Das Anbohren bzw. Auffräsen von Stützen und Unterzügen ist verboten.

Die anzugebenen Einheitspreise für die nachstehend
aufgeführten Positionen verstehen sich einschl. der
Kosten für die Vorhaltung von Geräten, Gerüsten, Wasser und Stromanschlüssen.

Beim Bohren mit Wasser ist dieses in geeigneter Form
aufzufangen. Anfallender Schutt und Wasser werden
Eigentum des AN und sind durch diesen zu beseitigen und zu entsorgen.

**2.07.01.1 Kernbohrung Boden bis D=60mm bis 36cm**
Kernbohrung Boden bis D=60mm bis 36cm

sonst, wie vor beschrieben
Menge: 10,000 Stk

**2.07.01.2 Kernbohrung Boden bis D=80mm bis 36cm**
Kernbohrung Boden bis D=80mm bis 36cm

sonst, wie vor beschrieben
Menge: 10,000 Stk

**2.07.01.3 Kernbohrung Boden bis D=100mm bis 36cm**
Kernbohrung Boden bis D=100mm bis 36cm

sonst, wie vor beschrieben
Menge: 6,000 Stk

**2.07.01.4 Kernbohrung Boden bis D=130mm bis 36cm**
Kernbohrung Boden bis D=130mm bis 36cm

sonst, wie vor beschrieben
Menge: 2,000 Stk

**2.07.01.5 Kernbohrung Boden bis D=180mm bis 36cm**
Kernbohrung Boden bis D=180mm bis 36cm

sonst, wie vor beschrieben
Menge: 4,000 Stk

**2.07.01.6 Kernbohrung Wand bis D=60mm bis 36cm**
Kernbohrung Wand bis D=60mm bis 36cm

Kernbohrungen in Wänden aus Mauerwerk herstellen,

Dicke der Wand bis 36,0cm.
Kern-Bohrlochdurchmesser bis 60mm.

Nachzerkleinerung der entfernten Bauteile zu Transport-
und Verkehrslasten nach Wahl des AN, Abrechnung in fester Masse, Ausführung der Arbeiten in Höhen bis 4m,
Gerüste sind in die Einheitspreise einzurechnen.
Menge: 10,000 Stk

**2.07.01.7 Kernbohrung Wand bis D=80mm bis 36cm**
Kernbohrung Wand bis D=80mm bis 36cm

sonst, wie vor beschrieben
Menge: 10,000 Stk

**2.07.01.8 Kernbohrung Wand bis D=100mm bis 36cm**
Kernbohrung Wand bis D=100mm bis 36cm

sonst, wie vor beschrieben
Menge: 4,000 Stk

**2.07.01.9 Kernbohrung Wand bis D=130mm bis 36cm**
Kernbohrung Wand bis D=130mm bis 36cm

sonst, wie vor beschrieben
Menge: 4,000 Stk

**2.07.01.10 Kernbohrung Wand bis D=180mm bis 36cm**
Kernbohrung Wand bis D=180mm bis 36cm

sonst, wie vor beschrieben
Menge: 4,000 Stk

**2.07.01.11 Kernbohrung Wand bis D=200mm bis 36cm**
Kernbohrung Wand bis D=200mm bis 36cm

sonst, wie vor beschrieben
Menge: 6,000 Stk

**2.07.01.12 Stemmarbeiten auf Anweisung**
Stemmarbeiten auf Anweisung

Die durchzuführenden Stemmarbeiten sind nur auf
Anweisung der Bauleitung auszuführen. Alle anfallenden
Kosten für Werkzeuge, Betriebsstoffe, Transport und
Entsorgung des anfallenden Bauschutt sind in die
Position mit einzurechnen.
Menge: 10,000 h

**2.07.01.13 Pilotbohrungen im Bestandsgebäude**
Pilotbohrungen im Bestandsgebäude

Generell gilt, dass das Herstellen von Bohrungen und Durchbrüchen nur nach vorheriger positiver Absprache mit dem Architekten / Statiker bzw. der Fachbauleitung TGA gestattet ist.
Der in dieser Position anzubietende Leistungsumfang beinhaltet das Erstellen einer Pilotbohrung (Ø 12mm), im Vorfeld einer Kernbohrung, um die Beschaffenheit des Mauerwerks oder der Massivbauwand festzustellen sowie die exakte Lage der zu erstellenden Kernbohrung festzulegen.

Der anzugebene Einheitspreise für die aufgeführte Positionen versteht sich einschl. der Kosten für die Vorhaltung von Geräten, Gerüsten und Stromanschlüssen. In dem Einheitspreis ist ebenso zu berücksichtigen, dass die Ausführung in bis zu 4,0m höhe stattfinden kann.

Im Vorfeld jeder Bohrung ist zu prüfen ob metallene Elektroleitungen, oder wasserführende Leitungen im Mauerwerk verputzt sind.
Menge: 10,000 Stk

#### Titel 2.08 Sonstiges

##### Untertitel 2.08.01 Elektrische Anschlussarbeiten

**2.08.01.1 Halogenf.Leitung NHXMH-J 3 x 1,5 mm²**
Halogenf.Leitung NHXMH-J 3 x 1,5 mm²

Halogenfreie Installationsleitung DIN VDE 0250-214
NHXMH-J 3 x 1,5 mm², Cu-Zahl 43,
Verlegung: Auf Kabelrinnen, in Kanäle, Kabelsammelhalter oder Installationsrohr
Menge: 50,000 m

**2.08.01.2 Halogenf.Leitung NHXMH-J 5 x 1,5 mm²**
Halogenf.Leitung NHXMH-J 5 x 1,5 mm²

Halogenfreie Installationsleitung DIN VDE 0250-214
NHXMH-J 5 x 1,5 mm², Cu-Zahl 72,
Verlegung: Auf Kabelrinnen, in Kanäle, Kabelsammelhalter oder Installationsrohr
Menge: 40,000 m

**2.08.01.3 Halogenf.Leitung NHXMH-J 3 x 2,5 mm²**
Halogenf.Leitung NHXMH-J 3 x 2,5 mm²

Halogenfreie Installationsleitung DIN VDE 0250-214
NHXMH-J 3 x ,2,5 mm², Cu-Zahl 72,
Verlegung: Auf Kabelrinnen, in Kanäle, Kabelsammelhalter oder Installationsrohr
Menge: 30,000 m

**2.08.01.4 Halogenf.Leitung NHXMH-J 5 x 2,5 mm²**
Halogenf.Leitung NHXMH-J 5 x 2,5 mm²

Halogenfreie Installationsleitung DIN VDE 0250-214
NHXMH-J 5 x 2,5 mm², Cu-Zahl 120,
Verlegung: Auf Kabelrinnen, in Kanäle, Kabelsammelhalter oder Installationsrohr
Menge: 30,000 m

**2.08.01.5 NHXMH-J 3x1,5 anschließen**
NHXMH-J 3x1,5 anschließen

Halogenfreie Installationsleitung DIN VDE 0250-214
NHXMH-J 3 x 1,5, anschließen an beigestellte Betriebsmittel, Anschluß an Klemmen einschl. Verbindungsmittel.
Menge: 10,000 Stk

**2.08.01.6 NHXMH-J 3x2,5 anschließen**
NHXMH-J 3x2,5 anschließen

Halogenfreie Installationsleitung DIN VDE 0250-214
NHXMH-J 3 x 2,5, anschließen an beigestellte Betriebsmittel, Anschluß an Klemmen einschl. Verbindungsmittel.
Menge: 10,000 Stk

**2.08.01.7 NHXMH-J 5x1,5 anschließen**
NHXMH-J 5x1,5 anschließen

Halogenfreie Installationsleitung DIN VDE 0250-214
NHXMH-J 5 x 1,5, anschließen an beigestellte Betriebsmittel,
Anschluss an Klemmen einschl. Verbindungsmittel.
Menge: 4,000 Stk

**2.08.01.8 NHXMH-J 5x2,5 anschließen**
NHXMH-J 5x2,5 anschließen

Halogenfreie Installationsleitung DIN VDE 0250-214
NHXMH-J 5 x 2,5, anschließen an beigestellte Betriebsmittel,
Anschluss an Klemmen einschl. Verbindungsmittel.
Menge: 4,000 Stk

**2.08.01.9 Elektroinstallationsrohr offen, a.P., 16mm**
Elektroinstallationsrohr offen, a.P., 16mm

Elektroinstallationsrohr DIN EN 50086, Maße
DIN EN 60423, nicht flammenausbreitend, aus PVC hart,
einwandig, glatt, starr, mit angeformter Muffe,
Außendurchmesser 16 mm, Druckbeanspruchung mittel,
Schlagbeanspruchung mittel, min. Dauergebrauchs- und
Installationstemperatur - 5 Grad C, max.
Dauergebrauchs- und Installationstemperatur
+ 60 Grad C, verlegen offen, auf Putz, mit
Abstandsschellen.
Menge: 20,000 m

**2.08.01.10 Elektroinstallationsrohr offen, a.P., 20mm**
Elektroinstallationsrohr offen, a.P., 20mm

Elektroinstallationsrohr DIN EN 50086, Maße
DIN EN 60423, nicht flammenausbreitend, aus PVC hart,
einwandig, glatt, starr, mit angeformter Muffe,
Außendurchmesser 16 mm, Druckbeanspruchung mittel,
Schlagbeanspruchung mittel, min. Dauergebrauchs- und
Installationstemperatur - 5 Grad C, max.
Dauergebrauchs- und Installationstemperatur
+ 60 Grad C, verlegen offen, auf Putz, mit
Abstandsschellen.
Menge: 5,000 m

**2.08.01.11 Elektroinstallationsrohr offen, a.P., 25mm**
Elektroinstallationsrohr offen, a.P., 25mm

Elektroinstallationsrohr DIN EN 50086, Maße
DIN EN 60423, nicht flammenausbreitend, aus PVC hart,
einwandig, glatt, starr, mit angeformter Muffe,
Außendurchmesser 16 mm, Druckbeanspruchung mittel,
Schlagbeanspruchung mittel, min. Dauergebrauchs- und
Installationstemperatur - 5 Grad C, max.
Dauergebrauchs- und Installationstemperatur
+ 60 Grad C, verlegen offen, auf Putz, mit
Abstandsschellen.
Menge: 5,000 m

**2.08.01.12 Potentialausgleich an Trassen**
Potentialausgleich an Trassen

16 mm², in Teillängen, mit Kabelschuh und Bezeichnungsschild an beiden Enden;
Anschluß an Luftkanälen, Rohrleitungen etc. und
Potentialausgleichsschiene.
Menge: 6,000 Stk

**2.08.01.13 Verbindungsdose a.P.**
Verbindungsdose a.P.

DIN 57 606/VDE 060 (Abzweigdose) aus Isolierstoff,
660 V, Schutzart IP 54 mit 6 Leitungsführungen, PG 16
für Nennquerschnitt 2,5 mm² bestückt mit 5 Verbindungsklemmen auf Putz.
Menge: 4,000 Stk

##### Untertitel 2.08.02 Dokumentation, Abnahmen, Prüfungen

**2.08.02.1 Montageunterlagen**
Montageunterlagen

Montageunterlagen einschl. Berechnungen, entsprechend
den Forderungen der DIN 18380 und dem
nachfolgenden Leistungsumfang.

Der Bieter hat in dieser Position nur die Leistungen
anzubieten, die dem von ihm zu erbringenden
Leistungsumfang nach Ziffer 3.1.2 übersteigen.

Der Auftragnehmer hat unabhängig davon- gegebenenfalls
durch Weiterentwicklung der vom Auftraggeber gestellten
Unterlagen und Zeichnungen - seine Werkstatt- und
Montagezeichnungen und Berechnungen zu erstellen, unter
Berücksichtigung der letzten baulichen Planungen,
seiner angebotenen Materialien und der in seiner
Verantwortung liegenden Feinkoordination mit den
übrigen Gewerken.

Der Auftragnehmer hat die aktuellen CAD Richtlinien des Bauherren zu berücksichtigen.

Prüft der Auftraggeber oder dessen Beauftragter vom
Auftragnehmer erarbeitete Unterlagen, so wird durch
diese Prüfung die Gewährleistung des Auftragnehmers
nicht eingeschränkt.

Die Montagezeichnungen sind als CAD-Daten digital zu
erstellen. Gleichzeitig sind die Montagezeichnungen in
2-facher Ausführung als Papierausgabe zu übergeben.

Die Anlagen sind in die Werkpläne des Architekten
einzutragen und farbig anzulegen. Hierzu sind Werkpläne
nach dem neuesten Stand zu verwenden. Wenn
erforderlich, sind die Pläne durch Detailpläne zu
ergänzen. In den Montagezeichnungen sind alle
Anlagenteile aufzuführen. Hierzu gehören z. B. auch
Leitungen der regel- und elektrotechnischen
Einrichtungen, die Lage von Reglern, Stellgliedern,
Fernthermometern, Motoren etc.

Zu den Unterlagen gehören Fließ-,Strang- und
Schaltschemata sowie Stromlauf-, Wirkschalt-,
Bauschalt- und Anschlusspläne sowie alle Berechnungen.
In die Fließschemata sind alle wesentlichen
Leistungsdaten einzutragen. Zu den Unterlagen gehören
ebenfalls Fundamentpläne und Gewichtsangaben von
Einbauteilen.

Der Auftraggeber hat die Berechnungen und die
Zeichnungen umgehend nach Auftragserteilung zu
erstellen, mit allen Beteiligten verantwortlich zu
koordinieren und dafür zu sorgen, daß alle an der
Erstellung der Gesamtanlage beteiligten Firmen die zur
einwandfreien Funktion der Anlagen notwendigen
Unterlagen erhalten. Das gilt besonders für
Anschlußwerte und Bemessungsunterlagen anderer Gewerke.
Der Auftraggeber und dessen Beauftragte sind über die
Durchführung dieser Maßnahme umgehend und laufend zu
informieren.

Der Auftragnehmer hat dafür zu sorgen, daß Auftraggeber
und dessen Beauftragte stets im Besitz der gültigen
Montageunterlagen sind. Notwendige Änderungen sind
umgehend vorzunehmen und bekanntzugeben.

Sofern die Zeichnungen nicht komplett für das gesamte
Bauvorhaben gleichzeitig zur Prüfung vorgelegt werden
können, ist eine vorherige Vereinbarung mit dem
Prüfenden über Teilbereiche zu treffen.

Die Werkstatt- und Montageplanung ist ausschließlich
anhand genehmigter Ausführungszeichnungen
durchzuführen. Abweichungen von der Planung und dem
Auftrag sind dem Auftraggeber und dessen Beauftragten
sofort als solche schriftlich mitzuteilen. Dies gilt
sowohl für die Planung wie für die Ausführung.
Menge: 1,000 Stk

**2.08.02.2 Funktionsprüfungen, Messungen und Probebetrieb**
Funktionsprüfungen, Messungen und Probebetrieb

entsprechend den Forderungen der DIN 18380 Ziffer 3.4.1,
3.5 und dem nachfolgenden Leistungsumfang.

Der Bieter hat in dieser Position nur die Leistungen
anzubieten, die den von ihm zu erbringenden
Leistungsumfang nach Ziffer 3.4.1 und 3.5 übersteigen.

Probebetrieb der Anlage über eine der Größe und dem
Schwierigkeitsgrad angemessene Zeitdauer mit
Protokollierung aller wesentlichen Prüfungen.

Prüfung aller Sicherheitseinrichtungen.

Prüfung aller Regel- und Schalteinrichtungen.

Durchführung aller Leistungs- und Funktionsmessungen,
soweit diese für eine fachgerechte Fertigstellung,
Einregulierung und Dokumentation der Anlagen
erforderlich sind sowie für den Nachweis der
beauftragten Leistungen.

Einweisung des Bedienerpersonals und
Übergabe der notwendigen Bedienungsanleitungen. Auf Sicherheitsarmaturen
ist besonders hinzuweisen.
Anfertigung eines Inbetriebnahme- und
Einweisungsprotokolls.

Der Auftraggeber oder sein Beauftragter ist so
rechtzeitig zu informieren, daß er an der
Inbetriebnahme, den Leistungsmessungen und
Einregulierung teilnehmen kann.
Menge: 1,000 Stk

**2.08.02.3 Bestands- und Revisionsunterlagen**
Bestands- und Revisionsunterlagen

entsprechen den Forderungen der DIN 18380 und dem
nachfolgenden Leistungsumfang.

Der Auftragnehmer hat komplette Bestandsunterlagen
aufzustellen und spätestens vor der Abnahme zu
übergeben.

Gleichzeitig sind die Bestandsunterlagen 3-fach zu
erstellen. Die Bestandsunterlagen müssen auf den
neusten Stand der Gebäudezeichnungen erstellt werden.

Der Bieter hat in dieser Position nur die Leistungen
anzubieten, die den von ihm zu erbringenden
Leistungsumfang nach Ziffer 3.7 übersteigen.

Hierzu gehören insgesamt folgende Unterlagen:

(1)Bestandszeichnungen, d.h. Grundrisse, Details und
sämtliche Schemazeichnungen sind in gleichem
Umfang wie die Montagezeichnungen zu fertigen, durch
Übersichtspläne zu ergänzen; einschl. elektr.
Übersichts- Anschluss und Schaltpläne gemäß DIN EN
61082 Teil 1 und 3 Wesentliche Anlageteile sind mit
Positionsnummern zu versehen.

(2)Ein zusätzlicher Satz Fließ- und Schaltschemata,
aufgezogen, mit Klarsichtfolie überzogen, zum Aushang
in den technischen Zentralen.

(3)Ein zusätzlicher Satz Stromlauf- und Bauschaltpläne
(Klemmenpläne) zur Unterbringung in den Schalttafeln.

(4)Protokolle über alle im Rahmen der
Einregulierungsarbeiten durchgeführten Messungen
einschl. Gerätekennlinien mit eingetragenen
Betriebspunkten.

(5)Anlagen- und Funktionsbeschreibungen unter
Einbeziehung der Regeltechnik, mit Darstellung der
Regeldiagramme, einschl. Zusammenstellung aller
wichtigen technischen Daten, der endgültigen
Einstellungen etc, Informations- und Programmlisten für
MSR- Anlagen.

(6)Bedienungs- und Wartungsanweisungen für einen
sicheren und wirtschaftlichen Betrieb nach DIN V 8418

(7)Schmierpläne

(8)Ersatzteillisten mit Angabe von:
Anschrift des Herstellers
Anschrift des Lieferanten bei Nachbestell.
Genaue Typenbezeichnungen
Anzahl bei kompletten Sätzen

(9)Kopie vorgeschriebener Prüfbescheinigung und
Werksatteste.

Protokolle aller Dichtigkeitsprüfungen

Protokolle über Probebetriebe und Einweisungen des
Wartungs- und Bedienungspersonals

Sämtliche Unterlagen (CAD-Daten auf CD oder DVD) sind in DIN-A4 Mappen bzw. Ordnern geordnet mit Inhaltsverzeichnis zu übergeben.
Menge: 1,000 Stk

**2.08.02.4 Füllen der Heizungsanlage**
Füllen der Heizungsanlage

vom Hauptverteiler ins komplette Heizungsnetz,
mit aufbereitetem, enthärtetem Wasser gemäß VDI 2035, mittels mobiler Wasseraufbereitung, einschl. Gestellung der mobilen Aufbereitungsanlage.

Füllmenge der Anlage: ca. 8,0 m³
Menge: 2,000 Stk

**2.08.02.5 Druckprüfung Abschnitt/Strang Heizungsnetz**
Druckprüfung Abschnitt/Strang Heizungsnetz

als Vorprüfung, an Heizungsleitungen. Abdrücken mit Luft, max. 6 bar. In diese Position sind Kleinmaterialien und Abdrückgerät mit einzurechnen. Benötigte Kappen zur Druckprüfung, werden gesondert vergütet.

Der Termin ist der Bauleitung frühzeitig mitzuteilen, über die anwesenden Personen und die Dauer ist ein Protokoll anzufertigen und an die Bauleitung zu übergeben.
Menge: 10,000 Stk

**2.08.02.6 Fotodokumentation der kennzeichnungspflichtigen Brandschutzschottungen**
Fotodokumentation der kennzeichnungspflichtigen Brandschutzschottungen

Diese Position beinhaltet eine durchgängige Fotodokumenation aller kennzeichnungspflichtigen Brandschutzmaßnahmen mit nummerierten Bildern.
Zudem ist ein Übersichtplan zu erstellen in dem alle Fotonummern eingetragen sind.

Die Dokumentation ist sowohl digital als auch in Papierform einzureichen.
Menge: 1,000 Psch

**2.08.02.7 Einregulierung der Heizungsanlage**
Vorleistungen für die Einregulierung vor Ort:

1.
Um spätere Störungen zu vermeiden, muß die Gesamtanlage vor dem hydraulischen Abgleich befüllt und gespült werden. Über das Spülen sind Protokolle bzw. schriftliche Nachweise auszufertigen.

2.
Um eine einwandfreie Zirkulation zu gewährleisten
muß die Anlage entlüftet und ggf. nochmals auf den
geforderten Fülldruck nachgefüllt werden.

3.
Der Fülldruck wird bei abgestellter Anlage
festgestellt. Sollte hierfür kein geeignetes Manometer vor Ort vorhanden sein ist vom AN ein
eigenes Manometer, z. B. für Montage am
KFE-Hahn, beizustellen. Der AN trägt die
Gewährleistung für die korrekte Einstellung des
Fülldrucks

4.
Alle Absperrorgane sind zu überprüfen, ob sie ganz
geöffnet sind

5.
Überströmventile sind zu schließen (d. h. sie
sind auf maximalen Sollwert einzustellen)

6.
Die Drehrichtungen der Pumen sind zu prüfen.

7.
Alle Voreinstellungen der Drosselorgane müssen auf
die berechneten Werte eingestellt werden.

8.
Es ist sicherzustellen, daß alle Verbraucher am
Netz sind, d. h. der Auslegungszustand simuliert
ist.

Es ist an jedem Verbraucher und an jedem Strang
der Volumenstrom zu messen und zu protokollieren.
Aufgenommen wird hierbei der Soll-Wert, der
IST-Wert und der Quotient aus SOLL- und
IST-Wert. Sowie der Einstellwert des Regelventils.

Bei der Einregulierung ist durch Auswahl einer
geeigneten Abgleichstrategie der Tatsache
Volumenstrom (durch den Differenzdruckanstieg)
an allen parallel zum einregulierten Ventil angeordneten Verbrauchern vergrößert.
Die gilt auch für die bereits einregulierten
Ventile.

Ausführen der Einregulierung einschließlich aller
notwendigen Arbeiten und Materialien.

Über die Einregulierung ist ein Protokoll zu führen.
Menge: 1,000 Stk

##### Untertitel 2.08.03 Stundenlohnarbeiten

*Hinweis: Stundenlohnarbeiten*
Stundenlohnarbeiten

ARBEITEN AUF BESONDERE ANWEISUNG

Für Arbeiten, die im Rahmen der Baumaßnahme notwendig
sind, jedoch heute in ihrem Umfang noch nicht absehbar sind, werden nachfolgende Stundenlohnarbeiten in das Leistungsverzeichnis aufgenommen.

Die Stundenlohnarbeiten dürfen nur auf besondere
Anordnung der Fachbauleitung ausgeführt werden. Ein
Anspruch auf die hier aufgeführte unverbindliche Anzahl
von Lohnstunden besteht nicht.

Auf Verlangen der Bauleitung kann an Stelle von
Stundenlohnarbeiten die Abgabe eines Nachtragsangebotes
verlangt werden.

Anfallende Stundenlohnnachweise sind in 3-facher
Ausfertigung spätestens am 1. Tag nach der Ausführung
der Bauleitung mit ausführlicher Angabe von

a) Art der ausgeführten Arbeit
b) Zeitpunkt der ausgeführten Arbeit
c) Anzahl der dafür Beschäftigten mit Namensnennung
d) Anzahl der täglich aufgewendeten Stunden
e) Vertragsnummer

zur Abzeichnung vorzulegen.

Die von der Bauleitung unterschriebenen
Stundenlohnzettel gelten nur als Bescheinigung, daß die
Leistungen erbracht sind. Ein Anspruch auf Vergütung
kann aus der Bescheinigung nicht abgeleitet werden,
wenn vertragliche Vereinbarungen im Gegensatz dazu
stehen.

Es werden grundsätzlich nur die tatsächlichen
Arbeitszeiten anerkannt, welche für die auszuführende
Arbeit aufgewendet wurden. Die Stunden des
Aufsichtspersonals sowie Wegezeiten und Wegegelder
werden nicht besonders vergütet und sind in die
Einheitspreise einzurechnen.

Der Verrechnungssatz ist unter Beachtung der
preisrechtlichen Vorschriften zu ermitteln und gilt
unabhängig von der Anzahl der abgerechneten Stunden.

**2.08.03.1 Stundenlohnarbeiten Monteur/-in**
*** Stundenlohnarbeiten
Stundenlohnarbeiten Monteur/-in

Stundenlohnarbeiten durch Arbeitskräfte auf Anordnung
des Auftraggebers ausführen, der Verrechnungssatz für
die jeweilige Arbeitskraft umfasst sämtliche
Aufwendungen wie Lohn- und Gehaltskosten, Lohn- und
Gehaltsnebenkosten, Zuschläge, lohngebundene und
lohnabhängige Kosten, sonstige Sozialkosten,
Gemeinkosten, Wagnis und Gewinn. Erschwerniszuschläge
sowie Zuschläge für Überstunden, Nacht-, Sonntags- und
Feiertagsarbeit werden gesondert vergütet. Monteur/-in.
Menge: 80,000 h

**2.08.03.2 Stundenlohnarbeiten Helfer/-in**
*** Stundenlohnarbeiten
Stundenlohnarbeiten Helfer/-in

Stundenlohnarbeiten durch Arbeitskräfte auf Anordnung
des Auftraggebers ausführen, der Verrechnungssatz für
die jeweilige Arbeitskraft umfasst sämtliche
Aufwendungen wie Lohn- und Gehaltskosten, Lohn- und
Gehaltsnebenkosten, Zuschläge, lohngebundene und
lohnabhängige Kosten, sonstige Sozialkosten,
Gemeinkosten, Wagnis und Gewinn. Erschwerniszuschläge
sowie Zuschläge für Überstunden, Nacht-, Sonntags- und
Feiertagsarbeit werden gesondert vergütet. Helfer/-in.
Menge: 80,000 h
